# Förderschule_Senftenberg
Angebotsaufforderung (GAEB DA XML 3.1, DA83)
Projekt: 21-12
Währung: EUR
Nebenangebote zugelassen: ja
Vergabeart: Öffentliche Ausschreibung
Auftraggeber: Landkreis Oberspreewald-Lausitz, Bau- und Hauptamt - 65.1, Dubinaweg 1, 01968 Senftenberg, E-Mail bau-und-hauptamt@osl-online.de
Erstellt mit: GXML Toolbox V3.2 R20170508, ARRIBAp V14.6.305, 18.03.2026

## GLIEDERUNG DER LEISTUNGSBESCHREIBUNG
IV. ANLAGEN ZUM LEISTUNGSVERZEICHNIS

Plan- und Gutachtenverzeichnis
1. Ausführungspläne Objektplanung

- SFB_AP_A_LA_0050-A_Lageplan Baustelleneinrichtung

- SFB_AP_A_GR_E1_1020-0_Grundriss Erdgeschoss
- SFB_AP_A_GR_E2_1030-0_Grundriss 1.Obergeschoss
- SFB_AP_A_GR_E3_1040-0_Grundriss 2.Obergeschoss
- SFB_AP_A_GR_E4_1050-0_Dachaufsicht

- SFB_AP_A_SN_2010-0_Schnitt A und B
- SFB_AP_A_SN_2020-0_Schnitt C und D
- SFB_AP_A_SN_2040-0_Schnitt F
- SFB_AP_A_SN_2050-0_Schnitt G

- SFB_AP_A_DE_4610 Detail Flachdachfenster
- SFB_AP_A_DE_4611 Detail Rauchabzugsfenster
- SFB_AP_A_DE_4620 Detail Vordächer

## I. ALLGEMEINE VORBEMERKUNGEN
I.  ALLGEMEINE VORBEMERKUNGEN

1. STANDORT/ GEBÄUDEBESCHREIBUNG

Standort

Der Standort für den Neubau der Schule: Ahlbecker Straße 2a in 01968 Senftenberg befindet sich im Hofbereich eines Wohngebietes mit 5 geschossiger Wohnbebauung aus den 1970iger Jahren in unmittelbarer Nachbarschaft zur bestehenden Förderschule "Hand in Hand".

Ca. 2-3km von der Ortsmitte Senftenberg entfernt und ca. 10km zum nächsten Autobahnanschluss der A13.

Das gesamte Baufeld umfasst die Flurstücke 1469, 757, 777, 1473, 971, 1474, 1475, 1471 und 974 der Gemarkung Senftenberg, Landkreis Oberspreewald- Lausitz, insg. ca. 9.930m², Geländehöhe ca. 101m NHN.

Bauaufgabe

Auf Beschluss des Kreistages des Landkreises Oberspreewald- Lausitz wurde für die Schule "Hand in Hand" mit dem sonderpädagogischen Schwerpunkt geistige Entwicklung ein neues Gebäude einschließlich der Freianlagen geplant.

Mit der vorgegebenen Anzahl von 120 Schüler*innen und 50 Lehrer*innen wird die Kapazität der Schule verdoppelt und mit einer Reihe von zusätzlichen Räumen und Funktionen ergänzt.

Gebäudeform
Die Grundform ist ein rechteckiger Baukörper mit vier Gebäudeflügeln, welche sich um einen Innenhof anordnen. Die Flügel haben im Nordwesten und Nordosten zwei und im Südosten und Südwesten drei Geschosse. Der „schwebende" Flügel nach Südosten öffnet den Innenhof und schafft damit die Verbindung zur Freifläche.

Konstruktion
Das Gebäude wird als Holz- Hybridkonstruktion geplant: konventionelle Stahlbetonkonstruktionen bei notwendigen Treppenhäusern, Brandwänden, Aufzugsschächten, den Fundamenten und der Bodenplatte und als Grundkonstruktion bzw. Aufständerung für den „schwebenden" Flügel in Richtung Freiflächen. Damit werden aussteifende Kerne und der Brandschutz erfüllt. Auf diese Konstruktion aufgesetzt wird ein Holzbau, bestehend aus massiven Holzsperrholzwänden und Holzelementdecken.
Das Tragsystem ist so ausgelegt das jeweils die Außen- und die Flurwand trägt. Alle nichttragenden Wände werden im Leichtbau erstellt.

Freianlagen
Als Hauptzugangsbereich wird an der Ecke Ahlbecker Straße/ Usedomer Straße ein neuer Vorplatz geschaffen.
Im Innenhof des Neubaus und im süd/östlich vorgelagerten Freibereich werden Pausenhof, Spielfläche und Sportanlagen vorgesehen. Der Baumbestand wird zu den Grundstücksrändern und teilweise auch im Innenhof erhalten.
Auf der Ückeritzer Straße werden die Stellplätze für das Personal und Hausmeister angeordnet. Die Ückeritzer Straße wird nach der Umwidmung Teil des Schulgrundstückes. Das gesamte Grundstück wird eingezäunt.

2. PARAMETER  GEBÄUDE und BAUGELÄNDE

Höhenlagen Gelände: ca. 101 m ü.NHN.
Oberkante Fertigfußboden Neubau EG 101,60m ü.NHN.

2-3 Vollgeschosse, kein Keller

Länge: ca. 84 m
Breite: ca. 49 m

OKFFB  1.OG  4,29m
OKFFB  2.OG  8,085m
Höhe Attika Dach ü. 1.OG8,815m
Höhe Attika Dach ü. 2.OG12,44m

3. ANGEBOTSERSTELLUNG

3.1 Planunterlagen

Dem Leistungsverzeichnis sind nichtmaßstäblich
verkleinerte Übersichts- und Detailpläne als Ergänzung
zum Textteil im Anhang beigefügt.

3.2. Preise

Wenn in den Positionen nichts anderes beschrieben ist,
sind mit den Einheitspreisen nach der gewerblichen
Verkehrssitte u.a. folgende Leistungen abgegolten:
- Liefern und Einbau der in den Positionen
beschriebenen Stoffe und der Hilfsstoffe einschließlich
aller Lade- und Transportleistungen an den Einbauort.
- Entsorgung aller Hilfsstoffe und -konstruktionen
- Vorhaltung und Unterhaltung von Maschinen, Geräten
und der nicht in das Gebäude eingehenden Stoffe
- Einbau der gelieferten oder bauseits bereitgestellten
Stoffe
- Eventuelle Mehraufwendungen zur Einhaltung der Vorgaben aus dem vorgeschilderten Baustellenstandort ( Lärm-, Licht- und Staubbelästigung sind entsprechend der gesetzlichen Vogaben einzudämmen)

4. AUSFÜHRUNGSUNTERLAGEN / Änderungen / Freigaben

Der AN erhält die Ausführungsunterlagen 1-fach als Papier und Digital als pdf und dwg.
Die für die Durchführung seiner Arbeiten erforderlichen Vervielfältigungen übernimmt der AN auf seine Kosten.
Dem AN überlassene Planunterlagen sind vor der Ausführung hinsichtlich Maßen und Detailangaben eigenverantwortlich zu prüfen, auftretende Unstimmigkeiten oder Bedenken sind der Bauleitung des AG unverzüglich mitzuteilen. Eventuelle Aufwendungen, die durch Nichteinhaltung dieser Anordnung entstehen, werden nicht vergütet.

5. AUSFÜHRUNG

5.1.Für die bautechnisch einzuhaltenden Regeln gilt
grundsätzlich die zum Zeitpunkt der Ausführung in Kraft
befindliche Vorschrift.

5.2. Ergänzend zur VOB / B sind Bedenken zur Ausführung,
oder Behinderungen zur Ausführung rechtzeitig vom
Auftragnehmer anzuzeigen. Rechtzeitig bedeutet in
diesem Falle, daß die Vereinbarung einer Frist zur
Ausräumung der o.g. Gründe bis zum erforderlichen
Ausführungsbeginn der jeweiligen Teilleistung
zustandekommt.
Der AN hat somit vor Beginn seiner Leistung / Teilleistung
zu prüfen, ob die dafür notwendigen Voraussetzungen
vorliegen.

5.3 Termine
Zur Realisierung der in den Besonderen Vertragbedingungen aufgeführten Vertragstermine wird auf die folgenden Umstände besonders hingewiesen:
Es sind für die Einhaltung der Termine ausreichend Arbeitskräfte und Material ständig auf der Baustelle vorzuhalten und bei auftretendem Verzug geeignete Maßnahmen zur Arbeitsbeschleunigung vorzunehmen.

Vom AN ist 14 Tage nach Auftragserteilung ein Gewerkespezifischer Ablaufplan vorzulegen. Dieser ist auf Basis der in den Besonderen Vertragbedingungen aufgeführten vertraglichen Termine und der in den ZTV beschriebene Bauablauf zu detailieren.
Die vom AN einzureichenden Angaben, werden in einen aktuellen Bauzeitenplan mit Bezug der Abhängigkeiten zu anderen Gewerken überführt.
Die Fristen und Daten des aktuellen Bauzeitenplanes gelten als verbindlich. Ansprüche gem. § 6 Abs. 6 VOB/B sind in einer Frist von 14 Tagen anzumelden und nachzuweisen.

5.4 Planungstand
Es können in der Ausführung Mengenmehrungen oder
-minderungen in einzelnen Positionen auftreten.
Mehr- und Mindermengen sind vor Ausführung anzuzeigen und zu erfassen. Eine Vergütung zum EP - des Einheitspreisvertrages erfolgt unter Vorbehalt bis gem. VOB/B § 2 Nr. 3 eine Verhandlung der Vertragsparteien erfolgt ist.

## II. ZUSÄTZLICHE TECHNISCHE VERTRAGSBEDINGUNGEN
II. ZUSÄTZLICHE TECHNISCHE VERTRAGSBEDINGUNGEN (ZTV)

1. ALLGEMEINER TEIL

1.1. Besondere Erschwernisse

Das Grundstück befindet sich in einem Wohngebiet mit dreiseitig umgebender 5- geschossiger Wohnbebauung.
In unmittelbarer Nachbarschaft befindet sich auch die bisherige Förderschule. Die Arbeiten sind daher auf die Tagesarbeitszeit von 07:00 bis 20:00Uhr zu beschränken.

Immisionsrichtwerte Tags 50 dB (A), Nachts 35 dB (A).
Baumaschienen sind gemäß der BImSchV zu betreiben.

1.2. Arbeitsablauf

Die Reihenfolge der einzelnen Arbeiten ist mit der Bauüberwachung des AG abzustimmen und dieser anzuzeigen.

Der AN verpflichtet sich zur kooperativen Zusammenarbeit mit allen auf der Baustelle tätigen Firmen nach Weisung der Bauüberwachung des AG.

Das Gebäude wird in Hybridbauweise errichtet, dh.:

Fundamente, Bodenplatte, Treppehaus und Aufzugskerne, Brandwände, Außenstützen und Teile der Decken im EG werden in Stahlbeton errichtet.

Tragende Außen- und Innenwände, Stützen, Träger, Decken und Dachdecke in Holzmassivbauweise: Wände aus Brettsperrholz (BSP), Stützen und Träger aus Brettschichtholz (BSH) und Decken und Dach aus Holzelementdecken.

Ein Teil der Decke über dem Erdgeschoss (Achse 3.2-6/A-G) wird als Stahlbetondecke auf BSH- Stützen und BSP- Wänden errichtet.

Zur Sicherstellung des Feuchteschutzes während der Montagephase, wird der Holzbau in Teilabschnitten jeweils vom EG bis 1. bzw. 2.OG errichtet. Unmittelbar mit Fertigstellung der jeweiligen Dachdecken, muss die Dachabdichtung erfolgen, um den Holzbau zu schützen.

Daher sind die Dachabdichtungsarbeiten mit einem Bauablauf in zeitlich versetzten Abschnitten in Abhängigkeit vom Gewerk Rohbau Los 04 und Holzbau Los 06 zu kalkulieren:

BAUABSCHNITT  A

Dachfläche A1, Teile A2 und A3 über 1.OG
Achse A-E/1-3.2
ca. 1000m²
Beginn ca. Mitte August

BAUABSCHNITT  B

Dachfläche Reste A2 über 1.OG und A5 über 2.OG
Achse A-D/3.2-4 und Achse 4-6/A-G

ca. 855m²
Beginn ca. Mitte September

BAUABSCHNITT  C

Dachfläche A4 über 2.OG
Achse E-G/4-5

ca. 715m²
Beginn ca. Mitte Oktober

1.3. Fachbauleiter / Aufsichtsperson

Der AN hat für seine Arbeiten vor Ausführungsbeginn einen Fachbauleiter und eine Aufsichtperson (Sicherheitsfachkraft UVV) schriftlich zu benennen.

1.4. Baubesprechung

Der AG wird wöchentlich Baubesprechungen durchführen, um die Ausführungsfristen zu kontrollieren und das Zusammenwirken der verschiedenen Unternehmer zu regeln.
Der AN hat zu jeder Baubesprechung zwingend einen bevollmächtigten Vertreter zu entsenden.

1.5. Bauschild

Für das Bauvorhaben wird vom AG ein gemeinsames Bauschild aufgestellt. Pro Firma stehen 3 Zeilen zur Verfügung. Die Kosten für die Beschriftung der eigenen Gewerkeschilder auf dem Bauschild sind vom Auftragnehmer zu tragen. Die Anbringung von Firmen- bzw. Werbetafeln auf dem Baugelände ist unzulässig.

1.6. Bautagebuch

Der AN ist verpflichtet, Bautagebuch nach den einzelnen zu führen und wöchentlich zur Baubesprechung davon eine Ausfertigung der Bauüberwachung des AG zu übergeben.
Die Bautageberichte müssen alle Angaben enthalten, die für die Ausführung und Abrechnung des Vertrages von Bedeutung sein können, u.a. Wetter, Temperatur, Anzahl/Art der Arbeitskräfte, Geräteeinsatz, Beginn und Ende von Leistungen, besondere Arten der Ausführung und Abrechnung, besondere Vorkommnisse u. dgl.

1.7. Baustellenordnung

Die vom AG erstellte Baustellenordnung ist durch den AN im Original zu unterschreiben und wird Vertragsbestandteil. Die Belehrung aller am Bau Beteiligten Personen ist durch den AN vor Beginn der Arbeiten und später im monatlichen Turnus durchzuführen und gegenüber dem SiGeKo des AG nachzuweisen.

1.8. Baustrom- und Bauwasserversorgung

Der AG stellt an den im Baustelleneinrichtungsplan ausgewiesenen Standorten Baustromverteiler und Brauchwasseranschlüsse auf.
Der AG übernimmt die Einrichtung der Anschlusspunkte und der Hauptverteilung, sowie der Etagenverteiler entsprechend des Baufortschrittes.

1.9. Sanitäre Einrichtungen

Der AG stellt für die gesamte Bauzeit einen Sanitärcontainer, sowie Baustellen WC´s auf. Die Kosten für das Aufstellen, Vorhalten, Warten und die Verbrauchskosten trägt der AG.

1.10. Baustellenbeleuchtung

Die notwendige Arbeitsplatz / -bereichsbeleuchtung im Freien und im Gebäude ist durch den AN sicher zu stellen und wird nicht gesondert vergütet.
Die Beleuchtung der allgemeinen Baustraßen und Lagerflächen, sowie -mit fortschreitendem Bauablauf- die allgemeinen Verkehrswege innerhalb der Gebäude werden bauseits gestellt und unterhalten.
Für Mitnutzung der Beleuchtung des AN durch andere Gewerke können dem AG keine Kosten geltend gemacht werden, auch nicht im Zusammenhang mit einer zeitlich versetzten Installation der Allgemeinbeleuchtung aufgrund des jeweiligen Bauablaufs.

1.11. Baustellenbewachung

Eine Baubewachung erfolgt nicht.

1.12. Baustelleneinrichtung

Lager-, Arbeitsplätze sowie Aufenthaltsräume im Gebäude werden vom AG nicht zur Verfügung gestellt. Das heißt: Im Gebäude stehen keine nutzbaren Lagerflächen zur Verfügung. Außenflächen für diesen Zweck sind im Baustelleneinrichtungsplan ausgewiesen.
Die Belegung von BE-Flächen ist der BÜ anzuzeigen. Akzepzierter Bedarf wird im Lageplan örtlich zugewiesen. BL-Container der AN sind deutlich mit Firmennamen und Telefonnummer des Bauleiters / Obermonteus zu versehen.

1.13. Schuttbeseitigung / Entsorgung / Abwasser

Baubegleitend ist anfallender Restschutt täglich restlos zu beseitigen. Beräumungen sind ohne Aufforderung durchzuführen. Erfolgt die Beräumung durch den AN nicht im erforderlichen Umfang und wird einer besonderen Aufforderung nicht Folge geleistet, ist der AG berechtigt, Dritte mit der Beräumung und Herstellung von Ordnung und Sauberkeit auf Kosten des AN zu beauftragen. Dabei sind anfallende Kosten für Abtransport und Beseitigung von verbleibendem, den einzelnen Firmen nicht mehr zuzuordnendem Bauschutt von allen am Bau beteiligten Firmen anteilsgleich zu tragen.
Sondermüll und Abfälle besonderer Deponierung müssen von jedem Gewerk entsorgt werden, inkl. Transport und sämtlicher Gebühren.

Enstehende Abwässer dürfen nicht in das Entwässerungssystem auf dem Grundstück oder das öffentliche Entwässerungssystem eingeleitet werden. Diese Abwässer müssen in durch den AN dafür bereitgestellte Behältern, aufgefangen und durch diesen entsorgt werden. Alle AN haben dies in ihren Angeboten zu berücksichtigen.

1.14 Abrechnung

Aufmaße sind vor Rechnungslegung  der BÜ zur Prüfung vorzulegen bzw. abzustimmen. Aufmaße sind generell nicht kumuliert aufzustellen und fortlaufend zu nummerieren. Rechnungen sind kumulativ aufzustellen.

Leistungen können nur nach gemeinsam mit der BÜ festgestelltem Baufortschritt abgerechnet werden.

1.15 Fachunternehmererklärung / Eignungsnachweise
Fremdüberwachung

Der AN hat als Voraussetzung der Abnahme seiner Leistungen eine vollständige Dokumentation der von ihm erbrachten Teilleistungen zu erstellen um damit seine vertragsgerechte Leistung zu belegen.
Für Baustoffe / Produkte sind der Verwendbarkeitsnachweise, für Bauarten Anwendbarkeitsnachweise ( AbZ / AbP / Z.i.E.)
Mit der Fachunternehmererklärung hat der Auftragnehmer
den qualifizierten und fachgerechten Einsatz der zusammengestellten Material- und Bauteildokumentationen
gem. den aktuell gültigen Richtlinien, den übergebenen
Planvorgaben und den allg. anerkannten Regeln der
Technik am betreffenden Bauwerk zu bestätigen.
Die Dokumentationsunterlagen sind in 2-facher Ausfertigung und digital zu übergeben.

1.16 Sichtoberflächen

Große Teile der Holzwände (Innenseiten), alle Holzstützen und Holzträger und die Unterseiten der Holzdecken sind Sichtoberflächen. dh. Bauteile mit hochwertiger unbehandelter Oberfläche, bei denen Feuchtflecken nicht reparabel sind.

Bei alle Arbeiten an oder über diesen Bauelementen, ist jeglicher Feuchteeintrag oder Beschädigung durch unsachgemäße Arbeiten an den Holzbauteile ist zu verhindern.

## 02 - Technische Vorbemerkungen Baustelle
2. Baustelle

2.1 Lage der Baustelle

Ahlbecker Straße 2a in 01968 Senftenberg, Landkreis Oberspreewald- Lausitz, Brandenburg.

Das Baufeld wird von der Ahlbecker-, Usedomer- und Ückeritzer Straße umschlossen. Das Baufeld hat eine Ausdehnung in Nord-Süd Richtung von ca. 100m, in West-Ost Richtung ca. 130m.
Entsprechende Fahrstrecken, auch für Zwischenlager auf der Baustelle, sind einzukalkulieren.

2.2 Öffentliche Verkehrswege

Die Baustellenzufahrt erfolgt über den Vorbereich Ecke Ahlbecker/ Usedomer Straße und über die Ückeritzer Straße. Die  Ückeritzer Straße wird Baugelände, hier sind begrenzte Parkmöglichkeiten vorhanden.

2.3 Beweissicherungsmaßnahmen

Vor Beginn der Arbeiten sind das vorhande Gelände und die
anschließenden Gebäudeteile, öffentliche Straßen und Wege,
Nachbarbebauung und Vegetation gemeinsam mit der Bauleitung des AG zu begehen. Der Allgemeinzustand sowie eventuelle Besonderheiten sind in einem Protokoll festzuhalten.

## 03 - 05 - Vorbemerkungen
3. Bäume und Naturschutz

Für das Bauvorhaben wird eine ökologische Baubegleitung (ÖBB) beauftragt. Dies überwacht den Gehölz und Artenschutz und ist zu diesen Bereichen vom AG weisungsbefugt.

Die auf dem Baugelände befindlichen Bäume sind zu erhalten und zu schützen. Diese dürfen weder oberirdisch noch unterirdisch zerstört noch beschädigt werden. Jegliches Ablagern oder Überfahren im Wurzelbereich führt zu unzulässigen Verdichtungen und ist zu unterlassen.

4. Für Gerüste, Kran, Hebezeuge, Aufzüge, Aufenthalts- und Lagerräume, Einrichtungen für die BL ist der AN allein zuständig.
Die Mitbenutzung der durch fremde Firmen errichteten Anlagen liegt in der Verantwortung des AN.

5. Die Fahrzeuge  haben die Baustelle mit gereinigten Rädern zu verlassen. Die Verschmutzung der öffentlichen Straßen und Wege ist zu verhindern. Verschmutze Straßen und Wege sind zu Lasten des AN zu reinigen. Die Reinigung hat entsprechend dem Verschmutzungsgrad bis täglich zu erfolgen.

## 06 - Kampfmittelfreiheit
6. Kampfmittelfreiheit

Im Baufeld besteht kein Kampfmittelverdacht.

Sollten bei den Arbeiten Gegenstände gefunden werden, die den Verdacht erwecken, dass es sich um Kampfmittel handelt, sind die Arbeiten einzustellen und Absperrmaßnahmen vorzunehmen. Diese Gegenstände dürfen nicht berührt, nicht bewegt oder anderweitig erschüttert werden. Verständigen Sie in einem derart konkreten Fall die nächste Polizeidienststelle.

Durch die Beobachtung der Erdarbeiten nach Kampfmittel entstehenden Aufwendungen sind durch den AN in die Einheitspreise einzurechnen.

## 07 - Baustelleneinrichtung
7. Baustelleneinrichtung

Vom AG wird eine Baustelleneinrichtungen: Umzäunung, Sanitärcontainer, Baustrom und Bauwasser für die Mitbenutzung zur Verfügung gestellt.

Container für Material und Personal sind vom AN selbständig bereitzustellen und auf den ihm zugewiesenen Flächen aufzustellen.

Darüber hinaus sind alle Leistungen des AN, auch nicht aufgeführte, wie Aufbauen, Einrichten und Beseitigen der Baustelleneinrichtung, Zusammenstellung und Bereitstellung der erforderlichen Geräte und Werkzeuge, Reinigung und Wiedereinräume der Lager, Fahrtkosten für das Bedienungspersonal incl. aller Lade- und Entladelöhne einzurechnen.

Einrichten, Vorhalten über die gesamte Ausführungszeit und Beräumen der Baustelleneinrichtung für die in vorliegender Leistungsbeschreibung aufgeführten Leistungen,
einschließlich folgender Inhalte:
- Lager- und Arbeitsplätze
- Werkzeuge, Maschinen und Kleingeräte, Fahrzeuge,
soweit nicht gesondert beschrieben
- Sicherungseinrichtungen und -mittel des mittelbaren und
unmittelbaren Personenschutzes, wie Fangnetze, Gurte und
ähnliches
- Gebühren im Zusammenhang mit der Baustelleneinrichtung,
soweit nicht durch Vorschriften anders geregelt
- es kann kein einzelner, abschließbarer Raum zur Verfügung
gestellt werden

Die Baustelleneinrichtung, einschl. Vorhalte ist für den gesamten Zeitraum seiner Leistungen vom AN in den Einheitspreis einzurechnen.

Baustellenabfälle:

Baustellenabfälle sind Eigentum des AN und sind durch ihn zu beseitigen und entsprechend den gesetzlichen Bestimmungen zu entsorgen.

## 08 - Sicherheit auf der Baustelle
8. Sicherheit auf der Baustelle

Vom Auftraggeber wird für die gesamten Baumaßnahmen ein Sicherheitskoordinator nach Baustellenverordnung bestellt.

Der SiGe- Koordinator ist gegenüber den jeweiligen Auftragnehmern weisungsberechtigt.

Für die Baumaßnahme ist ein SiGe- Plan erarbeitet und liegt zur Einsicht bei der Bauleitung vor.
Allen Auftragnehmern wird eine Baustellenordnung übergeben. Die nachweisliche Belehrung über die Baustellenordnung hat der Auftragnehmer eigenverantwortlich für alle seine Mitarbeiter und Subunternehmen vorzunehmen.

Nicht erkannte Sicherheits- u. Gesundheitsrisiken sind dem Sicherheitskoordinator umgehend mitzuteilen.

Die SiGeKo-Tätigkeit berührt nicht die Verpflichtung zur Erfüllung der gesetzlichen, behördlichen und berufsgenossenschaftlichen Vorschriften aller Beteiligten.

## 09 - Gewerkspezifische ZTV Zimmererarbeiten
09. Gewerkspezifische Vorbemerkung
ZTV Zimmererarbeiten

1. ALLGEMEINES

1.1 Allgemeine Hinweise zu den technischen Vorbemerkungen
1.Die ausgeschriebenen Leistungen sind vom Anbieter auf Ihre Eignung an dem neuesten Stand der Technik und den Regeln des Handwerks zu überprüfen. Erforderliche Änderungen bzw. Ergänzungen sind vor bzw. mit Angebotsabgabe schriftlich einzureichen. Nachträgliche Änderungen bzw. Ergänzungen, die eine Einheitspreiserhöhung zur Folge haben, können nicht mehr anerkannt werden.
2. Sondervorschläge bzw. Ausführungsänderungen bedürfen der Genehmigung durch den Bauherrn, den Architekten, den Tragwerksplaner sowie u.U. der anderen beteiligten Fachingenieure. Alle erforderlichen Nachweise, Darstellungen sowie hierdurch verursachte Kosten (Gebühren, Honorare) sind Sache des AN.

2. HOLZBAUARBEITEN
Die zum Zeitpunkt der Vergabe vorliegende Planung beinhaltet Grundleistungen der Leistungsphasen 4 und 5 der HOAI Tragwerk. Eine Vielzahl wesentlicher Anschlüsse sind darin nachgewiesen und dargestellt.

Die komplette Werkplanung mit Erarbeitung von Konstruktion und Nachweis der Anschlüsse als Werk-, Verleg- und Montage- planung ist durch den AN zu erbringen und wird als extra Position ausgewiesen.

Alle aufgeführten Positionen verstehen sich inklusive Abbund / Herstellung, Lieferung und Montage sowie Schutz von Sichtoberflächen.

2.1 Baustoffe

1. Es kommt Vollholz der Festigkeitsklasse C24 und D30 (DIN EN 1194, </ =15 ± 3%) sowie Brettschichtholz der Festigkeitsklasse GL24c, GL24h und GL28c (kombiniert / homogen, DIN EN 1194,  =15%) als trockenes Bauholz nach DIN EN 1995 zur Anwendung. Es ist darauf zu achten, dass sich der Feuchtgehalt beim Transport und bei der Lagerung sowie bis zum Bezug des Bauwerkes nicht wesentlich erhöht, die nachfolgende Trocknung soll schonend erfolgen.

2. Es kommen Holzbauteile der NKL 1 und NKL 2 zur Anwendung.

3. Stahlbauteile sind, wenn nicht anders geschrieben, stets verzinkt einzubauen. Es sind nur Verbindungsmittel in der nach Zulassung geforderten Qualität und Quantität zu verwenden. Die in den statischen Berechnungen angegebenen Bauteile können als gleichwertige Bauteile auch von anderen Herstellern als angegeben zum Einsatz kommen. Der Nachweis der Gleichwertigkeit ist vom Baubetrieb zu führen.

4. Alle Holzbauteile sind entsprechend DIN68800 -1 bis 5 zu schützen.

Alle bauphysikalische Eigenschaften (z.B. Brandschutz REI-Kriterien, Schallschutzwerte, usw.) der oben aufgeführten Aufbauten müssen bei einer Alternativausführung mittels unabhängigen Prüfzertifikaten und/oder Prüfzeugnissen bei Auftragserteilung vorgelegt und nachgewiesen werden.

2.2 Ausführung

Nicht vorgegebene Verbindungen sind zimmermannsmäßig nach den ankannten Regeln der Bautechnik zu planen und auszuführen.
Nicht in der Genehmigungs- und Ausführungsplanung der Statik enthaltene Details und Anschlüsse sind im Rahmen der nachfolgenden Position: Prüffähige Statik- und Werkplanung zu erbringen.

Die Nachweise seitens AN sind dem Tragwerksplaner und Prüfingenieur zur Prüfung und Freigabe vorzulegen.

2.3 Kalkulationshinweise | Montage | Verbindungen

Öffnungen und Aussparungen kleiner gleich 2,5 m² werden übermessen, sind sie grösser als 2,5 m² werden sie abgezogen. Durchbrüche, Öffnungen usw. werden als extra Positionen aufgeführt.

Sämtliche Klein- und Nebenteile wie Verbindungsmittel bis zu einem Durchmesser von 6mm, Stossbretter, Schwellenhölzer, Schall- und Luftdichtbänder etc. sind, wenn nicht extra erwähnt, in die Positionspreise mit einzurechnen.

Sämtliche Preise für Kran, Hebewerkzeuge und sonstige Montagehilfsmittel sind in die Positionspreise mit einzurechnen.
Einschließlich der Herstellung eventuell notwendiger Kranaufstellflächen.

## Los 08.1: Dachabdichtung/ Dachklempnerarbeiten
Datum: 18.03.2026

*Hinweis: 10 - Gewerkspezifische ZTV Dachabdichtung*
10. Gewerkspezifische Vorbemerkung
ZTV Dachabdichtungsarbeiten

10. 1 Grundlagen und Erläuterungen
10.1.1 Geltungsbereich und Ausführungsgrundlage
Der sachliche Geltungsbereich ergibt sich ebenso wie die technische Ausführung grundsätzlich aus der aktuellen VOB
Teil C, den aktuellen DIN-Normen, den darüber hinaus geltenden Richtlinien und Normen der gewerkespezifischen Fachverbände und den jeweils gültigen Verarbeitungsrichtlinien der Systemhersteller, den allgemeinen Vorbemerkungen zum Bauvorhaben, den ZTV, der Techn. Einzel- und Positionsbeschreibungen.

10.1.2 Art und Umfang der Leistung
Gegenstand dieses Leistungsbereiches sind die Herstellung, Lieferung und Montage aller im LV beschreibenen Leistungen

u.a.:
- provisorische Entwässerungen,
- Dämmung und Abdichtung von Flachdächern,
  inkl. Entwässerungen,
- Besondere Dachein- und aufbauten: RA-Kuppeln,
  Absturzsicherungen
- Dachbekiesungen,
- Dachbegrünung/-pflanzungen
- Klempnerarbeiten

Mit den Einheitspreisen sind alle Leistungen abgegolten, die für die Herstellung der in der jeweiligen Position beschriebenen Leistung einschl. aller dazugehörenden Stoffe, Bauteile, und Anschlüsse sowie für die Lieferung an die Baustelle, das Abladen
und die Montage erforderlich sind.

10.1.3 Grundlagen der Leistungsbeschreibung
Die technischen Angaben dieser Ausschreibung stellen qualitativ Mindestanforderungen dar die im Mindesten zwingend einzuhalten sind. Die Leistungsbeschreibung und die beigefügten Übersichts- und Detailzeichnungen erläutern die geforderten Konstruktionsprinzipien.

10.1.4 Termine / Bauzeitenpläne
Die durch den AN notwendigen anzufertigenden Zeichnungen, Berechnungen, Bemusterungen usw. haben so rechtzeitig zu erfolgen, dass es zu keiner Behinderung kommt. Hierzu gehört auch die Prüfung und Freigabe durch den AG innerhalb von höchstens 10 Arbeitstagen. Die Korrekturen sind unmittelbar, d.h. spätestens binnen 5 Arbeitstagen durch den AN einzuarbeiten und erneut zur Freigabe vorzulegen. Die Frist zur Freigabe durch den AG beginnt in diesem Fall erneut. Behinderungen aus nicht rechtzeitig erfolgten Planvorlagen oder Bemusterungen und anderen Freigaben werden nicht akzeptiert.

Nach Auftragserteilung ist binnen 2 Wochen ein detailierter Terminplan bezogen auf die Bauteile mit der Objektüberwachung - Objektplanung des AG abzustimmen und vor zu legen.

Produktnachweise sind 4 Wochen vor Fertigungsbeginn dem
AG zur Prüfung vorzulegen.

Der Grobablauf der Leistungserfüllung gliedert sich wie folgt:

1. Aufmaß vor Ort
2. Erstellen der Werk- und Montageplanung.
3. Abstimmen der Werk- und Montageplanung mit dem AG
  bzw. seinen Vertretern bis zur Freigabe.
4. Herstellung Ausführung der Dacharbeiten.

Mit Fertigstellung der Rohbauarbeiten und im Zuge der Holzbauarbeiten werden Arbeits- und Schutzgerüste aufgestellt.

Zuerst ist die Dampfsperre auf den Dächern aufzubringen, die hier die Funktion als provisor. Dachabdichtung übernimmt.

Die Montage des Holzbaus erfolgt in mind. 3 Bauabschnitten. Unmittlebar nach aufstellen der Dachdecken sind diese mit der erstenDachabdichtungsbahn (Dampfsperre) zu versehen um die Konstruktion bestmöglich zu schützen.

Mehrfache Anfahrten zur Baustelle werden nicht gesondert vergütet. Die entsprechenden Anfahrten und eventuell wiederholten Baustelleneinrichtungen sind in die Einheitspreise einzurechnen.

In Absprache mit der Bauleitung sind die technischen Bedingungen und Zeitabläufe der anderen Gewerke auf der Baustelle zu beachten.

10.2 Ausführung

Allgemeines:
Der Rohbau ist vor Erstellung der Werk- und Montageplanung örtlich vom AN auf seine Kosten aufzumessen, die theoretischen Maße sind zu kontrollieren.

Alle Verbindungen, Verankerungsteile und Anschlüsse zum
Baukörper sind so auszubilden, dass sie die Rohbautoleranzen gemäß DIN 18201 bis 18203 ausgleichen können, ohne dass die gestalterischen, statischen und bauphysikalischen Anforderungen an die Konstruktionsteile beeinträchtigt werden.

Nach Aufforderung durch die Bauleitung hat der Bieter durch Prüfzeugnisse von amtlich anerkannten Institutionen nachzuweisen, dass die angebotene Konstruktion sowie alle Maßnahmen bei den Anpassarbeiten die Anforderungen erfüllen.

Sämtliche Detailpunkte sind vor der Montage mit der Bauleitung abzusprechen und bestätigen zu lassen. Prospekte und Zeichnungen des Herstellers sind auf Anforderung vorzulegen.

Sondervorschläge bzw. Ausführungsänderungen bedürfen der Genehmigung durch den Bauherrn, den Architekten, den Tragwerksplaner sowie u.U. der anderen beteiligten Fachingenieure. Alle erforderlichen Nachweise, Darstellungen sowie hierdurch verursachte Kosten (Gebühren, Honorare) sind Sache des AN.

10.2.1 Unverzüglich nach Auftragserteilung sind in Abstimmungsgesprächen zwischen AN, AG und dem Architekten die Grundsatzdetails der zu erbringenden Leistungen und der zeitliche Ablauf der Werkstatt- und Montageplanung, sowie des Einbaus, festzulegen. Mit der Fertigung darf erst nach Freigabe der Werkstattzeichnungen begonnen werden.

10.2.2 Genehmigungen
Werden für einzubauendes Material Gütenachweise gemäß den Rechtsvorschriften, DIN- bzw. EU-Bestimmungen oder Vertragsunterlagen gefordert, so sind diese vom Auftragnehmer ohne besondere Aufforderung nach Auftragserteilung zu erbringen.

10.2.3 Produkte ohne bauaufsichtliche Zulassung sind nur mit einer Zustimmung im Einzelfall einsetzbar. Die Kosten für die erforderlichen Gutachten und Prüfzeugnisse und die Erlangung der ZiE sind in den Einheitspreis einzukalkulieren. Bei Zweifel, ob vom AN vorgesehene Materialien den vertraglichen Bestimmungen entsprechen, hat der AN auf Anforderung des AG
entsprechende Prüfzeugnisse vorzulegen.

10.2.4 Schutz- und Sicherungsmaßnahmen
Während der Durchführung der Arbeiten sind alle erforderlichen Maßnahmen zur Sicherung vor Wettererscheinungen zu treffen. Der AN ist verpflichtet, für einen ausreichenden Oberflächenschutz während der Bauzeit zu sorgen und diesen zur Abnahme nach Abstimmung mit dem AG zu beseitigen. Gegen Verschmutzungen und Beschädigungen anderer Bauteile
sowie zur Vermeidung der Gefährdung von Personen sind vom Auftragnehmer der Verkehrssitte entsprechende und zumutbare Vorkehrungen zu treffen. (Abdeckungen, Hinweisschilder, Absperrungen u.dgl.). Werkseitig angebrachte Schutzvorrichtungen vor Beschädigungen sind bis zur Gebäudefertigstellung zu belassen und erst auf Anordnung der Bauleitung zu entfernen und zu entsorgen.

Gefahrenbereiche bei Montagearbeiten sind abzusperren und zu kennzeichnen. Entstehen dadurch Behinderungen für andere Unternehmer oder Dritte, sind der Zeitraum der Absperrung sowie alternative Maßnahmen mit der Bauleitung abzustimmen.

Der sachgemäße Schutz anderer Gewerke im Arbeitsbereich des Auftragnehmers ist ebenfalls in geeigneter Form herzustellen.

10.3 Preisinhalte

Sonstige Preisinhalte - Nebenleistungen

KOSTEN - BAUSTELLENEINRICHTUNG
Sofern keine gesonderten Positionen ausgeschrieben sind, sind die Kosten für die nicht vom AG gestellte Baustelleneinrichtung in die EP´s einzurechnen. Die Wahl der Transportmittel steht dem Bieter frei. Aufwendungen für Materialtransporte durch das Gebäude sind einzukalkulieren. Es können die jeweiligen Geschoßtreppen genutzt werden.  Nach Abschluss der Arbeiten sind alle sichtbaren Bauteile von durch den AN verursachten Verschmutzungen kostenlos zu reinigen. Entsprechende Vorbeugemaßnahmen sind, sofern nicht in ges. Pos. erfasst, in die Preise einzurechnen.

GERÜSTE, KRAN- UND MONTAGEHILFSMITTEL
Alle zur Montage notwendigen Hebezeuge und Hilfsmittel sind sofern nicht separat aufgeführt vom AN einzukalkulieren.

10.4 Besondere Angaben zur Bauausführung
In Absprache mit der Bauleitung sind die technischen Bedingungen und Zeitabläufe der anderen Gewerke auf der Baustelle zu beachten. Die detaillierten Montagetermine/-folgen in Abstimmung mit der Objektstruktur und den Vor- und Nachliegern erfolgen im Rahmen der Erstellung des Terminplanes AN mit der Objektüberwachung des AG.

Alle fertiggestellten Teilbereiche und -konstruktionen sind durch die Bauleitung abnehmen zu lassen. Wird dies durch den AN versäumt, kann die Bauleitung den Rückbau von überdeckenden Bauteilen fordern.

10.5 Windlasten
Ermittlung entsprechend DIN 1055, Teil 4, unter Berücksichtigung der eigenverantwortlich entwickelten Konstruktionsdaten.

Windzone 2
Binnenland
Geländekategorie IV

Für die Dimensionierung des Dachsystems, einschließlich aller Befestigungen und Materialdicken, sind die Windsoglasten entsprechend Standort und Gebäudehöhe nach DIN 1055 und ergänzende Bestimmungen zu beachten, zu ermitteln und einzukalkulieren.

10.6 Wärmeschutz
Wärme- und Feuchtigkeitsschutz, allg. Die Anforderungen der gültigen Energieeinsparverordnung, sowie DIN 4108 sind einzuhalten. Wärmebrücken sind zu vermeiden. Die geforderte Wärmeleitfähigkeitsgruppe wird im Leistungsverzeichnis gesondert angegeben.

10.7 Brandschutz
Dem baulichen Brandschutz, entsprechend der Landesbauordnung sowie Ergänzungen durch die örtlichen Genehmigunsbehörden, ist Rechnung zu tragen.

Die Gebäudekonstruktion besteht größtenteils aus brennbaren Holzmassivbauteilen. Während des gesamten Dachabdichtungsarbeiten ist erhöhte Vorsicht bei den Arbeiten mit offener Flamme und eine ständige Brandwache in Form von geschultem Personal zu gewährleisten. Entsprechende Handfeuerlöscher sind vorzuhalten.

Nach Beendigung der tägliche Leistungen ist durch den verantwortlichen Bauleiter/ Polier durch einen Rundgang mit Eintragung in das Bautagebuch der sichere Zustand der Baustelle zu dokumentieren.

Die Mehraufwendungen sind in die Einheitspreise einzurechnen.

10.10 Werkstoffe und Oberflächenbearbeitung

8.10.1 ALLGEMEIN:
Im Außenbereich
ist der Korrosionsschutz gemäß Korrosivitätskategorie C3 mäßig  mit einer Schutzdauer lang auszuführen. (DIN12944 Tab.1 und 2)

Hierfür ist insbesondere die aktuelle Richtlinie für Korrosionsschutz für Stahlbauten in atmosphärischen Umgebungsbedingungen durch Beschichtungssysteme des
DSTV zu beachten.

10.10.2 Oberflächenbearbeitung - Beschichtung für sichtbare Profile, Blechformteile und Bleche

Oberflächenbehandlung/ Korrosionsschutz Aluminium
Aluminiumprofile
Für Aluminiumprofile in Eloxalqualität ist die
Legierung EN AW-6060 nach DIN EN 573 und DIN EN 755 zu
verwenden. Für höher beanspruchte Teile ist EN AW-6063
bzw EN AW-6082 einzusetzen. Für die Toleranzen gilt DIN
EN12020-2.

Aluminiumbleche
Für Aluminiumbleche ist die Legierung AlMg1 nach DIN EN
573 und DIN EN 485 in Eloxalqualität zu verwenden. Die
Blechdicke ist nach statischen Anforderungen zu dimensionieren. Bei Fassadenblechen ist auf eine einheitliche Walzrichtung im eingebauten Zustand zu achten

10.10.3 Bauteile aus Stahl
Stahlteile haben DIN 18800 und DIN EN ISO 1461 zu
entsprechen.
Stahlteile sind feuerzuverzinken mit
Mindestschichtauflage zur Einhaltung der
Korrosivitätskategorie C3. Der Korrosionsschutz
ist entsprechend DIN 55928 auszuführen.

Edelstahl
Für alle Bauteile und Verbindungsmittel in der Qualität
Edelstahl gelten die Korrosionsschutzanforderungen
gem. ETA-09/0339.

10.10.4 Verankerungsteile, Verbindungsmittel
Zusammenbau metallischer Werkstoffe
Beim Zusammenbau unterschiedlicher Werkstoffe muss
gewährleistet sein, dass keine Kontaktkorrosion und
keine andere ungünstige Beeinflussung entstehen kann.
Es sind Zwischenlagen aus Kunststofffolie oder dgl.
vorzusehen.

Verbindungen
Tragende Befestigungsmittel wie Schrauben, Bolzen und
dergleichen, müssen aus nichtrostendem Stahl oder
Aluminium bestehen. Für Außenwandbekleidungen gilt DIN
18516. Belastete Schraubverbindungen in dünne Wandungen
von Aluminiumprofilen müssen durch Füllstücke, Muttern,
Gewindeniete oder gleichwertig verstärkt werden.

Bei geklemmten Verbindungen müssen Sicherungen gegen
selbsttätiges Lösen angebracht werden z.B.
Schraubensicherungsmittel.

Auf Anforderung des AG hat der AN über die Einhaltung
der v. g. Forderungen projektbezogene Bescheinigungen
des Herstellers bzw. Prüfzeugnisse und Nachweise
vorzulegen.

10.10.5 Dichtungsmaterialien
Konstruktionsfugen, Baukörperanschlüsse und sonstige
Abdichtungen sind mit ozon-, witterungs-,
alterungsbeständigen, temperaturfesten Materialien
auszubilden.

Für Dichtprofile sind elastomere Werkstoffe,
vorzugsweise EPDM (APTK) zu verwenden. Die Qualität
muss DIN 7863 entsprechen.

Dichtstoffe müssen in ihren Eigenschaften dem
Verwendungszweck entsprechen (DIN 18361 und DIN 18540).
Sie dürfen nach DIN 52460 keine aggressiven
Bestandteile beinhalten.

Die Dimensionierung der Fugen entsprechend der Dehn-
und Komprimierfähigkeit des Dichtstoffes und
auftretender Dehnungen und Schrumpfung des Bauelements.

Bauabdichtungsbahnen sind nach DIN 7864 zu liefern,
müssen dem Verwendungszweck nach DIN 18195 entsprechen.
Sie dürfen nur nach den Verarbeitungsrichtlinien des
Herstellers eingesetzt und verarbeitet werden.

10.10.6 Wärmedämmstoffe für Außenbereich

Zu verwenden sind im allgem. kaschierte
Mineralfaserdämmplatten, formstabil, nicht brennbar,
Baustoffklasse A 1,
Wärmeleitfähigkeit = 0,035- 0,040 W/m²K
bzw.
Zu verwenden sind Schaumglas-Dämmplatten, formstabil,
nicht brennbar,
Baustoffklasse A 1,
Wärmeleitfähigkeit = 0,042 W/m²K

10.11 Blitzschutzvorkehrungen
Das Gebäude wird mit einer Blitzschutzanlage nach VDE Bestimmung 0185 ausgestattet.
Überbrückungen an Fassadenteilen müssen vorgesehen
werden, da diese Teile entsprechend DIN 57 185, Teil 1
/ VDE 0185 ausgeführt werden müssen. Überbrückungen
sind nicht sichtbar auszuführen.
Einzelteile von Metallbauteilen, die elektrisch
isoliert voneinander befestigt sind, müssen dabei in
die Anlage einbezogen werden.

Entsprechend den VDE Richtlinien sind die Bauteile mit
VDE zugelassenem Material VDE gemäß anzuschließen.
Einzurechnen sind auch die entsprechenden Koordinierungsleistungen mit der bauseitigen
Blitzschutzfirma, die vor Ort die Blitzschutzarbeiten ausführt.

10.12 Baumontage - Nebenleistungen

10.12.1 Maße und Maßaufnahme am Bau
Der Auftragnehmer ist verpflichtet, eine Maßaufnahme am
Rohbau durchzuführen. Er hat vor Fertigungsbeginn zu
prüfen, ob die Ausführung am Bau nach den vereinbarten
Details und den zulässigen Toleranzen erfolgt ist. Für
Toleranzen gelten DIN 18202 und  DIN 18203 gemäß ZTV
Änderungs- oder Zusatzmaßnahmen sind vor
Fertigungsbeginn zu vereinbaren. Abweichend hiervon
kann die Fertigung nach theoretischen Maßen (Planmaßen)
vereinbart werden.

10.12.2 Befestigungsmittel
Alle zur Montage erforderlichen Befestigungsmittel sind in die Einheitspreise mit einzukalkulieren. Der Auftragnehmer hat die Größe, Lage und Einteilung der Befestigungsmittel eigenverantwortlich zu ermitteln.

10.12.3 Anschlüsse und Abdichtungen
Die Anschlüsse und die Abdichtungen zum Baukörper müssen den bauphysikalischen Anforderungen entsprechen, d.h. Anforderungen aus Wärmeschutz, Feuchtigkeitsschutz, Schallschutz und Fugenbewegung sind zu beachten.

10.12.4 Funktionsprüfungen
Bereits vor der Bauabnahme sind, ohne Aufforderung durch die Bauleitung, sämtlicher Lichtkuppeln (Rauchabzüge, Schachtentrauchung etc.) auf Funktionstüchtigkeit zu überprüfen.

10.12.5 Reinigung der Baustelle
Für Art und Umfang gilt DIN 18299, Absatz 4.1.11 bzw.
4.1.12 (VOB) d.h. der Auftragnehmer entsorgt alle
Verunreinigungen, die von seinen Arbeiten herrühren.

Soll von dieser Regel abgewichen werden, so ist hierfür im Leistungsverzeichnis eine gesonderte Position (Reinigung) ausgewiesen.

### Bereich 1 Allgemeine Leistungen

#### Abschnitt 1.1 Prüfung und Dokumentation

*Hinweis: Dokumentationen/ Protokolle*
Alle in nachfolgenden Leistungstexten geforderten Nachweise, Protokolle, Dokumentationen sind wenn nicht extra beschrieben 1-fach in Papierform und zusätzlich als pdf- Datei zu liefern.

**1.1.10 Dokumentation**
Übergabe an AG Dokumentation / Qualitätsakte

Zum Nachweis der eingebauten Materialien hat der Auftragnehmer nach Ausführung/ vor Abnahme eine Mappe in 1-facher Ausfertigung + Digital als pdf und dwg mit folgendem Inhalt zu übergeben.
im Wesentlichen bestehend aus:
1.  Deckblatt mit Angaben zu Bauvorhaben, Gewerk, Leistungsinhalt, Bauzeit, ausführendes Unternehmen mit Ansprechpartner und Kontaktdaten,

2. Fachunternehmererklärung, Fachbauleitererklärung, Abnahmeprotokoll

3.  Bautagebuch

4.  Kurzübersicht aller verwendeten Baustoffe,
Materialnachweise mit eindeutigen Produktbezeichnungen, Lieferscheine, Produktdatenblätter, Zertifikate. Zulassungsbescheide
Materialien mit Art, Herstellerzertifikate Güteüberwachung, Benennung Verarbeiterfirma
5.  Prüfprotokolle/Prüfberichte

6.  Transport- und Lieferscheine

7.  Bedienungsanweisungen, Technische Dokumentation

8.  Wartungs- und Pflegeanleitung eingesetzter Materialien

9.  Fotos
Menge: 1,000 Stk
DIN276 neu: 391; DIN276_18: 369

**1.1.20 Werk- und Montage- Verlegeplanung und Statik erstellen**
*** Pauschalposition
Werk- und Montage-, Verlegeplanung
einschl. hierfür notwendiger Muster für die gesamten Abdichtungs-, Dachabdichtungs-und  Klempnerarbeiten der ausgeschriebenen Leistung, insbesondere:

- Anschlüsse an aufgehende Bauteile, Fassade usw.
- Anschlüsse an Flachdach-Bodenabläufe,
  Durchdringungen, Lichtkuppeln usw.
- Ausbildung der Bewegungsfugen/ Fugenbandsystem usw.
- Ausbildung Verblechungen

Das statische System (Standsicherheit/ Auflast) ist vom AN in eigener Verantwortung festzulegen.

Für alle erforderlichen Positionen sind die erforderlichen Standsicherheitsnachweise prüffähig aufzustellen.

Die Ausführung erfolgt erst nach Freigabe dieser Unterlagen.
Menge: 1,000 psch
DIN276_18: 369

**1.1.30 Handmuster Aluminiumbleche + Beschichtung**
Kosten für im Planungs- und Bauverlauf vorzulegende Handmuster:

- Oberflächenbeschichtung auf Aluminiumbleche
  Farbton:  DB701 oder  RAL 9006 Weißaluminium

Größe DIN A 5
Menge: 2,000 Stk
DIN276 neu: 391; DIN276_18: 369

**1.1.40 Dichtheitsprüfung nach DIN 18533-2: 2017**
*** Pauschalposition
Dichtheitsprüfung aller nachfolgenden abzudichtenden Dachflächen mindestens mit Prüfverfahren nach DIN 18533-2: 2017

Zerstörungsfreie Analyse der Abdichtungsoberfläche auf Unversehrtheit mit Bestätigung der generellen Wasserdichtheit der Abdichtung zum Prüfzeitpunkt.

 - Sicherstellung der Abnahmereife
 - Zustandsfeststellung
 - Gebrauchstauglichkeitsbewertung

Protokollierung
3fach Papier geheftet und als pdf
als Grundlage vor Abnahme
Menge: 1,000 psch
DIN276_18: 369

#### Abschnitt 1.2 Vorarbeiten

**1.2.10 Prov. Dachentwässerung, MZR**
Prov. Dachentwässerung, behelfsmäßig, aus Fallrohrleitung (HT-Rohr), mit Ein- und Ablaufstutzen, an Dacheinläufe angeschlossen, Einzellängen bis ca. 15m, im Gebäude bis zur Außenwand heraus verziehen, zur Ableitung von Regenwasser während der Bauzeit,
inkl. Auf- u. Abbau, Vorhalte in nachfolgender Position.

inkl. aller Abzweige, Bögen, Schellen, Konsolen etc., die zur Herstellung einer fachgerechten temporären Wasserableitung vom Dach durch das Gebäude in den Außenbereich erforderlich sind.

Dachabläufe: 2 Stk
Höhe Dachoberkante - Gelände bzw. Grundleitungsanbindung: ca. 8m

Ort:  Dach Mehrzweckraum
Menge: 30,000 lfm
DIN276 neu: 363; DIN276_18: 369

**1.2.20 Vorhaltung prov. Dachentwässerung**
Vor- und Instandhaltung der vorbeschriebenen
Wasserabweiser über die Grundeinsatzzeit hinaus.

Vorhaltedauer :  Abrechnung mWo
Menge: 756,000 mWo
DIN276 neu: 363; DIN276_18: 369

**1.2.30 Prov. Verschluss Dachöffnungen, 1,25x1,25m**
Menge: 30,000 Stk
DIN276 neu: 363; DIN276_18: 369

### Bereich 2 Zimmererarbeiten

*Hinweis: Vorbemerkung Holzoberflächen*
Große Teile der Holzwände (Innenseiten), alle Holzstützen und Holzträger und die Unterseiten der Holzdecken sind Sichtoberflächen. dh. Bauteile mit hochwertiger unbehandelter Oberfläche, bei denen Feuchtflecken nicht reparabel sind.

Bei alle Arbeiten an oder über diesen Bauelementen, ist jeglicher Feuchteeintrag oder Beschädigung durch unsachgemäße Arbeiten an den Holzbauteile zu vermeiden.

#### Abschnitt 2.1 Dachfläche

*Hinweis: Vorbemerkung Holz- Dachdecke*
Vorbemerkung

Die Decken der Holzkonstruktion des Gebäudes sind Elementdecken mit Hohlräumen.

Die Dachdecke über dem 2.OG wird als oben geschlossene Elemente gebaut.

Die Dachdecke über dem 1.OG ist oben offen.
Diese Decke muss oberseitg duchgängig mit einer Platte N+ F geschlossen werden.

**2.1.10 Abdeckung Dachfläche, OSB 3, 18mm, N+F**
Dachfläche der Dachdecke als Abdeckung
laut ZTV und Ausführungsbeschreibungen

Material: OSB 3 nach DIN EN 200
mit Nut und Feder umlaufen

Dicke: 18mm

einsch. aller erforderlichen Verbindungssmaterialien

Untergrund Holzelementdecke

Einbauhöhe: Oberseite Dachfläche 1.OG
  7,90m über FFB EG

Ort: Dachdecke A1 udn A2 über 1.OG;
Menge: 968,000 m2
DIN276_18: 361

#### Abschnitt 2.2 Vordach 2.OG

*Hinweis: Vorbemerkung Vordächer*
Vorbemerkung

Die umlaufenden Vordächer werden durch angehängte Holzträger mit einer Abdeckung mit N+F hergestellt.

Das Vordach besteht aus:
1. innere Pfette an Stirnseite der Holzdecke montiert
2. äußere Pfette auf bauseitigen Stahlstützen des Gewerkes Stahlbau montiert.
3. dazwischen montierte Träger
4. Abdeckung als Dachfläche auf Unterkonstruktion

**2.2.10 Bauschnittholz, C24, Fl/TA/KI, liefern, Kantholz 8/14, 10/14, 8/24cm**
Bauschnittholz aus Kantholz für Zimmerarbeiten liefern,
in verschiedenen Querschnitten
laut ZTV und Ausführungsbeschreibungen

Abbund in nachfolgenden Positionen;

Holzart: Tanne/Fichte/Kiefer
Festigkeitsklasse C24 nach DIN 1052,
Holzeinbaufeuchte um= 20%,
Schnittklasse A nach DIN 68365,
Einschnittart herzgetrennt,
Sortierklasse: S13 nach DIN 4074-1,
Oberfläche: gehobelt/ egalisiert
Maßhaltigkeitsklasse 1 nach EN 336

Querschnitt: 8/14cm, 10/14cm, 8/24cm
Menge: 7,843 m3
DIN276 neu: 361; DIN276_18: 361

**2.2.20 Abbund Pfette C24 8/14, an Holzdecke**
Abbund von Bauschnittholz der Vorpositionen Liefern
durch Abbinden, Aufstellen und Verlegen,
laut ZTV und Ausführungsbeschreibungen

als Lagerpfette

inkl. aller Anschlüsse und Auswechslungen,

Pfette 8/14cm an Stirnseite der Holzdecke, an Randabschlussbrett Dicke 40mm,

Anschlüsse zimmermannsmäßig und/oder mit Verbindungsteilen
aus Stahl,

Trägerlänge: in Einzellängen
Querschnitt: B/H 8/14cm

Oberflächen nichtsichtbar ohne Anforderung

Einbauhöhe: UK auf 3,47m ü. OK RB 2.OG
  11,42m über FFB EG

einsch. aller erforderlichen Verbindungssmaterialien

Ort: umlaufenden Vordächer über 2.OG; TW- Pos. Nr. B33
Menge: 139,000 m
DIN276 neu: 351; DIN276_18: 361

**2.2.30 Abbund Pfette C24 8/14, an Stahlbetondecke**
Abbund von Bauschnittholz der Vorpositionen Liefern
durch Abbinden, Aufstellen und Verlegen,
laut ZTV und Ausführungsbeschreibungen

wie Pos. zuvor, jedoch:

Montage an Stahlbetonwand/decke
einschl. notwendiger Betonanker

Ort: Vordach über Außentreppe über 2.OG; TW- Pos. Nr. B33
Menge: 12,000 m
DIN276 neu: 351; DIN276_18: 361

**2.2.40 Abbund Pfette C24 8/24, auf Stahlstützen**
Abbund von Bauschnittholz der Vorpositionen Liefern
durch Abbinden, Aufstellen und Verlegen,

wie Pos. zuvor, jedoch:

Pfette 8/24cm als Durchlaufträger auf Stahlstützen,
Abstand Stahlstützen aller 2,5m, Träger mind. auf 3 Stützen aufliegend

Montage auf Kopfblech der Stahlstützen,
Anschlüsse zimmermannsmäßig und/oder mit Verbindungsteilen
aus Stahl,

Trägerlänge: in Einzellängen von 5m

Ort: umlaufenden Vordächer über 2.OG; TW- Pos. Nr. B33
Menge: 164,000 m
DIN276 neu: 351; DIN276_18: 361

**2.2.50 Dachträger C24 8/14, a=1,25m, L 1,81m**
Abbund von Bauschnittholz der Vorpositionen Liefern
durch Abbinden, Aufstellen und Verlegen,
laut ZTV und Ausführungsbeschreibungen

als Vordachträger

inkl. aller Anschlüsse und Auswechslungen,

Dachträger 8/14cm zwischen die Pfetten der Vorpositionen fertig montiere, aller 1,25m

Trägerlänge: ca. 1,81m
Querschnitt: B/H 8/14cm

Oberflächen nichtsichtbar ohne Anforderung

Einbauhöhe: UK auf 3,47m ü. OK RB 2.OG
  11,42m über FFB EG

einsch. aller erforderlichen Verbindungssmaterialien

einschl. oberseitige Ausklinkung H/L  3/28,5cm

Ort: umlaufenden Vordächer über 2.OG; TW- Pos. Nr. B31
Menge: 113,000 Stk
DIN276_18: 361

**2.2.60 Dachträger C24 8/14, a=1,25m,**
Abbund von Bauschnittholz der Vorpositionen Liefern
durch Abbinden, Aufstellen und Verlegen,

wie Pos. zuvor, jedoch:

als Vordachträger an den jeweiligen Enden
in verschiedenen Längen,

einschl. oberseitige Ausklinkung je Träger  H/L  3/28,5cm
einschl. teilweise 45° Anschrägung für Diagonalträger an den Ecken

Trägerlänge: von ca. 0,90m bis 1,93m
Menge: 11,550 m
DIN276_18: 361

**2.2.70 Dachträger C24 10/14, a=1,25m, L 3,31m**
Abbund von Bauschnittholz der Vorpositionen Liefern
durch Abbinden, Aufstellen und Verlegen,
laut ZTV und Ausführungsbeschreibungen

als Vordachträger

inkl. aller Anschlüsse und Auswechslungen,

Dachträger 10/14cm zwischen die Pfetten der Vorpositionen fertig montiere, aller 1,25m

Trägerlänge: ca. 3,31m
Querschnitt: B/H 10/14cm

Oberflächen nichtsichtbar ohne Anforderung

Einbauhöhe: UK auf 3,47m ü. OK RB 2.OG
  11,42m über FFB EG

einsch. aller erforderlichen Verbindungssmaterialien

einschl. oberseitige Ausklinkung H/L  3/28,5cm

Ort: Vordach über Außentreppe über 2.OG; TW- Pos. Nr. B32
Menge: 11,000 Stk
DIN276_18: 361

**2.2.80 Dachträger C24 10/14, a=1,25m,**
Abbund von Bauschnittholz der Vorpositionen Liefern
durch Abbinden, Aufstellen und Verlegen,

wie Pos. zuvor, jedoch:

als Vordachträger an den jeweiligen Enden
in verschiedenen Längen, als Diagonalträger

einschl. oberseitige Ausklinkung je Träger  H/L  3/28,5cm
einschl. 45° Anschrägung an Trägerenden

Trägerlänge: von ca. 1,65m bis 2,75m
Menge: 4,400 m
DIN276_18: 361

*Hinweis: Unterkonstruktion Abdeckung*
Die nachfolgende Unterkonstruktion für die Herstellung der Dachfläche für die Vordächer wird in verschiedenen Stärken vorgsehen, um ein Gefälle von 2% zu erzeugen.
Die UK wird auf das Holzdecke Gebäude bzw. auf die Dachträger der Vorposition aufgelagert.

**2.2.90 Bauschnittholz, C24, Fl/TA/KI, liefern, Kantholz 6/10 bis 6/18cm**
Bauschnittholz aus Kantholz für Zimmerarbeiten liefern,
in verschiedenen Querschnitten
laut ZTV und Ausführungsbeschreibungen

Abbund in nachfolgenden Positionen;

Holzart: Tanne/Fichte/Kiefer
Festigkeitsklasse C24 nach DIN 1052,
Holzeinbaufeuchte um= 20%,
Schnittklasse A nach DIN 68365,
Einschnittart herzgetrennt,
Sortierklasse: S13 nach DIN 4074-1,
Oberfläche: gehobelt/ egalisiert
Maßhaltigkeitsklasse 1 nach EN 336

Querschnitt: 6/10cm, 6/16cm, 6/18cm
Menge: 4,379 m3
DIN276 neu: 361; DIN276_18: 361

**2.2.100 Abbund UK C24 6/10, auf Holzdecke**
Abbund von Bauschnittholz der Vorpositionen Liefern
durch Abbinden, Aufstellen und Verlegen,
laut ZTV und Ausführungsbeschreibungen

als Unterkonstruktion für nachfolgende Dachscheibe

inkl. aller Anschlüsse und Auswechslungen,

Kantholz 6/10cm auf die Oberseite/Kante der Holzdecke

Trägerlänge: in Einzellängen
Querschnitt: B/H 6/10cm

Oberflächen nichtsichtbar ohne Anforderung

Einbauhöhe: Oberseite Dachfläche 2.OG
  11,64m über FFB EG

einsch. aller erforderlichen Verbindungssmaterialien

Ort: umlaufenden Vordächer über 2.OG;
Menge: 152,000 m
DIN276 neu: 351; DIN276_18: 361

**2.2.110 Abbund UK C24 6/16, auf Dachträger**
Abbund von Bauschnittholz der Vorpositionen Liefern
durch Abbinden, Aufstellen und Verlegen,
laut ZTV und Ausführungsbeschreibungen

wie Pos. zuvor, jedoch:

Kantholz 6/16cm auf die Dachträger aller 1,25m der Vorposition

Trägerlänge: in Einzellängen
Querschnitt: B/H 6/16cm
Menge: 164,000 m
DIN276 neu: 351; DIN276_18: 361

**2.2.120 Abbund UK C24 6/18, auf Dachträger**
Abbund von Bauschnittholz der Vorpositionen Liefern
durch Abbinden, Aufstellen und Verlegen,
laut ZTV und Ausführungsbeschreibungen

wie Pos. zuvor, jedoch:

Kantholz 6/18cm auf die Dachträger aller 1,25m der Vorposition

Trägerlänge: in Einzellängen
Querschnitt: B/H 6/18cm
Menge: 145,000 m
DIN276_18: 361

**2.2.130 Abbund UK C24 6/10, auf Dachträger**
Abbund von Bauschnittholz der Vorpositionen Liefern
durch Abbinden, Aufstellen und Verlegen,
laut ZTV und Ausführungsbeschreibungen

wie Pos. zuvor, jedoch:

Kantholz 6/10cm auf die Dachträger aller 1,25m der Vorposition
Bereich Vordach über Treppe

einschl. Unterbau als Distanzhölzer zur Herstellung Gefälle mind. 2%; Höhe: 8-12,5cm aller 1,25m

Trägerlänge: in Einzellängen
Querschnitt: B/H 6/10cm

Ort: Vordach über Außentreppe über 2.OG
Menge: 36,750 m
DIN276_18: 361

**2.2.140 Abdeckung Dachfläche, OSB 3, 30mm, N+F**
Dachfläche der Vordächer als Abdeckung auf Unterkonstruktion der Vorpositionen im Gefälle mind.2% verlegen
laut ZTV und Ausführungsbeschreibungen

Material: OSB 3 nach DIN EN 200
mit Nut und Feder umlaufen

Dicke: 30mm
Vordachbreite: 1,665m

Oberflächen nichtsichtbar ohne Anforderung

Einbauhöhe: Oberseite Dachfläche 2.OG
  11,64m über FFB EG

einsch. aller erforderlichen Verbindungssmaterialien

Ort: umlaufenden Vordächer über 2.OG;
Menge: 282,000 m2
DIN276_18: 361

#### Abschnitt 2.3 Attika

*Hinweis: Vorbemerkung Attika*
Vorbemerkung

Vom Gewerk Holzbau Los 06 werden auf den Dachdecken 1. und 2.OG Attikaaufbauten in Holzrahmenbauweise errichtet.
Zur Dachinnenseite sind diese durch eine OSB Platte geschlossen, sodaß die Dachabdichtung der Dachflächen daran erfolgen kann. Die Ausfachung (Dämmung) erfolgt vom Gewerk Fassade Los 10.

Im Bereich der Giebel muss für den außenliegende Anschluss der Dachabdichtung der Vordächer die Attika schon vorab geschlossen werden. Der Aufbau erfolgt in Stärke der späteren Fassadendämmung 20cm.

Für die nachfolgende Alu- Abdeckung der Attika- Oberseiten sind Gefällebohlen/Abdeckungen auszuführen.

Im Bereich von Brandwänden sind alle Materialein auf der Oberseite Brandwand nichtbrennbar auszuführen.

**2.3.10 Ausfachung Attika D140mm, H 62cm,**
Ausfachung bauseitige Attika als Holzrahmenkonstruktion,
laut ZTV und Ausführungsbeschreibungen

Dämmung Mineralwolle WLG 040,
Dicke: 14cm
Höhe: 62cm

dicht gestoßen zwischen die Ständer der Attika (a 62,5cm)
einbauen

Ort: Attika Bereich Giebel Dachdecke 2.OG
Menge: 17,000 m2
DIN276 neu: 361; DIN276_18: 361

**2.3.20 Attikavorbau, D220mm, H 82cm,**
Vorbau als Ergänzung Attika als Holzrahmenkonstruktion,
laut ZTV und Ausführungsbeschreibungen

Vorbau bestehend aus:

1. durchlaufender Rähm unten 20/6cm, auf Dachträger der Vordächer montiert
2. Ständer 20/6cm aller 62,5cm
3. Dämmung Mineralwolle WLG 040, Dicke 20cm
4. Äußere Beplankung aus OSB3 18mm, Nut- Feder
 dicht stoßend,

einschl. aller notwendigen Verbindungsmittel, wie Winkel, Schrauben, Nägel usw. für Verbindung der Hölzer untereinander und Montage

Höhe H: ca. 82cm
Dicke D: ca. 220mm

Ort: Attika Bereich Giebel Dachdecke 2.OG
Menge: 22,000 m2
DIN276 neu: 361; DIN276_18: 361

**2.3.30 Attikabohle, Holzwerkstoffpl. D 25mm, B 40cm**
Ausführung oberer Abschluss der bauseitigen Attika
als Untergrund für hochgezogene Dachabdichtung
und nachfolgende Blechabdeckung

wie folgt herstellen:

Holzwerkstoffplatte (Mehrschichtplatte) nach DIN EN 13986
mit Abkantung an der Dachninnenseite für nachfolgende Aufbringung Dachabdichtung geeignet

einschl. Unterfütterung ca.20mm für Herstellung Gefälle,
auf oberen Rahmen Attika bzw. Ständer aller 62,5cm

Dicke: ca.25 mm
Breite: ca. 40cm
Einbauhöhe: 8,82m und 12,45m über OKFFB EG
Ort: Attika Dach über 1.OG und 2.OG
Menge: 164,000 lfm
DIN276 neu: 363; DIN276_18: 361

**2.3.40 Attikabohle, Holzwerkstoffpl. D 25mm, B 45cm**
Ausführung oberer Abschluss der bauseitigen Attika

wie Pos. zuvor. jedoch:

Breite: ca. 45cm

Ort: Attika Dach über 2.OG
Menge: 16,600 lfm
DIN276 neu: 363; DIN276_18: 361

**2.3.50 Attikabohle, Holzwerkstoffpl. D 25mm, B 56cm**
Ausführung oberer Abschluss der bauseitigen Attika

wie Pos. zuvor. jedoch:

Breite: ca. 56cm

Ort: Attika Dach über 1.OG MZR
Menge: 22,750 lfm
DIN276 neu: 363; DIN276_18: 361

**2.3.60 Attikabohle, Zementpl. D 18mm, B 54cm, BW**
Ausführung oberer Abschluss der bauseitigen Attika
als Untergrund für hochgezogene Dachabdichtung
und nachfolgende Blechabdeckung

mit nichtbrennbaren Baustoffen über Brandwänden Giebelwand

wie folgt herstellen:

Zementbauplatte auf Oberseite Stahlbetonattika montieren,
mit ca. 50mm Abkantung an der Dachninnenseite für nachfolgende Sicherung Dachabdichtung mit Kappleiste geeignet

gerade auf Unterkonstruktion aus 50mm Metallleichtprofilen
befestigen

einschl. Unterbau aus Metallprofilen Höhe 50mm und Dämmung 50mm nichtbrennbare Mineralwolle

einschl. notwendiger Montage und Verbindungsmittel auf Stahlbeton

Dicke: ca.18 mm
Breite: ca. 54cm
Einbauhöhe:
Ort: Attika Dach über 1. und 2.OG
Menge: 18,000 lfm
DIN276 neu: 363; DIN276_18: 361

**2.3.70 Attikabohle, Zementpl. D 18mm, B 43cm, BW**
Ausführung oberer Abschluss der bauseitigen Attika

wie Pos. zuvor, jedoch:

über Brandwänden in Dachflächen

Zementbauplatte auf Oberseite Stahlbetonattika montieren,
mit beidseitige Abkantung an den Dachninnenseiten für nachfolgende Sicherung Dachabdichtung mit Kappleiste geeignet

Breite: ca. 43cm

Ort: Attika Dach über 1. und 2.OG
Menge: 32,000 lfm
DIN276 neu: 363; DIN276_18: 361

#### Abschnitt 2.4 Dachsockel

**2.4.10 Bauschnittholz, C24, Fl/TA/KI, liefern, Kantholz 8/14, 10/20cm**
Bauschnittholz aus Kantholz für Zimmerarbeiten liefern,
in verschiedenen Querschnitten
laut ZTV und Ausführungsbeschreibungen

Abbund in nachfolgenden Positionen;

Holzart: Tanne/Fichte/Kiefer
Festigkeitsklasse C24 nach DIN 1052,
Holzeinbaufeuchte um= 20%,
Schnittklasse A nach DIN 68365,
Einschnittart herzgetrennt,
Sortierklasse: S13 nach DIN 4074-1,
Oberfläche: gehobelt/ egalisiert
Maßhaltigkeitsklasse 1 nach EN 336

Querschnitt: 8/14cm, 10/14cm
Menge: 2,029 m3
DIN276 neu: 361; DIN276_18: 361

**2.4.20 Abbund Schwelle C24 10/20, Sockel auf Holzdecke**
Abbund von Bauschnittholz der Vorpositionen Liefern
durch Abbinden, Aufstellen und Verlegen,
laut ZTV und Ausführungsbeschreibungen

als Aufkantung für nachfolgende Oberlichtfenster

inkl. aller Anschlüsse und Auswechslungen,
auf die Oberseite Holzdecke montieren

Anschlüsse zimmermannsmäßig und/oder mit Verbindungsteilen
aus Stahl,

Trägerlänge: in Einzellängen 165cm
Querschnitt: B/H 20/10cm

Oberflächen nichtsichtbar ohne Anforderung
Außenkante Oberseite angefast geeignet für nachfolgende Hochführung Dachabdichtung

einsch. aller erforderlichen Verbindungssmaterialien

Ort: umlaufenden Vordächer über 2.OG; TW- Pos. Nr. B33
Menge: 46,000 m
DIN276 neu: 351; DIN276_18: 361

**2.4.30 Abbund Schwelle C24 8/14, Dachkante auf Holzdecke**
Abbund von Bauschnittholz der Vorpositionen Liefern
durch Abbinden, Aufstellen und Verlegen,
laut ZTV und Ausführungsbeschreibungen

als Abschlussholt an Dachkante im Übergang zum Laubengang

inkl. aller Anschlüsse und Auswechslungen,
auf die Oberseite Holzdecke montieren

Anschlüsse zimmermannsmäßig und/oder mit Verbindungsteilen
aus Stahl,

Querschnitt: B/H 8/14cm

Oberflächen nichtsichtbar ohne Anforderung
Außenkante Oberseite angefast geeignet für nachfolgende Hochführung Dachabdichtung

einsch. aller erforderlichen Verbindungssmaterialien

Ort: Dachkante zum Laubagng oder Vordach 1. und 2.OG
Menge: 99,000 m
DIN276 neu: 351; DIN276_18: 361

#### Abschnitt 2.5 Dachaufbauten

*Hinweis: Vorbemerkung Aufbauten Lüftung*
Vorbemerkung

Für Lüftungsdurchführungen werden bei zwei unmittelbar nebeneinander liegenden Durchführungen Aufbauten in
Holzkonstruktion als Geräte Sockel ausgeführt.

**2.5.10 Gerätesockel, Holzrahmenkonstr., D115mm, 118,5x66x70cm,**
Gerätesockel als Holzrahmenkonstruktion,
auf vorgenannter Decke aus Brettsperrholz- Kastenelementen
laut ZTV und Ausführungsbeschreibungen

Holzrahmenkonstruktion bestehend aus:
1. durchlaufender Rähm oben und unten 6/8cm
2. Ständer 6/8cm aller 62,5cm
3. innere Beplankung aus OSB3 15mm, Nut- Feder
 dicht stoßend,
4. äußere Beplankung Dreischichtplatte 18mm

einschl. aller notwendigen Verbindungsmittel, wie Winkel, Schrauben, Nägel usw. für Verbindung der Hölzer untereinander und Montage

einschl. Dämmung Gefache mit 80mm Mineralwolle WLG 035

Abmessung Gerätesockel:
Länge/Breite: 120,5/68cm
Höhe: ca. 70cm

Gerätesockel besteht aus 2x Längswand 118,5x70cm und 2x Giebelwand 46x70cm

einschl. Abdeckung aus Dreischichtplatte Dicke 18mm, Abmessung 118,5x66cm
einschl. runde 2x Ausschnitte in Deckplatte  30-42cm

einschl. ausstopfen Zwischenräume Innenraum nach Installation Lüftungskanal mit Mineralwolle WLG 035, Höhe ca. 20cm

Ort: Dach über 1.OG und 2.OG
Menge: 11,000 Stk
DIN276 neu: 361; DIN276_18: 362

### Bereich 3 Dachabdichtungsarbeiten

*Hinweis: DACHDICHTUNG Bauphasen*
DACHDICHTUNG Bauphasen

Bei Arbeitsunterbrechungen sind Abschottung des Dämmstoffquerschnitts gegen Wasserunterläufigkeit herzustellen. Dazu ist am Dämmstoff eine gerade Kante herzustellen und die unteren Abdichtungsbahn (B = 50 cm),  auf der Dampfsperre, der Dämmstoff-Stirnseite und der Dämmstoff-Oberseite ggf. mit weicher Flamme dicht aufzubringen.
Die Dämmung ist prinzipiell auf Dampfsperre und zwischen den Lagen zu verkleben. Diese Leistung ist in nachfolgenden positionen einzurechnen.

*Hinweis: Vorbemerkung Untergrund*
Der Dachaufbau über dem 1.OG erfolgt auf offenen Holzelementdecken mit einer Abdeckung aus OSB Verlegeplatten (siehe Vorposition). Im 2.OG und über dem Mehrzweckraum sind die Holzelementdecke geschlossen (keine OSB Abdeckplatte notwendig).
Über den Treppehäusern sind Teile der Dachfläche aus Stahlbeton.
Im Bereich der auskragenden Laubengänge ist der Untergrund eine Betonverbunddecke.

Für die jeweiligen Untergründe sind nachfolgend alle notwendigen Vorarbeiten anzubieten.

*Hinweis: Vorbemerkung Entwässerung*
Der Dachaufbau wird auf geraden Dachdecken errichtet. Die entsprechenden Mindestgefälle von 2% werden durch nachfolgende Gefälledämmungen hergestellt.
Die Entwässerung erfolgt vorwiegende einseitge über Vordächer und Laubengänge hinweg in außenliegende Dachrinnen.
Abweichend davon wird die Dachfläche des Mehzweckraumes über 2 innenliegende Dachabläufe entwässert.

*Hinweis: Vorbemerkung Holzoberflächen*
Große Teile der Holzwände (Innenseiten), alle Holzstützen und Holzträger und die Unterseiten der Holzdecken sind Sichtoberflächen. dh. Bauteile mit hochwertiger unbehandelter Oberfläche, bei denen Feuchtflecken nicht reparabel sind.

Bei alle Arbeiten an oder über diesen Bauelementen, ist jeglicher Feuchteeintrag oder Beschädigung durch unsachgemäße Arbeiten an den Holzbauteile zu vermeiden.

#### Abschnitt 3.1 Dachfläche A1-A3 über 1.OG - Gründach

*Hinweis: Vorbemerkung*
Vorbemerkung Gründach

Die Dachflächen über dem 1.OG erhalten nachfolgend unter dem Titel Gründach eine Aufbau als extensives Gründach.

**3.1.10 Reinigen der Betonoberfläche von groben Verschmutzungen**
Reinigen der Dachoberfläche Stahlbeton von groben Verschmutzungen,
Beseitigen und Entsorgen des anfallenden Schmutzes
laut ZTV und Ausführungsbeschreibungen

Ort: Decke über TH 1.1
Menge: 34,000 m²
DIN276 neu: 363; DIN276 alt: 31241; DIN276_18: 363

**3.1.20 Voranstrich Bitumenlösung auf Beton**
Voranstrich auf Beton
als Vorbereitung zur Aufbringung der Dampfsperrbahn
laut ZTV und Ausführungsbeschreibungen

Grundierung im System des Herstellers der
nachfolgenden Dichtungsbahnen

Ort: Decke über TH 1.1
Menge: 34,000 m²
DIN276 neu: 363; DIN276_18: 363

**3.1.30 Voranstrich auf Beton, An- und Abschlussbereiche, H 61cm**
Voranstrich wie Pos. zuvor
jedoch an aufgehenden Bauteilen wie
Wände und Attika

Attikahöhe:  ca. 61cm
Attikadicke:  ca. 20-25cm

Bauteil: Wand Giebel Achse E; Brandwand über Dach, Achse 3.1
Menge: 44,010 m2
DIN276_18: 363

**3.1.40 Trenn- und Ausgleichlage, Elastomerbitumenbahn**
Trenn- und Ausgleichslage
Elastomerbitumenbahn nach DIN EN 13707
laut ZTV und Ausführungsbeschreibungen
lose verlegt und mechanisch befestigt,
als dauerhaft funktionale Trenn- und Ausgleichslage
zwischen Holzuntergrund und Dauabdichtung

Leistungs- und Funktionsanforderungen:
- Dicke: ca. 2,0 mm
- oberseitig: folienkaschiert
- unterseitig: vlieskaschiert
- Trägereinlage: Polyestervlies 140g/m²
- Maximale Zugkraft nach DIN 12311-1
l: > 550 N/50 mm, q: > 300 N/50 mm
- Dehnung nach DIN 12311-1: l + q: > 20 %
- Kaltbiegeverhalten nach DIN EN 1109: < -20 °C
- Wärmestandfestigkeit nach DIN EN 1110: > +120 °C

gem. Herstellervorgaben auf den Holzuntergrund
fachgerecht lose verlegen und nach DIN EN 1991
mechanisch befestigen. Längsnaht- und Kopfstoßüberdeckung mind. 8 cm breit herstellen. Stöße versetzt anordnen.

Ort: Dachfläche A1-A3
Menge: 1229,000 m2
DIN276_18: 363

**3.1.50 Zulage Aufkantungen, Trennlage, H 80cm**
Zulage zu vorgenannter Pos. Trennlage
für An- bzw. Abschlussbereichen fachgerecht verlegen.

Hochziehen Trennlage und mechanisch befestigen bis auf OK Attika

Untergrund: OSB/ Holz Attika

Attikahöhe:  ca. 80cm
Attikabreite:  ca. 41cm
Wandanschlusshöhe: bis ca.80cm
Holzsockel:  ca. 10+20cm

Ort: Attika, Giebelwand Achse 4, Holzsockel Dachkuppeln
Menge: 145,000 lfm
DIN276_18: 363

**3.1.60 Dampfsperre G200 S4 AL, vollflächig verschweißt**
Dampfsperre auf vorgenannter Trenlage auf Holzdecke
aus einer Lage Elastomerbitumen-Schweißbahn als Dampfsperrbahn nach DIN EN 13 970,
laut ZTV und Ausführungsbeschreibungen

vollflächig verschweißt,
geeignet für Behelfsabdichtung während der Bauphase.

Dampfsperre G200 S4 AL mit erhöhten Leistungs- und Funktionsanforderungen:
- Dicke ca. 4 mm
- oberseitig: feinbestreut, schwarz mit Nahtstreifen
- unterseitig: folienkaschiert
- offene Liegezeit bzw. UV-stabil: 6 Monate
- Trägereinlage: Kombinationsträger
PET/Alu/PET + Glasgewebe
- Durchtrittsicher
- Maximale Zugkraft nach DIN 12311-1:
l: > 1000 N/50 mm, q: > 1000 N/50 mm
- Dehnung nach DIN 12311-1: l + q: > 2 %
- Diffusionswiderstand (Sd-Wert) nach
DIN EN 1931: > 1500 m
- Kaltbiegeverhalten nach DIN EN 1109: < -30 °C
- Wärmestandfestigkeit nach DIN EN 1110: > + 110 °C
- Widerstand gegen stoßartige Belastung nach
DIN EN 12691: > 300 mm Verfahren B
Längsnaht und Kopfstoßbereich, mind. 8 cm breit fachgerecht verschweißen.
Im Bereich von An- und Abschlüssen sowie Dachdurchdringungen ist die Bahn luftdicht anzuschließen.
Stöße versetzt anordnen.

Der Arbeitsablauf ist so einzurichten, daß bei Arbeitsunterbrechungen offene Kanten gegen das Eindringen von Niederschlägen geschützt sind. Die Kosten sind in den Einheitspreis einzukalkulieren.

Ort: Dachfläche A1-A3
Menge: 1262,000 m²
DIN276 neu: 363; DIN276_18: 363

**3.1.70 Zulage Dampfsperre in An-/ Abschlussbereichen, H 80cm**
Zulage zu vorgenannter Pos. Dampfsperre
für An- bzw. Abschlussbereichen fachgerecht verlegen.

Hochziehen Dampfsperrbahn bis auf OK Attika

Attikahöhe:  ca. 80cm
Attikabreite:  ca. 40cm
Wandanschlusshöhe: bis ca.80cm
Holzsockel:  ca. 10+20cm

Ort: Attika, Giebelwand Achse 4, Holzsockel Dachkuppeln
Menge: 200,000 lfm
DIN276_18: 363

**3.1.80 Wärmedämmung, MW, WLG 038, 100mm, Grunddämmung**
Wärmedämmung aus Mineralfaser-Dachdämmplatten mit
integrierter Zweischichtcharakteristik und hoch verdichteter, Last verteilender Oberlage,
als Grunddämmung
laut ZTV und Ausführungsbeschreibungen

auf der Dampfsperre, im Verband, fachgerecht verlegen und verkleben, geeignet für nachfolgende Gefälledämmung,
einschl. aller notwendigen Zuschnitte an Rändern und aufgehenden Bauteilen einschl. Mineralkaschierung

- Bemessungswert der Wärmeleitfähigkeit: 0,038 W/(m*K) nach DIN 4108-4
- Nichtbrennbar, Euroklasse A1 nach DIN EN 13501-1
- Anwendung: DAA nach DIN 4108-10
- Druckspannung bei 10% Stauchung: > = 60 kPa nach DIN EN 826
- Punktlast bei 5 mm Stauchung: > = 650 N nach DIN EN 12430
- Zugfestigkeit senkrecht zur Plattenebene (Abreißfestigkeit): > = 10 kPa nach DIN EN 1607
Plattendicke:  100mm

Ort: Dachdecke A1-A3
Menge: 1262,000 m²
DIN276 neu: 363; DIN276_18: 363

**3.1.90 Wärmedämmung, MW, WLG 038, 120mm, Grunddämmung**
Wärmedämmung aus Mineralfaser-Dachdämmplatten
als Grunddämmung
wie Pos. zuvor, jedoch:

als 2.Lage Grunddämmung in Bereichen mit hohem Dämmaufbau

Plattendicke:  120mm

Ort: Dachdecke A2
Menge: 365,500 m²
DIN276 neu: 363; DIN276_18: 363

**3.1.100 Wärmedämmung, MW, WLG 038, 40-160mm, Gefälledämmung**
Wärmedämmung aus Mineralfaser-Dachdämmplatten mit
wie Pos. zuvor, jedoch:

als Gefälledämmung
bestehend aus keilförmigen Dämmplatten,
inkl. der erforderlichen Stufendämmung,
Oberfläche mit mineralvlieskaschierung für nachfolgende Dachabdichtung aus Schweißbahnen geeignet,
auf der Grunddämmung nach Verlegeplan dicht gestossen, fachgerecht verlegen und vollflächig verkleben,
einschl. aller notwendigen Zuschnitte und Anpassungsarbeiten

- Druckspannung bei 10% Stauchung:> = 70 kPa nach DIN EN 826
- Punktlast bei 5 mm Stauchung:> = 800 N nach DIN EN 12430
- Zugfestigkeit senkrecht zur Plattenebene (Abreißfestigkeit):> = 10 kPa nach DIN EN 1607

Gefälle: 2% mit Anfangsdicke von 40 mm
Plattendicke:  40-160mm

Ort: Dachdecke A2-A3
Menge: 630,000 m²
DIN276 neu: 363; DIN276_18: 363

**3.1.110 Wärmedämmung, MW, WLG 038, 40-200mm, Gefälledämmung**
Wärmedämmung aus Mineralfaser-Dachdämmplatten mit
wie Pos. zuvor, jedoch:

Plattendicke:  40-200mm
bei Dachfläche A2 auf doppelter Grundämmung der Vorpositionen verlegen

Ort: Dachdecke A1-A2
Menge: 632,000 m²
DIN276 neu: 363; DIN276_18: 363

**3.1.120 Sockeldämmung, SG, WLG 037, 200mm H 520mm**
Aufkantung Wärmedämmung an aufgehender Wand als Sockeldämmung
laut ZTV und Ausführungsbeschreibungen

aus 200mm dicker Schaumglasdämmung
Schaumglasplatten nach DIN EN 13 167,

mit besonderer Formbeständigkeit,
mittlere Druckfestigkeit (Werksstandard) 0,50 N/mm2
Steifemodul: 100 N/mm2

- Bemessungswert der Wärmeleitfähigkeit: 0,037 W/(m*K) nach DIN 4108-4
- Nichtbrennbar, Euroklasse A1 nach DIN 13501-1
- Anwendung:DAA/dh nach DIN 4108-10

mit Heißbitumen, z.B. 100/25 vollflächig
und vollfugig verklebt
dicht gestossen fachgerecht verlegen und verkleben

Befestigung Dachhaut: verschweißt
Höhe: ca. 520mm
Stärke: 200mm

Ort: Wandbereiche Giebel zum 2.OG
Menge: 23,500 lfm
DIN276_18: 363

**3.1.130 Aufkantung Wärmedämmung an BW, MW, WLG 035, D 80mm/H 780mm**
Aufkantung Wärmedämmung an der Innenseite Wände und Attika,
laut ZTV und Ausführungsbeschreibungen

aus 80mm dicken, hoch verdichteten Mineralwolle-Dachdämmplatten mit oberseitiger Mineralvlieskaschierung zur Kaltverklebung der ersten Lage der ersten Lage der bituminösen Dachabdichtung

- Bemessungswert der Wärmeleitfähigkeit: 0,035 W/(m*K) nach DIN 4108-4
- Nichtbrennbar, Euroklasse A2 -s1,d0 nach DIN 13501-1
- Anwendung: DAA nach DIN 4108-10
- Druckspannung bei 10% Stauchung:> = 70 kPa nach DIN EN 826
- Punktlast bei 5 mm Stauchung:> = 800 N nach DIN EN 12430
- Zugfestigkeit senkrecht zur Plattenebene (Abreißfestigkeit):> = 15 kPa nach DIN EN 1607

dicht gestossen fachgerecht verlegen und verkleben

Befestigung Dachhaut: verklebt/verschweißt
Höhe:  bis ca. 78 cm,
Stärke: 80mm

Ort: Brandwand Achse 3.1
Menge: 45,500 lfdm
DIN276 neu: 363; DIN276 alt: 31340; DIN276_18: 363

**3.1.140 Dachabdichtung 2-lagig PYE-KTG-KSP3,0 + PYP-PV200S5**
Dachabdichtung, 2-lagig, Dachneigung >/= 2%,
Anwendungskategorie: K2,
Beanspruchungsklasse: I B
Brandschutz: B roof (Harte Bedachung),
beide Lagen E1 für hohe thermische und mechanischen Widerstand,

1. Abdichtungslage aus einer kaltselbstklebende Polymerbitumenbahn PYE-KTG-KSP 3,0, DU,
auf vorgenannter Wärmedämmung selbstklebend verlegen, Nähte schließen,
d= ca. 3mm,

auf den vorh. Untergrund fachgerecht verlegen und nach DIN EN 1991 verdeckt mechanisch befestigen.
Längsnaht- und Kopfstoßbereich mind. 10 - 12 cm breit mit Brenner und Andrückrolle fachgerecht verschweißen.
Stöße versetzt anordnen.

Die Bahn übernimmt die Funktion: "Kurzfristige, behelfsmäßige Notabdichtung" .

2. Abdichtungslage aus eine Polymerbitumen- Schweißbahn
PYE-PV-200-S5, DO,
vollflächig auf Unterlagsbahn verschweißen,
d= ca. 5mm, Oberfläche beschiefert,
Durchwurzelungsfest nach FLL

auf den Untergrund fachgerecht vollflächig verschweißen.
Längsnaht und Kopfstoßbereich, mind. 8 cm fachgerecht verschweißen. Stöße versetzt anordnen.

Ort: Dachdecke A1-A3
Menge: 1262,000 m²
DIN276 neu: 363; DIN276_18: 363

**3.1.150 Kehlleisten aus Mineralwolle - aufgehende Bauteile**
Kehlleisten aus Steinwolle-Dämmung im Bereich der aufgehenden Bauteile, in allen vorkommenden Einzellängen, vollflächig verlegen und verkleben; einschl. Ausführung von Gehrungsschnitten an Innen- und Außenecken.

Querschnitt mind. ca. 50/50 mm, keilförmig 45°
Menge: 238,850 lfm
DIN276_18: 363

**3.1.160 Dachabdichtung, 2-lagig, hochführen,H 30cm, Wände**
Dachabdichtung, 2-lagig, wie vor beschrieben,
an aufgehenden Bauteilen und Aufkantungen aus Beton / Holzwerkstoff hochführen

Untergrund: Dampfsperre

Höhe der Aufkantung: i.M. ca. 300 mm

Ort: Wandabschluss
Menge: 200,000 lfm
DIN276_18: 363

**3.1.170 Dachabdichtung, 2-lagig, hochführen,H 55cm, Attika**
Dachabdichtung, 2-lagig, wie vor beschrieben,
an aufgehenden Bauteilen und Aufkantungen aus Beton / Holzwerkstoff hochführen und befestigen.

Untergrund: Dampfsperre Attika

Hochführen der Flächenbahn oder Schleppstreifen bis
auf Attikaabdeckung (Attikabohle)

Höhe der Aufkantung: ca. 550 mm
waagerechte über Attika: bis ca. 400 mm
Abwicklung: ca. 950mm

Ort: Attika, Dachkuppeln
Menge: 200,000 lfm
DIN276_18: 363

**3.1.180 Eckausbildung Dachabdichtung, Zulage Sockelbereiche**
Zulage zu Vorpositionen,
für das Herstellen von vertikalen Innen- und Außenecken in der 2-lag. Dachabdichtung, an den Aufkantungen,
inkl. den Übergängen zu den Bodenbereichen,
Höhe der Aufkantungen bis 55 cm.
Menge: 15,000 Stk
DIN276 neu: 363; DIN276_18: 363

**3.1.190 Zulage Wandanschl.,Klemmprofil**
Zulage zu vorgenanntem Wandabschluss Dachabdichtung
für:

Klemm- / Anpressprofil aus Aluminium, biegesteif nach DIN 18339, zur Fixierung der 2-lg. Abdichtung aus Bitumen auf Außenwand (Beton / Holz)  Profilhöhe ca. 60 mm,

einschl. Montagemittel, Deckscheibe mit Gummiunterlage,  einschl. Stoßverbinder und Eckausbildung

Ort:  Wandseite am Sockel der aufgehenden Wände
Menge: 23,500 lfm
DIN276_18: 363

**3.1.200 Eindichten Blitzschutz, Dichtmanschette**
Eindichten von bauseitigen Blitzschutzdurchführungen
im Bereich der Attika Innenseiten
mittels Dichtmanschette
in Ebene der Dampfsperre und der Dachabdichtung

einschl. Dichtmanschetten mit Polymerbitumenflansch
passend zur vorgenannten Abdichtung und Dampfsperre;
mit Schrumpfschlauch zum dichten Anschluss Durchführung

Ort:  Attika
Menge: 20,000 Stk
DIN276 neu: 363; DIN276_18: 363

**3.1.210 Eindichten Dachsockel, 2-lagig, H 30cm,**
Eindichten der vorgenannten Dachsockel als Holzrahmenkonstruktion mit Holzabdeckung
durch:

Dachabdichtung, 2-lagig, wie vor beschrieben,
Hochführen der Flächenbahn oder Schleppstreifen bis
auf Oberseite Gerätesockel

Untergrund: Dreischichtplatte

Höhe der Aufkantung: i.M. ca. 300 mm
Abmessung Gerätesockel: 120x66cm

einschl. EindichtenBlechdurchührunge Lüftungskanal
 je 2x Durchmesser 30-42cm

Ort: Gerätesockel
Menge: 11,000 Stk
DIN276_18: 363

#### Abschnitt 3.2 Dachfläche A4-A5 über 2.OG - Kiesdach

**3.2.10 Reinigen der Betonoberfläche von groben Verschmutzungen**
Reinigen der Dachoberfläche Stahlbeton von groben Verschmutzungen,
Beseitigen und Entsorgen des anfallenden Schmutzes
laut ZTV und Ausführungsbeschreibungen

Ort: Decke über TH 1.2 und Sanitär
Menge: 119,000 m²
DIN276 neu: 363; DIN276 alt: 31241; DIN276_18: 363

**3.2.20 Voranstrich Bitumenlösung auf Beton**
Voranstrich auf Beton
als Vorbereitung zur Aufbringung der Dampfsperrbahn
laut ZTV und Ausführungsbeschreibungen

Grundierung im System des Herstellers der
nachfolgenden Dichtungsbahnen

Ort: Decke über TH 1.2 und Sanitär
Menge: 119,000 m²
DIN276 neu: 363; DIN276_18: 363

**3.2.30 Voranstrich auf Beton, An- und Abschlussbereiche, H 61cm**
Voranstrich wie Pos. zuvor
jedoch an aufgehenden Bauteilen wie
Wände und Attika

Attikahöhe:  ca. 61cm
Attikadicke:  ca. 20-25cm

Bauteil: Wand Giebel Achse E; Brandwand über Dach, Achse 4
Menge: 29,000 m2
DIN276_18: 363

**3.2.40 Trenn- und Ausgleichlage, Elastomerbitumenbahn**
Trenn- und Ausgleichslage
Elastomerbitumenbahn nach DIN EN 13707
laut ZTV und Ausführungsbeschreibungen
lose verlegt und mechanisch befestigt,
als dauerhaft funktionale Trenn- und Ausgleichslage
zwischen Holzuntergrund und Dauabdichtung

Leistungs- und Funktionsanforderungen:
- Dicke: ca. 2,0 mm
- oberseitig: folienkaschiert
- unterseitig: vlieskaschiert
- Trägereinlage: Polyestervlies 140g/m²
- Maximale Zugkraft nach DIN 12311-1
l: > 550 N/50 mm, q: > 300 N/50 mm
- Dehnung nach DIN 12311-1: l + q: > 20 %
- Kaltbiegeverhalten nach DIN EN 1109: < -20 °C
- Wärmestandfestigkeit nach DIN EN 1110: > +120 °C

gem. Herstellervorgaben auf den Holzuntergrund
fachgerecht lose verlegen und nach DIN EN 1991
mechanisch befestigen. Längsnaht- und Kopfstoßüberdeckung mind. 8 cm breit herstellen. Stöße versetzt anordnen.

Ort: Dachfläche A4-A5
Menge: 1220,000 m2
DIN276_18: 363

**3.2.50 Zulage Aufkantungen, Trennlage, H 80cm**
Zulage zu vorgenannter Pos. Trennlage
für An- bzw. Abschlussbereichen fachgerecht verlegen.

Hochziehen Trennlage und mechanisch befestigen bis auf OK Attika

Untergrund: OSB/ Holz Attika

Attikahöhe:  ca. 76cm
Attikabreite:  ca. 41cm

Ort: Attika
Menge: 112,000 lfm
DIN276_18: 363

**3.2.60 Dampfsperre G200 S4 AL, vollflächig verschweißt**
Dampfsperre auf vorgenannter Trenlage auf Holzdecke
aus einer Lage Elastomerbitumen-Schweißbahn als Dampfsperrbahn nach DIN EN 13 970,
laut ZTV und Ausführungsbeschreibungen

vollflächig verschweißt,
geeignet für Behelfsabdichtung während der Bauphase.

Dampfsperre G200 S4 AL mit erhöhten Leistungs- und Funktionsanforderungen:
- Dicke ca. 4 mm
- oberseitig: feinbestreut, schwarz mit Nahtstreifen
- unterseitig: folienkaschiert
- offene Liegezeit bzw. UV-stabil: 6 Monate
- Trägereinlage: Kombinationsträger
PET/Alu/PET + Glasgewebe
- Durchtrittsicher
- Maximale Zugkraft nach DIN 12311-1:
l: > 1000 N/50 mm, q: > 1000 N/50 mm
- Dehnung nach DIN 12311-1: l + q: > 2 %
- Diffusionswiderstand (Sd-Wert) nach
DIN EN 1931: > 1500 m
- Kaltbiegeverhalten nach DIN EN 1109: < -30 °C
- Wärmestandfestigkeit nach DIN EN 1110: > + 110 °C
- Widerstand gegen stoßartige Belastung nach
DIN EN 12691: > 300 mm Verfahren B
Längsnaht und Kopfstoßbereich, mind. 8 cm breit fachgerecht verschweißen.
Im Bereich von An- und Abschlüssen sowie Dachdurchdringungen ist die Bahn luftdicht anzuschließen.
Stöße versetzt anordnen.

Der Arbeitsablauf ist so einzurichten, daß bei Arbeitsunterbrechungen offene Kanten gegen das Eindringen von Niederschlägen geschützt sind. Die Kosten sind in den Einheitspreis einzukalkulieren.

Ort: Dachfläche A1-A3
Menge: 1339,000 m²
DIN276 neu: 363; DIN276_18: 363

**3.2.70 Zulage Dampfsperre in An-/ Abschlussbereichen, H 76cm**
Zulage zu vorgenannter Pos. Dampfsperre
für An- bzw. Abschlussbereichen fachgerecht verlegen.

Hochziehen Dampfsperrbahn bis auf OK Attika

Attikahöhe:  ca. 76cm
Attikabreite:  ca. 40cm
Brandwandhöhe: ca. 62cm

Ort: Attika, Brandwand
Menge: 159,000 lfm
DIN276_18: 363

**3.2.80 Wärmedämmung, MW, WLG 038, 100mm, Grunddämmung**
Wärmedämmung aus Mineralfaser-Dachdämmplatten mit
integrierter Zweischichtcharakteristik und hoch verdichteter, Last verteilender Oberlage,
als Grunddämmung
laut ZTV und Ausführungsbeschreibungen

auf der Dampfsperre, im Verband, fachgerecht verlegen und verkleben, geeignet für nachfolgende Gefälledämmung,
einschl. aller notwendigen Zuschnitte an Rändern und aufgehenden Bauteilen einschl. Mineralkaschierung

- Bemessungswert der Wärmeleitfähigkeit: 0,038 W/(m*K) nach DIN 4108-4
- Nichtbrennbar, Euroklasse A1 nach DIN EN 13501-1
- Anwendung: DAA nach DIN 4108-10
- Druckspannung bei 10% Stauchung: > = 60 kPa nach DIN EN 826
- Punktlast bei 5 mm Stauchung: > = 650 N nach DIN EN 12430
- Zugfestigkeit senkrecht zur Plattenebene (Abreißfestigkeit): > = 10 kPa nach DIN EN 1607
Plattendicke:  100mm

Ort: Dachdecke A4-5
Menge: 1339,000 m²
DIN276 neu: 363; DIN276_18: 363

**3.2.90 Wärmedämmung, MW, WLG 038, 120mm, Grunddämmung**
Wärmedämmung aus Mineralfaser-Dachdämmplatten
als Grunddämmung
wie Pos. zuvor, jedoch:

als 2.Lage Grunddämmung in Bereichen mit hohem Dämmaufbau

Plattendicke:  120mm

Ort: Dachdecke A4-5
Menge: 633,000 m²
DIN276 neu: 363; DIN276_18: 363

**3.2.100 Wärmedämmung, MW, WLG 038, 40-160mm, Gefälledämmung**
Wärmedämmung aus Mineralfaser-Dachdämmplatten mit
wie Pos. zuvor, jedoch:

als Gefälledämmung
bestehend aus keilförmigen Dämmplatten,
inkl. der erforderlichen Stufendämmung,
Oberfläche mit Mineralvlieskaschierung für nachfolgende Dachabdichtung aus Schweißbahnen geeignet,
auf der Grunddämmung nach Verlegeplan dicht gestossen, fachgerecht verlegen und vollflächig verkleben,
einschl. aller notwendigen Zuschnitte und Anpassungsarbeiten

- Druckspannung bei 10% Stauchung:> = 70 kPa nach DIN EN 826
- Punktlast bei 5 mm Stauchung:> = 800 N nach DIN EN 12430
- Zugfestigkeit senkrecht zur Plattenebene (Abreißfestigkeit):> = 10 kPa nach DIN EN 1607

Gefälle: 2% mit Anfangsdicke von 40 mm
Plattendicke:  40-160mm

Ort: Dachdecke A4-5
Menge: 706,000 m²
DIN276 neu: 363; DIN276_18: 363

**3.2.110 Wärmedämmung, MW, WLG 038, 40-145mm, Gefälledämmung**
Wärmedämmung aus Mineralfaser-Dachdämmplatten mit
wie Pos. zuvor, jedoch:

Plattendicke:  40-145mm
auf doppelter Grundämmung der Vorpositionen verlegen

Ort: Dachdecke A4
Menge: 339,000 m²
DIN276 neu: 363; DIN276_18: 363

**3.2.120 Wärmedämmung, MW, WLG 038, 40-190mm, Gefälledämmung**
Wärmedämmung aus Mineralfaser-Dachdämmplatten mit
wie Pos. zuvor, jedoch:

Plattendicke:  40-190mm
auf doppelter Grundämmung der Vorpositionen verlegen

Ort: Dachdecke A5
Menge: 294,000 m²
DIN276 neu: 363; DIN276_18: 363

**3.2.130 Aufkantung Wärmedämmung an BW, MW, WLG 035, D 80mm/H 780mm**
Aufkantung Wärmedämmung an der Innenseite Wände und Attika,
laut ZTV und Ausführungsbeschreibungen

aus 80mm dicken, hoch verdichteten Mineralwolle-Dachdämmplatten mit oberseitiger Mineralvlieskaschierung zur Kaltverklebung der ersten Lage der ersten Lage der bituminösen Dachabdichtung

- Bemessungswert der Wärmeleitfähigkeit: 0,035 W/(m*K) nach DIN 4108-4
- Nichtbrennbar, Euroklasse A2 -s1,d0 nach DIN 13501-1
- Anwendung: DAA nach DIN 4108-10
- Druckspannung bei 10% Stauchung:> = 70 kPa nach DIN EN 826
- Punktlast bei 5 mm Stauchung:> = 800 N nach DIN EN 12430
- Zugfestigkeit senkrecht zur Plattenebene (Abreißfestigkeit):> = 15 kPa nach DIN EN 1607

dicht gestossen fachgerecht verlegen und verkleben

Befestigung Dachhaut: verklebt/verschweißt
Höhe:  bis ca. 78 cm,
Stärke: 80mm

Ort: Brandwand Achse E/1-3 und Achse 4/E-G
Menge: 37,000 lfdm
DIN276 neu: 363; DIN276 alt: 31340; DIN276_18: 363

**3.2.140 Dachabdichtung 2-lagig PYE-KTG-KSP3,0 + PYP-PV200S5**
Dachabdichtung, 2-lagig, Dachneigung >/= 2%,
laut ZTV und Ausführungsbeschreibungen

Anwendungskategorie: K2,
Beanspruchungsklasse: I B
Brandschutz: B roof (Harte Bedachung),
beide Lagen E1 für hohe thermische und mechanischen Widerstand,

1. Abdichtungslage aus einer kaltselbstklebende Polymerbitumenbahn PYE-KTG-KSP 3,0, DU,
auf vorgenannter Wärmedämmung selbstklebend verlegen, Nähte schließen,
d= ca. 3mm,

auf den vorh. Untergrund fachgerecht verlegen und nach DIN EN 1991 verdeckt mechanisch befestigen.
Längsnaht- und Kopfstoßbereich mind. 10 - 12 cm breit mit Brenner und Andrückrolle fachgerecht verschweißen.
Stöße versetzt anordnen.

Die Bahn übernimmt die Funktion: "Kurzfristige, behelfsmäßige Notabdichtung" .

2. Abdichtungslage aus eine Polymerbitumen- Schweißbahn
PYE-PV-200-S5, DO,
vollflächig auf Unterlagsbahn verschweißen,
d= ca. 5mm, Oberfläche beschiefert,
Durchwurzelungsfest nach FLL

auf den Untergrund fachgerecht vollflächig verschweißen.
Längsnaht und Kopfstoßbereich, mind. 8 cm fachgerecht verschweißen. Stöße versetzt anordnen.

Ort: Dachdecke A4-A5
Menge: 1339,000 m²
DIN276 neu: 363; DIN276_18: 363

**3.2.150 Kehlleisten aus Mineralwolle - aufgehende Bauteile**
Kehlleisten aus Steinwolle-Dämmung im Bereich der aufgehenden Bauteile, in allen vorkommenden Einzellängen, vollflächig verlegen und verkleben; einschl. Ausführung von Gehrungsschnitten an Innen- und Außenecken.

Querschnitt mind. ca. 50/50 mm, keilförmig 45°
Menge: 159,000 lfm
DIN276_18: 363

**3.2.160 Dachabdichtung, 2-lagig, hochführen,H 70cm, Wände**
Dachabdichtung, 2-lagig, wie vor beschrieben,
an aufgehenden Bauteilen und Aufkantungen aus Beton / Holzwerkstoff hochführen

Untergrund: Dampfsperre

Höhe der Aufkantung: bis ca. 700 mm

Ort: Brandwand
Menge: 36,500 lfm
DIN276_18: 363

**3.2.170 Dachabdichtung, 2-lagig, hochführen,H 35cm, Attika**
Dachabdichtung, 2-lagig, wie vor beschrieben,
an aufgehenden Bauteilen und Aufkantungen aus Beton / Holzwerkstoff hochführen und befestigen.

Untergrund: Dampfsperre Attika

Hochführen der Flächenbahn oder Schleppstreifen bis
auf Attikaabdeckung (Attikabohle)

Höhe der Aufkantung: ca. 350 mm
waagerechte über Attika: bis ca. 400-450 mm
Abwicklung: cbis a. 700mm

Ort: Attika, Dachkuppeln
Menge: 122,500 lfm
DIN276_18: 363

**3.2.180 Eckausbildung Dachabdichtung, Zulage Sockelbereiche**
Zulage zu Vorpositionen,
für das Herstellen von vertikalen Innen- und Außenecken in der 2-lag. Dachabdichtung, an den Aufkantungen,
inkl. den Übergängen zu den Bodenbereichen,
Höhe der Aufkantungen bis 55 cm.
Menge: 18,000 Stk
DIN276 neu: 363; DIN276_18: 363

**3.2.190 Zulage Wandanschl.,Klemmprofil**
Zulage zu vorgenanntem Wandabschluss Dachabdichtung
für:

Klemm- / Anpressprofil aus Aluminium, biegesteif nach DIN 18339, zur Fixierung der 2-lg. Abdichtung aus Bitumen auf Außenwand (Beton / Holz)  Profilhöhe ca. 60 mm,

einschl. Montagemittel, Deckscheibe mit Gummiunterlage,  einschl. Stoßverbinder und Eckausbildung

Ort:  Wandseite an Brandwänden
Menge: 36,500 lfm
DIN276_18: 363

**3.2.200 Eindichten Blitzschutz, Dichtmanschette**
Eindichten von bauseitigen Blitzschutzdurchführungen
im Bereich der Attika Innenseiten
mittels Dichtmanschette
in Ebene der Dampfsperre und der Dachabdichtung

einschl. Dichtmanschetten mit Polymerbitumenflansch
passend zur vorgenannten Abdichtung und Dampfsperre;
mit Schrumpfschlauch zum dichten Anschluss Durchführung

Ort:  Attika
Menge: 22,000 Stk
DIN276 neu: 363; DIN276_18: 363

**3.2.210 Rieselschutz diffusionsoffen, 250g/m²**
Kunststofffaservlies für bekieste Dächer
thermisch verfestigt, hochfest, diffusionsoffen, verrotungsbeständig und gering wasserspeichernd
diffusionsoffen, 250 g/m²
liefern und auf Abdichtung verlegen,
Nahtüberlappung ca.15cm,
Verlegung im Attikabereich bis zur Oberkante der Kiesschüttung
Menge: 1339,000 m²
DIN276 neu: 363; DIN276_18: 363

**3.2.220 Kiesschüttung 16/32 mm, H 6cm**
Kiesschüttung 16/32 mm als schwerer Oberflächenschutz
aus gewaschenen Rollkies der Körnung 16 - 32 mm in
loser Schüttung aufbringen,
gleichmäßig verteilen.
Dicke:  mind. 6 cm
Menge: 1339,000 m²
DIN276 neu: 363; DIN276_18: 363

**3.2.230 Betonsteinplatten 50x50x5, Splitt**
Betonsteinplatten ca. 50/50/5 liefen
und in Teilbereichen wie:
- Dachentlüfter
- Zugangsbereichen
incl. 3cm Splittbett der Körnung 5/8mm und  Vlies-Trennlage zur Kiesschüttung
Menge: 54,000 Stk
DIN276 neu: 363; DIN276 alt: 31340; DIN276_18: 363

#### Abschnitt 3.3 Vordächer A4-A5 über 2.OG

**3.3.10 Trenn- und Ausgleichlage, Elastomerbitumenbahn**
Trenn- und Ausgleichslage
Elastomerbitumenbahn nach DIN EN 13707
laut ZTV und Ausführungsbeschreibungen
lose verlegt und mechanisch befestigt,
als dauerhaft funktionale Trenn- und Ausgleichslage
zwischen Holzuntergrund und Dauabdichtung

Leistungs- und Funktionsanforderungen:
- Dicke: ca. 2,0 mm
- oberseitig: folienkaschiert
- unterseitig: vlieskaschiert
- Trägereinlage: Polyestervlies 140g/m²
- Maximale Zugkraft nach DIN 12311-1
l: > 550 N/50 mm, q: > 300 N/50 mm
- Dehnung nach DIN 12311-1: l + q: > 20 %
- Kaltbiegeverhalten nach DIN EN 1109: < -20 °C
- Wärmestandfestigkeit nach DIN EN 1110: > +120 °C

gem. Herstellervorgaben auf den Holzuntergrund
fachgerecht lose verlegen und nach DIN EN 1991
mechanisch befestigen. Längsnaht- und Kopfstoßüberdeckung mind. 8 cm breit herstellen. Stöße versetzt anordnen.

Ort: Vordächer A4-A5
Menge: 282,000 m2
DIN276_18: 363

**3.3.20 Zulage Aufkantungen, Trennlage, H 30cm**
Zulage zu vorgenannter Pos. Trennlage
für An- bzw. Abschlussbereichen fachgerecht verlegen.

Hochziehen Trennlage an aufgehender Wand

Untergrund: OSB/ Holz Attika

Höhe:  ca. 30cm

Ort: Vordächer zu Giebel
Menge: 26,500 lfm
DIN276_18: 363

**3.3.30 Kehlleisten aus Mineralwolle - aufgehende Bauteile**
Kehlleisten aus Steinwolle-Dämmung im Bereich der aufgehenden Bauteile, in allen vorkommenden Einzellängen, vollflächig verlegen und verkleben; einschl. Ausführung von Gehrungsschnitten an Innen- und Außenecken.

Querschnitt mind. ca. 50/50 mm, keilförmig 45°
Menge: 26,500 lfm
DIN276_18: 363

**3.3.40 Dachabdichtung 2-lagig PYE-KTG-KSP3,0 + PYP-PV200S5**
Dachabdichtung, 2-lagig, Dachneigung >/= 2%,
laut ZTV und Ausführungsbeschreibungen

Anwendungskategorie: K2,
Beanspruchungsklasse: I B
Brandschutz: B roof (Harte Bedachung),
beide Lagen E1 für hohe thermische und mechanischen Widerstand,

1. Abdichtungslage aus einer kaltselbstklebende Polymerbitumenbahn PYE-KTG-KSP 3,0, DU,
auf vorgenannter Trennlage selbstklebend verlegen, Nähte schließen,
d= ca. 3mm,

auf den vorh. Untergrund fachgerecht verlegen und nach DIN EN 1991 verdeckt mechanisch befestigen.
Längsnaht- und Kopfstoßbereich mind. 10 - 12 cm breit mit Brenner und Andrückrolle fachgerecht verschweißen.
Stöße versetzt anordnen.

Die Bahn übernimmt die Funktion: "Kurzfristige, behelfsmäßige Notabdichtung" .

2. Abdichtungslage aus eine Polymerbitumen- Schweißbahn
PYE-PV-200-S5, DO,
vollflächig auf Unterlagsbahn verschweißen,
d= ca. 5mm, Oberfläche beschiefert,
Durchwurzelungsfest nach FLL

auf den Untergrund fachgerecht vollflächig verschweißen.
Längsnaht und Kopfstoßbereich, mind. 8 cm fachgerecht verschweißen. Stöße versetzt anordnen.

Ort: Vordächer A4-A5
Menge: 282,000 m²
DIN276 neu: 363; DIN276_18: 363

**3.3.50 Dachabdichtung, 2-lagig, hochführen,H 30cm, Wände**
Dachabdichtung, 2-lagig, wie vor beschrieben,
an aufgehenden Bauteilen und Aufkantungen aus Holzwerkstoff hochführen

Untergrund: Trennlage

Höhe der Aufkantung: bis ca. 30 cm

Ort: Vordächer Giebelwände
Menge: 26,500 lfm
DIN276_18: 363

**3.3.60 Zulage Wandanschl.,Klemmprofil**
Zulage zu vorgenanntem Wandabschluss Dachabdichtung
für:

Klemm- / Anpressprofil aus Aluminium, biegesteif nach DIN 18339, zur Fixierung der 2-lg. Abdichtung aus Bitumen auf Außenwand (Beton / Holz)  Profilhöhe ca. 60 mm,

einschl. Montagemittel, Deckscheibe mit Gummiunterlage,  einschl. Stoßverbinder und Eckausbildung
Menge: 26,500 lfm
DIN276_18: 363

**3.3.70 Kiesfangleiste, L_Profil, 100mm,**
Kiesfangleiste, als L-Profil als Abschluss von Kiesschüttung zum Vordach,
als Lochblech, mit Haften aus Polymerbitmenbahn auf die Dachabdichtung fixieren

Höhe:  ca. 100mm
Breite:  ca. 100mm
Dicke:  ca. 1mm
Menge: 163,500 lfm
DIN276 neu: 363; DIN276_18: 363

**3.3.80 Rieselschutz diffusionsoffen, 250g/m²**
Kunststofffaservlies für bekieste Dächer
thermisch verfestigt, hochfest, diffusionsoffen, verrotungsbeständig und gering wasserspeichernd
diffusionsoffen, 250 g/m²
liefern und auf Abdichtung verlegen,
Nahtüberlappung ca.15cm,
Verlegung im Attikabereich bis zur Oberkante der Kiesschüttung
Menge: 261,000 m²
DIN276 neu: 363; DIN276_18: 363

**3.3.90 Kiesschüttung 16/32 mm, H 6cm**
Kiesschüttung 16/32 mm als schwerer Oberflächenschutz
aus gewaschenen Rollkies der Körnung 16 - 32 mm in
loser Schüttung aufbringen,
gleichmäßig verteilen.
Dicke:  mind. 6 cm
Menge: 261,000 m²
DIN276 neu: 363; DIN276_18: 363

#### Abschnitt 3.4 Vordächer Laubengang A1-A2 - 2.OG

*Hinweis: Vorbemerkung*
Vorbemerkung Laubengänge

Die vorgelagerten Laubengänge dienen als Fluchtwege.
Sie werden daher mit einer nichtbrennbaren Verbunddecke (Schwalbeschwanzblech mit 50mm Betondeckung) vom Gewerk Estrich auf den auskragenden Holzbalken errichtet.

Die Ausführung der nachfolgenden Abdichtung ist daher zeitlich getrennt als nachfolgende Abdichtung zur benachbarten Dachabdichtung einzuplanen.

**3.4.10 Reinigen der Betonoberfläche von groben Verschmutzungen**
Reinigen der Dachoberfläche Stahlbeton von groben Verschmutzungen,
Beseitigen und Entsorgen des anfallenden Schmutzes
laut ZTV und Ausführungsbeschreibungen

Ort: Vordächer/ Laubengang A1 und A2
Menge: 153,000 m²
DIN276 neu: 363; DIN276 alt: 31241; DIN276_18: 363

**3.4.20 Voranstrich Bitumenlösung auf Beton**
Voranstrich auf Beton
als Vorbereitung zur Aufbringung der Dampfsperrbahn
laut ZTV und Ausführungsbeschreibungen

Grundierung im System des Herstellers der
nachfolgenden Dichtungsbahnen
Menge: 153,000 m²
DIN276 neu: 363; DIN276_18: 363

**3.4.30 Kehlleisten aus Mineralwolle - aufgehende Bauteile**
Kehlleisten aus Steinwolle-Dämmung im Bereich der aufgehenden Bauteile, in allen vorkommenden Einzellängen, vollflächig verlegen und verkleben; einschl. Ausführung von Gehrungsschnitten an Innen- und Außenecken.

Querschnitt mind. ca. 50/50 mm, keilförmig 45°
Menge: 98,500 lfm
DIN276_18: 363

**3.4.40 Dachabdichtung 2-lagig PYE G 200 S4 + PYP-PV200S5**
Dachabdichtung, 2-lagig, Dachneigung >/= 2%,
Anwendungskategorie: K2,
Beanspruchungsklasse: I B
Brandschutz: B roof (Harte Bedachung),
beide Lagen E1 für hohe thermische und mechanischen Widerstand,

1. Abdichtungslage
Elastomerbitumen-Schweißbahn PYE G 200 S4
auf Betonuntergrund vollflächig verschweißen,
Dicke: ca. 4 mm
oberseitig: feinbestreut

auf den vorh. Untergrund fachgerecht verlegen
Stöße versetzt anordnen.

Die Bahn übernimmt die Funktion: "Kurzfristige, behelfsmäßige Notabdichtung" .

2. Abdichtungslage aus eine Polymerbitumen- Schweißbahn
PYE-PV-200-S5, DO,
vollflächig auf Unterlagsbahn verschweißen,
d= ca. 5mm, Oberfläche beschiefert,
Durchwurzelungsfest nach FLL

auf den Untergrund fachgerecht vollflächig verschweißen.
Längsnaht und Kopfstoßbereich, mind. 8 cm fachgerecht verschweißen. Stöße versetzt anordnen.

Ort: Dachdecke A1-A3
Menge: 153,000 m²
DIN276 neu: 363; DIN276_18: 363

#### Abschnitt 3.5 Laubengänge 1.OG und 2.OG

*Hinweis: Vorbemerkung*
Vorbemerkung Laubengänge

Die vorgelagerten Laubengänge dienen als Fluchtwege.
Sie werden daher mit einer nichtbrennbaren Verbunddecke (Schwalbeschwanzblech mit 50mm Betondeckung) vom Gewerk Estrich auf den auskragenden Holzbalken errichtet.

Die Ausführung der nachfolgenden Abdichtung ist daher zeitlich getrennt als nachfolgende Abdichtung zur benachbarten Dachabdichtung einzuplanen.

**3.5.10 Reinigen der Betonoberfläche von groben Verschmutzungen**
Reinigen der Dachoberfläche Stahlbeton von groben Verschmutzungen,
Beseitigen und Entsorgen des anfallenden Schmutzes
laut ZTV und Ausführungsbeschreibungen

Ort: Vordächer/ Laubengang A1 und A2
Menge: 831,000 m²
DIN276 neu: 363; DIN276 alt: 31241; DIN276_18: 353

**3.5.20 Voranstrich Bitumenlösung auf Beton**
Voranstrich auf Beton
als Vorbereitung zur Aufbringung der Dampfsperrbahn
laut ZTV und Ausführungsbeschreibungen

Grundierung im System des Herstellers der
nachfolgenden Dichtungsbahnen
Menge: 831,000 m²
DIN276 neu: 363; DIN276_18: 353

**3.5.30 Balkonabdichtung 1-lagig PYE-KTG KSP S 3**
Balkonabdichtung, 1-lagig, Neigung >/= 2%,
laut ZTV und Ausführungsbeschreibungen

Abdichtungslage aus einer kaltselbstklebende Polymerbitumenbahn PYE-KTG KSP S3, DE
nach DIN 18531-2,
auf Beton/ Zementestrich selbstklebend verlegen,
d= ca. 3mm,

auf den vorh. Untergrund fachgerecht verlegen,.
Längsnaht verkleben und Quernaht verschweißen
Menge: 1339,000 m²
DIN276 neu: 363; DIN276_18: 353

**3.5.40 Balkonabdichtung, 1-lagig, hochführen,H 15cm, Wände**
Dachabdichtung, 1-lagig, wie vor beschrieben,
an aufgehenden Bauteilen und Aufkantungen aus Beton und  Holzwerkstoff hochführen

Höhe der Aufkantung: bis ca. 150 mm
Menge: 431,000 lfm
DIN276_18: 353

### Bereich 4 Dachaufbauten PV

#### Abschnitt 4.1 Aufständerung Solarmodule

**Ausführungsbeschreibung 1**
*Auständerung PV- Module*
Auf den Dachflächen A4 und A5 - Dach über 2.OG werden insg. 290 PV- Module aufgestellt.

Die Module und sämtliche Anschlussleistungen werden vom Gewerk Elektroinstallation erbracht.
Modulgröß Einzelelement: 1.762x1.134x30mm

Die Module werden in Gruppen mit 2-7 Modulen aufgestellt.

Die dafür notwendigen Aufständerungen sind Inhalt der nachfolgenden Positionen.

Das angebotene System ist für auflastgehaltenen  Gesamtsystem zum vorgenanntem Kiesdach anzubieten.

Angebotenes Produkt:  .....

  (vom Bieter anzugeben)

In den Positionen sind sämtliche Mehraufwändungen für die Anpassung Filtervlies sowie für die Anarbeitung Kies  einzurechnen.

**4.1.10 Werk- und Montage- Verlegeplanung und Statik erstellen**
*** Pauschalposition
Werk- und Montage-, Verlegeplanung
für die Aufständerung Solarmodule

Statischer Nachweis:
Eine Berechnung der notwendigen Auflast ist mit Hilfe der DIN EN 1999-1-1 in Kombination mit der DIN EN 1991-1-4 inklusive eines objektbezogenen statischen Nachweises des Gesamtsystems zu erbringen.

Die Ausführung erfolgt erst nach Freigabe dieser Unterlagen.
Menge: 1,000 psch
DIN276_18: 442

**4.1.20 Aufständerung Solarmodule, Alu, 15°,**
Auflastgehaltene 15° geneigte Solaraufständerung
zur durchdringungsfreien Befestigung von PV-Modulen
laut Ausführungsbeschreibung 1

Bestehend aus:
Bodenplatte und Bügel,
inkl. Schrauben und Muttern zur Befestigung sowie vormontierter Schienenhalterungen.

Technische Daten Bodenplatte:
Material: Aluminium natur
Plattenmaße: L 1390 x B 260 x H 200 mm
Aufnahme für Bügel in Grundplatte integriert

Technische Daten Bügel:
Material: Aluminium natur
Maße: L 985 x B 45 x H 717 mm
Neigung: 15 Grad
Bügel höhenverstellbar zur Anpassung/Ausgleich des Dachgefälle von ca. 2%
Menge: 2,000 Stk
DIN276_18: 442

**4.1.30 Aufständerung Solarmodule, Alu, 15°, 2er Gruppe**
Auflastgehaltene 15° geneigte Solaraufständerung
zur durchdringungsfreien Befestigung von PV-Modulen
laut Ausführungsbeschreibung 1

wie Pos. zuvor, jedoch:
Aufstellung in Reihe als Gruppe von 2 Modulen
Menge: 22,000 Stk
DIN276_18: 442

**4.1.40 Aufständerung Solarmodule, Alu, 15°, 3er Gruppe**
Auflastgehaltene 15° geneigte Solaraufständerung
zur durchdringungsfreien Befestigung von PV-Modulen
laut Ausführungsbeschreibung 1

wie Pos. zuvor, jedoch:
Aufstellung in Reihe als Gruppe von 3 Modulen
Menge: 27,000 Stk
DIN276_18: 442

**4.1.50 Aufständerung Solarmodule, Alu, 15°, 4er Gruppe**
Auflastgehaltene 15° geneigte Solaraufständerung
zur durchdringungsfreien Befestigung von PV-Modulen
laut Ausführungsbeschreibung 1

wie Pos. zuvor, jedoch:
Aufstellung in Reihe als Gruppe von 4 Modulen
Menge: 36,000 Stk
DIN276_18: 442

**4.1.60 Aufständerung Solarmodule, Alu, 15°, 5er Gruppe**
Auflastgehaltene 15° geneigte Solaraufständerung
zur durchdringungsfreien Befestigung von PV-Modulen
laut Ausführungsbeschreibung 1

wie Pos. zuvor, jedoch:
Aufstellung in Reihe als Gruppe von 5 Modulen
Menge: 25,000 Stk
DIN276_18: 442

**4.1.70 Aufständerung Solarmodule, Alu, 15°, 6er Gruppe**
Auflastgehaltene 15° geneigte Solaraufständerung
zur durchdringungsfreien Befestigung von PV-Modulen
laut Ausführungsbeschreibung 1

wie Pos. zuvor, jedoch:
Aufstellung in Reihe als Gruppe von 6 Modulen
Menge: 108,000 Stk
DIN276_18: 442

**4.1.80 Aufständerung Solarmodule, Alu, 15°, 7er Gruppe**
Auflastgehaltene 15° geneigte Solaraufständerung
zur durchdringungsfreien Befestigung von PV-Modulen
laut Ausführungsbeschreibung 1

wie Pos. zuvor, jedoch:
Aufstellung in Reihe als Gruppe von 7 Modulen
Menge: 70,000 Stk
DIN276_18: 442

**4.1.90 Montageschienen, Alu, H 50mm,**
Modulschnellmontageschiene für die Montage von PV-Modulen auf der vorgenannten Solaraufständerung

Technische Daten:
Material: Aluminium natur
Höhe 50 mm
Breite 39,4 mm

Länge pro Modul 2x ca. 1,75m
Menge: 290,000 Stk
DIN276_18: 442

**4.1.100 Windverband**
Windverbandset für vorgenannten Aufständerungen
zur Herstellung eines statischen Verbundes.

Bestehend aus 2 Stück Flachband aus Aluminium und 4 Stück Bohrschrauben aus Edelstahl.

Anzahl: 1 Stk./Modul
Menge: 290,000 Stk
DIN276_18: 442

### Bereich 5 Dacheinbauten

#### Abschnitt 5.1 Entwässerung

**5.1.10 Flachdachablauf, zweiteilig, vertik., Edelstahl, DN70**
Flachdachablauf für vorbeschriebenen Dachaufbau,
nach DIN 19599 / EN 1253,
zweiteilig für Kies/Gründach,
mit senkrechtem Auslauf,
mit Wärmedämmung und Heizung,

mit Klemmflansch als Los- und Festflanschkonstruktion
für Dachabdichtung und Dampfsperre aus Bitumenschweißbahnen,

bestehend aus Ablauftopf, Etageneinsatz, Anschlußmanschette, Klemmring, Siebkorb, Siebdeckel, für Freispiegelströmung,

einschl. Laubfangkorb, Bauschutzdeckel bzw. Rost

die Leistungen beinhalten:
- Anarbeiten und dampfdichter Anschluß der Dampfsperre
  am unteren Flansch,
- Anpassarbeiten an die Dämmstärke,
- dichter Anschluß der Dämmung und Abschrägen der
  Dämmungsoberseite im direkten Umkreis des
  Oberflansches,
- Fixierung der Dachdurchführungen,
- Anarbeiten und dichter Anschluß der Dachabdichtung am
  oberen Flansch,
- Einstellen der einzelnen Ablaufhöhen,
- Durchführen und wieder verschließen der elektr.
  Leitung des Heizelements durch den Grundkörper und
  die Deckenöffnung,
- Provisorische Fixierung des Kabel an der
  Dachunterseite

Material:  Edelstahl
Nennweite:  DN 70
Abmssung:  ca. 260x260x413mm
Ablaufleistung:  Q mind. 3,0 l/s bei 35mm Wasserhöhe
Menge: 5,000 Stck
DIN276 neu: 363; DIN276_18: 411

**5.1.20 Attikadachablauf, horiz., DN100, Stahl fv, Notablauf**
Attikadirektablauf für vorbeschriebenen Dachaufbau,
für Kiesdach,
mit tieferliegendem Becken, horizontalen Auslauf

als Notablauf als Speier ohne Fallleitung,
für Notentwässerung,
nach DIN EN 1253

mit Klebeflansch, 45 Grad Aufkantung für Bitumen-Abdichtungsbahnen,
Eingrifftiefe: ca. 52 mm,

einschl. Laubfangkorb, Bauschutzdeckel bzw. Rost
und Speierrohr DN 100 Stahl, feuerverzinkt, mit Steckmuffenverbindung

einschl. Eindichtung mit Dachabdichtung und Durchführung durch Attika (Holzständerbau), Tiefe ca. 60cm
Material:  Stahl, feuerverzinkt
Nennweite:  DN 100
Ablaufleistung:  4,5 l/s bei 75 mm Wasserhöhe 40mm Wehrhöhe
Länge Speier:  mind. ca. 25cm (vor Fassade)
Menge: 2,000 Stck
DIN276 neu: 363; DIN276_18: 411

#### Abschnitt 5.2 Dachfenster

**Ausführungsbeschreibung 3**
*Flachdachfenster*
Flachdach Fenster mit 5° Pultgeometrie zur Unterstützung
des Selbstreinigungseffekts,
geprüft nach DIN EN 14351 und DIN EN 1873,
thermisch getrennt, wärmebrückenfrei, in TIP-Technologie
als lückenlos wärmegedämmtes Gesamtsystem,
in Structural-Glazing Bauweise mit allgemeiner
bauaufsichtlicher Zulassung

Inkl. wärmegedämmtem Aufsatzkranz aus GFK

Systembeschreibung

Verglasung

2-fach Wärmeschutzisolierverglasung,
mit folgenden Eigenschaften:

Glasaufbau von außen nach innen: ESG, SZR, VSG
Außenscheibe: Einscheibensicherheitsglas
Scheibenzwischenraum (SZR) mit Edelgasfüllung
Innenscheibe: Verbundsicherheitsglas
mit doppelter Verbundsicherheitsfolie mindestens 0,76 mm
Ausführung: klar

Beschichtung: Low-E (niedrige Emissivität),

mit thermisch entkoppeltem Randverbund (warme Kante).

Die Glasfalzbelüftung und der Dampfdruckausgleich sind
sicherzustellen.

Widerstand gegen Flugfeuer von außen B,roof(t1)
nach EN 13501-5, entspricht "harte Bedachung".

Durchsturzsicher gemäß DIN 18008-6.

Die zu verwendenden Verglasungen müssen gemäß DIN 18008
dimensioniert und ausgeführt werden.

Glasbemessung ausgelegt nach DIN 18008 für
Schneelast 0,68 kN/m2.
Ausgelegt für einen Böengeschwindigkeitsdruck
bis 0,80 kN/m²

Wärmeschutz

Der Ug-Wert der Verglasung nach DIN EN 673: Ug = ca. 1,1 W/(m²K)

Wärmedurchgangskoeffizient des Gesamtelementes
(ohne Aufsatzkranz) beträgt mindestens: Uw = 1,5 W/(m²K)
und muss nach DIN EN ISO 10077-1 entsprechend
rechnerisch nachgewiesen werden.

Um die Gefahr von Oberflächenkondensat und
Schimmelbildung sowie um Wärmeverluste zu reduzieren, ist
die Konstruktion umlaufend thermisch getrennt in TIP-
Technologie, als komplett wärmegedämmtes Gesamtsystem
auszuführen. Der Nachweis der thermischen Trennung und
Kondensatvermeidung ist anhand von Konstruktionsdetails und
Isothermenberechnungen beizufügen.

Schalldämmwert

Wert der Schalldämmun: Rw,p  38 dB

Lichttransmission

Wert der Lichttransmission: T 61 %

Energiedurchlass

Gesamtenergiedurchlass der Verglasung: g 33 %

Einfassrahmen

Flächenbündige Verglasung im formsteifen Kunststoffeinfassrahmen mit planebenem Wasserablauf zur
Vermeidung von Schmutzablagerungen.

Dichtungssystem

Sowie zweifach eingezogenem EPDM-Ballondichtungssystem
bestehend aus einer äußeren Dichtebene mit rundumlaufender
Ausführung.

Gebrauchstauglichkeit

Die Gebrauchstauglichkeit ist durch die Nachweise der
Schlagregendichtheit nach DIN EN 12208 / Klasse E 1500
und Luftdichtheit nach DIN EN 12207 / Klasse 4
zu erbringen und in der Leistungserklärung zu bestätigen.

GFK-Aufsatzkranz

Komplett vormontiert auf Verbundaufsatzkranz
aus glasfaserverstärktem Polyesterharz, in geschlossener,
torsionssteifer Ausführung, weiß durchpigmentiert,
elastischer Einklebeflansch
5° geneigte Ausführung
Mit durchgängiger 60 mm Wärmedämmung aus PU-Hartschaum

Aufsatzkranz mit umlaufend angeformter Aufkantung,
mind. 15 mm hoch für gesicherten Schlagregenschutz.

Aufsatzkranzhöhe: 50 cm

Beschläge

Scharniere und Verriegelung aus Edelstahl in Einfassrahmen eingelassen,  für tägliche Lüftung geeignet,

Sichtbare Aluminiumteile beschichtet in
RAL 9010 reinweiß

Kabelführung

inkl. nicht sichtbarer, im Aufsatzkranz integrierter
einlaminierter Kabelführung.

Antrieb

Kettenschubantrieb  24 V
Hubhöhe: 300 mm
Hubkraft: mind. 600 N
Schutzart: IP32
Gehäusefarbe: RAL9016
Kabellänge: bis Übergabedosen mind. 2 m

Brandweiterleitung

Die Forderung nach Begrenzung der Brandweiterleitung im
Bereich der Durchdringung nach DIN 18234-4
muss durch das eingesetzte System erfüllt werden und ist
nachzuweisen.

Planungsfabrikat: LAMILUX Flachdach Fenster F100

oder gleichwertig:  ..........................
(vom Bieter eunzutragen)

**5.2.10 Flachdachfenster, 5°, 125x125cm, öffenbar, H50cm, RA, 24V, Hub 30cm**
Flachdachfenster, öffenbar,
laut ZTV und Ausführungsbeschreibungen
zur täglichen Lüftung und als Rauchabzugsöffnung,

thermisch getrennt, wärmebrückenfrei, in TIP-Technologie
als lückenlos wärmegedämmtes Gesamtsystem,
in Structural-Glazing Bauweise mit allgemeiner
bauaufsichtlicher Zulassung,
Einbau in der Dachfläche eines geschlossenen Gebäudes‑
Werte:

2-fach Sonnenschutzisolierverglasung 60/30 neutral,
Uw = 1,5 W/(m²K)
Lichttransmission: T 61 %
Gesamtenergiedurchlass der Verglasung: g 33 %

Systemgröße: 125 cm x 125 cm
Aufsatzkranzhöhe: 50cm

einschl. aller Befestigungsmittel und aller Beschläge für den Öffnungsmechanismus

Einbau auf Holzsockel der Vorposition

einschl. bündige Anarbeitung der Dachdämmung und Eindichtung der 2lagigen Dachabdichtung

einschl. Kettenschubantrieb 24V
Hub: mind. 30cm
Ageo: ca. 0,64 m²

einschl. notwendiger Konsole
einschl. Verkabelung bis UP- Dosen als Schnittstelle zum Gewerke ELT

Ort: Lüftungs- und Rauchabzugsfenster Dachfläche A2
Menge: 7,000 Stk
DIN276_18: 362

**5.2.20 Flachdachfenster, 5°, 125x125cm, öffenbar, H50cm, RA, 24V, Hub 50cm**
Flachdachfenster, öffenbar,
laut ZTV und Ausführungsbeschreibungen

wie Pos. zuvor, jedoch:

Montage auf Stahlbetondecke des Treppenhauses,‑
öffenbar als Rauchabzugsöffnung

einschl. Antrieb
Kettenschubantrieb 24 V
Hubhöhe: 500 mm
Hubkraft: 1000 N
Stromaufnahme: 2 A
Schutzart: IP54
Ageo 1,07 m² (mind. 1,0m²)

Ort: Rauchabzugsfenster TH 1.1
Menge: 1,000 Stk
DIN276_18: 362

**5.2.30 Flachdachfenster, 5°, 125x125cm, öffenbar, H50cm, RA, 24V, Hub 75cm**
Flachdachfenster, öffenbar,
laut ZTV und Ausführungsbeschreibungen

wie Pos. zuvor, jedoch:

Montage auf Stahlbetonsockel des Treppenhauses,‑
öffenbar als Rauchabzugsöffnung und Dachaustieg

Ausführung mit Dachausstiegsbeschlag,
bestehend aus Handgriff, Gasdruckfeder
und Schnäpperverschluss
und Einhängebügel für Dachleiter
einschl. Antrieb 2x als Tandemantrieb
Kettenschubantrieb 24 V
Hubhöhe: 750 mm
Hubkraft: 1000 N
Stromaufnahme: 2 A
Schutzart: IP54
Ageo 1,14 m² (mind. 1,1m²)

einschl. notwendiger Konsole
einschl. Verkabelung bis UP- Dosen als Schnittstelle zum Gewerke ELT

Ort: Rauchabzugsfenster TH 1.2
Menge: 1,000 Stk
DIN276_18: 362

**5.2.40 Zulage Sonnenschutzglas, g 20%**
Zulage zu vorhergehender Position für Ausführung
mit erhöhter Sonnenschutzverglasung nach DIN EN 673

Gesamtenergiedurchlass: g-Wert = 20 %

Lichtransmissionsgrad tD65 = 35 %
Menge: 9,000 Stk
DIN276_18: 362

**5.2.50 W+R-Einrichtung**
Wind- und Regenmelder, 24 V,
passend zu vorgenannten Dachfenstern,
mit Befestigungswinkel,
mit potentialfreiem Schaltausgang (Wechselkontakt 60V/2A)
liefern und Außenwand montieren

Einstellungen:
Windauslöseschwelle, Regenempfindlichkeit, Wind-/ Regenabfallverzögerung, Windanzugsverzögerung

Anschluss durch Gewerk ELT
Menge: 1,000 St
DIN276 neu: 362; DIN276_18: 362

#### Abschnitt 5.3 RA Abzug

**5.3.10 Aluminium Sandwichkuppel, Nenngröße 60x60cm**
Rauchabzug als Aluminium Sandwichkuppel,
gemäß Zulassung im beheizten Gebäude, bestehend aus:
Aluminium- Sandwich-Paneel mit außenliegender Aluminium- Haube,
im thermisch getrennten Einfassrahmen, Metallverstärkt,
auf nachfolgenden Aufsatzrahmen einbauen.

Ug-Wert: 0,75 W/(m²K)
Brandverhalten: Baustoffklasse E nach DIN 18234

als Dunkelklappe
geometrische Öffnungsfläche: Ageo= mind. 0,16 m²
mit Hubhöhe für vorgenannte Ageo-Fläche geeignet (mind. 500 mm Hub)

dauerhaft durchsturzsicher gem. GS- Bau 18

inkl. RA-Motoröffner und Anschlussleitung, Länge min. 1,6m
24V, mit Hubhöhe für vorgenannte Ageo-Fläche geeignet (mind. 500 mm Hub) mit integrierter Lastabschaltung, Ausführung "Wassergeschützt"

Ort:  Aufzugsschacht Dachfläche A5
Menge: 1,000 Stk
DIN276 neu: 362; DIN276_18: 362

**5.3.20 Aufsatzkranz Nenngröße 60/60 cm, H 50cm**
Aufsatzkranz passend zur vorgenannten Dachkuppel,
mit Bauhöhe 50 cm,

aus GFK- Sandwichkonstruktion wärmegedämmt
mit Beschlägen für vorgenannte Kuppel

auf Dachöffnung fachgerecht auf Stahlbetondach einbauen,
mit verbesserten Wärmedämmeigenschaften durch Mehrkammersystem,
Ukr-Wert des Aufsatzkranzes: 0,8 W(/m²K)
Nenngröße: 60x60 cm

einschl. Wassernase zum Schutz vor eindringendem Wasser und Schlagregenschürze zum Schutz des Dachbahnanschlusses

einschl. Blechmanschette als Kappleiste aus Aluminium zur umlaufenden Abschirmung und Befestigung der Bitumendachbahn im Bereich des Aufsatzkranzes der Lichtkuppeln liefern und einbauen.
Aluminiumblech, naturblank
Menge: 1,000 Stk
DIN276 neu: 362; DIN276_18: 362

#### Abschnitt 5.4 KG410: Sanitär

**5.4.10 Dunstrohr aus PUR, DN 70, gedämmtes Flachdach**
Dunstrohr aus PUR, 2- teilig
für Flachdach mit Gründachaufbau
für Dämmstoffstärken von 160
bis 500 mm,
Deckenstärke bis 390 mm
für Warmdach, komplett
bestehend aus:
- Dunstrohr
- Regenkragen
- Haube
- Dichtringe.
DN 70
Dunstrohr liefern und in vorh. Dachdurchführung einbauen.
Inkl. Anpassung an die jeweils erforderliche Länge über Dach und unter der Decke für den  korreken Anschluss der Entlüftung
Diese Position wird nur nach ausdrücklicher
Anforderung durch den AG ausgeführt
Menge: 1,000 Stk
DIN276_18: 411

**5.4.20 Flexibler Anschluss DN100, 2 Schlauchklemmen SW Entlüftung**
Flexibler Anschluss mit 2 Schlauchklemmen  und  Anschlussstück  für
Lüftungsrohr, inkl. herstellen des
des Anschlusses an die bauseits gestellte Dachdurchführung.
Nennweite: DN 70/100/125
Menge: 21,000 Stk
DIN276_18: 411

**5.4.30 Flexibler Anschluss DN 70 bis DN 150**
Flexibler Anschluss DN 70 bis DN 150
Flexibler Anschluss mit 2 Schlauchklemmen und  Anschlussstück für Lüftungsrohr, inkl. herstellen des
Anschlusses an die Dachdurchführung.
Nennweite: DN 70 bis DN 150.
Menge: 1,000 Stk
DIN276_18: 411

**5.4.40 Dampfsperrenanschluss d110**
Dampfsperrenanschluss d110
Verwendungszwecke Abdichtung SW Flachdachhauben
- für den geplanen Dachaufbau gem. Flachdachrichtlinie Warmdach begrünt
- Zum Anbinden von Dampfsperren aus Kunststoff oder
Bitumen
- Für gedämmte Dächer mit Dampfsperre
Eigenschaften
- Fest montierter Anschlussstutzen D 110 mm aus PE-HD
- Verzinkt
Technische Eigenschaften
- Werkstoff: Dunstrohr Stahl / Kunststoff
- Außendurchmesser: Dunstrohr 110 mm
- passend zum System der Dampfsperre
inkl. zusätzlicher Lieferumfang
- Bauschutzdeckel
- Kondenswasserdämmung
komplett liefern und montiren
Menge: 20,000 Stk
DIN276_18: 411

**5.4.50 Feuchtigkeitsschutz DN 100**
Feuchtigkeitsschutz
für SW Rohrleitungsanschlüsse,
zur Abdichtung von Rohrdurchführungen
an Wand, Decke und Boden,
mit Resistitfolie
für Anschluss an Bitumenschweißbahn,
DN 100
d 110 mm
Menge: 1,000 Stk
DIN276_18: 411

**5.4.60 Flachdachhaube, Schmutzwasser, DN(OD) 110, L 650mm**
Flachdachhaube, gedämmt, zweiteilig, für Schmutzwasser- entlüftung, korrosions- und UV-beständig, für den Einsatz auf Flachdächern (Warmdach) als Gründach, Dämmstoffstärken mit Dachaufbau (Dach) von 380 bis 600 mm, Montage gem. Fachregel für Abdichtungen (Flachdachrichtlinie) bzw. Herstellervorgabe, verbleibende Durchbruchöffnung in Deckenqualität verschließen, inkl. der erforderichen Einbindung in die Sperr- und Abdichtungsebenen der Dachkonstruktion (Einbindung in Dachkonstruktion gem Planung Architekt).
Einweisung und Abstimmung mit Gewerken Sanitär für den Anschluss an die Sanitärinstallation unter der Decke.
Komplettset, für Flachdach, Neigung ca. 2%,
bestehend aus:
- Dachhaubenkopf, aus Stahlblech, mit Aluminium- Zinkbeschichtung, außen und innen pulverbeschichtet, mit Regenhaube zur Abdeckung (Farbe nach Wahl des AG i.d.R. schwarz)
- Standrohr, doppelwandig mit eingeschlossener PUR-Isolierung, außen Stahlblech mit Aluminium- Zinkbeschichtung, innen Kunststoffrohr, Standrohrflansch mit Mörteleinfüllöffnung,
- Schiebeflansch zur Einbindung der oberen Dachabdichtungsebene

Untergrundbauteil:  Decke, Beton/Brettschichtholz,
  200 bis 300 mm
  mit vorh. Dichtungsbahn DIN 18195-5
Medium/Einsatz als:  Schmutzwasser, Be-/Entlüftung
Standrohrlänge:  650 mm
Dimension:  DN(OD) 110

Hersteller Typ: '....................................................'
Bietereintrag

Flachdachhaube inkl. allem erforderlchen Zubehör
liefern und in vorh. Dachdurchführung einbauen.
Inkl. Anpassung an die jeweils erforderliche Länge über Dach und unter der Decke für den  korreken Anschluss der Entlüftung
Montage gem. Einbauanleitung des Herstellers.
Der AN ist zur Kontrolle/Gewährleistung  der korrekten Lage und der erforderlichen Anschlusslängen verpflichte.
Menge: 15,000 Stk
DIN276_18: 411

**5.4.70 Flachdachhaube, Schmutzwasser, DN(OD) 110, L 650+450mm**
Flachdachhaube, gedämmt, zweiteilig, für Schmutzwasser- entlüftung, korrosions- und UV-beständig, für den Einsatz auf Flachdächern (Warmdach), wiezuvor beschrieben jedoch gedämmer Mantel Da 160mm
 L 650 mm
Untergrundbauteil:  Decke, Beton/Brettschichtholz,
  260 bis 390 mm
  mit vorh. Dichtungsbahn DIN 18195-5
Dämmung :  380- 420mm
Gründach:  100-340 mm
Medium/Einsatz als:  Schmutzwasser, Be-/Entlüftung
Standrohrlänge:  650 mm
Standrohrverlängerung:  450 mm
Dimension:  DN(OD) 110

Hersteller Typ: '....................................................'
Bietereintrag

liefern und in vorh. Dachdurchführung einbauen.
Inkl. Anpassung an die jeweils erforderliche Länge über Dach und unter der Decke für den  korreken Anschluss der Entlüftung
Diese Position wird nur nach ausdrücklicher
Anforderung durch den AG ausgeführt
Menge: 5,000 Stk
DIN276_18: 411

**5.4.80 Flachdachhaube, Schmutzwasser, DN(OD) 160, L 2x 650mm**
Flachdachhaube, gedämmt, zweiteilig, für Schmutzwasser- entlüftung, korrosions- und UV-beständig, für den Einsatz auf Flachdächern (Warmdach), wiezuvor beschrieben jedoch gedämmer Mantel Da 220mm
 L 650 mm
Untergrundbauteil:  Decke, Beton/Brettschichtholz,
  260 bis 390 mm
  mit vorh. Dichtungsbahn DIN 18195-5
Dämmung :  380- 420mm
Gründach:  100-340 mm
Medium/Einsatz als:  Schmutzwasser, Be-/Entlüftung
Standrohrlänge:  650 mm
Standrohrverlängerung:  650 mm
Dimension:  DN(OD) 160

Hersteller Typ: '....................................................'
Bietereintrag

liefern und in vorh. Dachdurchführung einbauen.
Inkl. Anpassung an die jeweils erforderliche Länge über Dach und unter der Decke für den  korreken Anschluss der Entlüftung
Diese Position wird nur nach ausdrücklicher
Anforderung durch den AG ausgeführt
Menge: 1,000 Stk
DIN276_18: 411

**5.4.90 Zuschlag für Mörtelverguss im Deckenbereich**
Zuschlag für Mörtelverguss im Deckenbereich aufgrund Brandschutzanforderungen gemäß Herstellervorgaben
inkl. Lieferung der Mötrtelvergussmasse sowie der unterseitigen Schalung unter der Decke.
Deckendurchführung rund 150mm
Medienrohr DN 110
Menge: 3,000 Stk
DIN276_18: 411

**5.4.100 Standrohrverlängerung Flachdachhaube, Schmutzwasser, DN(OD) 110, L 450mm**
Standrohrverlängerung für die vorgenannte Flachdachhaube, gedämmt, für Schmutzwasser- entlüftung, korrosions- und UV-beständig, für den Einsatz auf Flachdächern (Warmdach), wiezuvor beschrieben jedoch als Standrohrverlängerung
 L 450 mm
Medium/Einsatz als:  Schmutzwasser, Be-/Entlüftung
Standrohrlänge:  450 mm
Dimension:  DN(OD) 110
Menge: 4,000 Stk
DIN276_18: 411

**5.4.110 Standrohrverlängerung Flachdachhaube, Schmutzwasser, DN(OD) 110, L 250mm**
Standrohrverlängerung für die vorgenannte Flachdachhaube, gedämmt, für Schmutzwasser- entlüftung, korrosions- und UV-beständig, für den Einsatz auf Flachdächern (Warmdach), wiezuvor beschrieben jedoch als Standrohrverlängerung
 L 250 mm
Medium/Einsatz als:  Schmutzwasser, Be-/Entlüftung
Standrohrlänge:  250 mm
Dimension:  DN(OD) 110
Menge: 11,000 Stk
DIN276_18: 411

**5.4.120 Verlängerung Medienrohr DN110 für Deckenstärke bis 400mm**
Verlängerung Medienrohr DN110 für Deckenstärke bis 400mm
passend zum System der Flachdachhaube und dem Einsatz bei einer Schmutzwasserentlüftung einschließlich Dichtung und dauerhafter Befestigung komplett ensch aller Nebenleistungen.
Menge: 5,000 Stk
DIN276_18: 411

**5.4.130 Schiebeflansch für gedämmte Flachdachhaube DN110/Da160**
Schiebeflansch für gedämmte Flachdachhaube DN110/Da160 Di161mm, Flanschbreite >110mm
aus Metall zur Montage über der Flachdachhaube auf der Dachbahn passend zum Angebot mit Abdichtung
Material >1mm Alu (Seewasserfest)
passend zum System
Menge: 5,000 Stk
DIN276_18: 411

**5.4.140 Dachdurchführung, gedämmt für Medien, Bewässerung, DN110 Da160 L 1300mm**
Flachdachdurchführung, gedämmt, zweiteilig, für die Durchführung einzelner Medien ähnlich der Flachdachauben mit Standrohrverlängerung, Schiebeflansch sowie Endkappe, Segmentbögen, Übergangsstück und passender Ringraumdichtung, für die Nutzung zur Gründachbewässerung Medienrohr DN25
wie oben beschrieben, komplett
jedoch DN 110/ Da 160 / L 1300mm
Menge: 1,000 Stk
DIN276_18: 412

#### Abschnitt 5.5 KG430: Lüftung/Kälte

**5.5.10 Gedämmte RLT-Dachdurchführung rechteck 350x350**
Gedämmte Dachdurchführung in rechteckiger Bauform
- Ausführung und Eigenschaften für Lüftungsanlagen
- in gedämmter Ausführung
- stahl verzinkt, witterungsbeständig
- zweischaliger Aufbau
- inklusive Festflansch (Befestigung auf dem Rohdach)
- inklusive Losflansch (Anarbeitung Dachhaut)
- inklusive Regenkragen
- inklusive Kanalanschlussrahmen beidseitig
- inklusive temporäre Schutzmaßnahme zum Schutz gegen eindringendes Regenwasser während der Bauzeit

Gesamthöhe: 1.300 mm
- Höhe über Dachaufbau: 500 mm
- Höhe Dachaufbau: 600 mm
- Höhe unter Dachaufbau: 200 mm

Dämmmaterial:
- Steinwolle für kaltführende Luftleitungen
- Dämmstärke: 50 mm
- Nicht brennbar

Abmessungen
- Kanal-Nennmaß: 350x350 mm
- Flanschgröße jeweils: 200 mm
- Dachneigung: 0 bis 3 %

Luftart: Außenluft / Fortluft

Plan-Kennzeichnung: DDF_RLT_1
Vor Montage/Bestellung: Freigabe durch Bauleitung.
Menge: 2,000 Stk
DIN276_18: 431

**5.5.20 Gedämmte RLT-Dachdurchführung rund DN315 AUL mit Haube**
Gedämmte Dachdurchführung in runder Bauform
- Ausführung und Eigenschaften für Lüftungsanlagen
- in gedämmter Ausführung
- stahl verzinkt, witterungsbeständig
- zweischaliger Aufbau
- inklusive Festflansch (Befestigung auf dem Rohdach)
- inklusive Losflansch (Anarbeitung Dachhaut)
- inklusive Regenkragen
- inklusive Lamellenhaube DN315

Gesamthöhe: 1.300 mm
- Höhe über Dachaufbau: 500 mm
- Höhe Dachaufbau: 600 mm
- Höhe unter Dachaufbau: 200 mm

Dämmmaterial:
- Steinwolle für kaltführende Luftleitungen
- Dämmstärke: 50 mm
- Nicht brennbar

Abmessungen
- Nennmaß: DN315
- Flanschgröße jeweils: 200 mm
- Dachneigung: 0 bis 3 %

Lamellen-Ansaughaube
- Luftart: Außenluft
- Volumenstrom maximal: 1.100 m³/h
- Druckverlust maximal: 12 Pa

Plan-Kennzeichnung: DDF_RLT_3
Vor Montage/Bestellung: Freigabe durch Bauleitung.
Menge: 11,000 Stk
DIN276_18: 431

**5.5.30 Gedämmte RLT-Dachdurchführung rund DN315 FOL mit Haube**
Gedämmte Dachdurchführung in runder Bauform
- Ausführung und Eigenschaften für Lüftungsanlagen
- stahl verzinkt, witterungsbeständig
- in gedämmter Ausführung
- zweischaliger Aufbau
- inklusive Festflansch (Befestigung auf dem Rohdach)
- inklusive Losflansch (Anarbeitung Dachhaut)
- inklusive Regenkragen
- inklusive Deflektorhaube DN315

Gesamthöhe: 1.300 mm
- Höhe über Dachaufbau: 500 mm
- Höhe Dachaufbau: 600 mm
- Höhe unter Dachaufbau: 200 mm

Dämmmaterial:
- Steinwolle für kaltführende Luftleitungen
- Dämmstärke: 50 mm
- Nicht brennbar

Abmessungen
- Nennmaß: DN315
- Flanschgröße jeweils: 200 mm
- Dachneigung: 0 bis 3 %

Deflektor-Ausblashaube
- Luftart: Fortluft
- Volumenstrom maximal: 1.100 m³/h
- Druckverlust maximal: 25 Pa

Plan-Kennzeichnung: DDF_RLT_3
Vor Montage/Bestellung: Freigabe durch Bauleitung.
Menge: 11,000 Stk
DIN276_18: 431

**5.5.40 Gedämmte RLT-Dachdurchführung rund 2x DN315 mit Hauben**
Gedämmte Dachdurchführung als Sonderkonstruktion
für zwei nebeneinander angeordnete runde Lüftungsleitungen jeweils DN315 für Außen- und Fortluft:
- Ausführung und Eigenschaften für Lüftungsanlagen
- stahl verzinkt, witterungsbeständig
- in gedämmter Ausführung
- zweischaliger Aufbau
- inklusive Festflansch (Befestigung auf dem Rohdach)
- inklusive Losflansch (Anarbeitung Dachhaut)
- inklusive Lamellenhaube DN315 für Außenluft
- inklusive Deflektorhaube DN315 für Fortluft

Gesamthöhe Außenluft: 1.200 mm
- Höhe über Dachaufbau: 400 mm
- Höhe Dachaufbau: 600 mm
- Höhe unter Dachaufbau: 200 mm

Gesamthöhe Fortluft: 2.000 mm
- Höhe über Dachaufbau: 1.200 mm
- Höhe Dachaufbau: 600 mm
- Höhe unter Dachaufbau: 200 mm

Dämmmaterial:
- Steinwolle für kaltführende Luftleitungen
- Dämmstärke: 50 mm
- Nicht brennbar

Abmessungen
- Nennmaß jeweils DN315
- Flanschgröße jeweils: 200 mm
- Abstand Rohrachse zu Rohrachse: 470 mm
- Dachneigung: 0 bis 3 %

Lamellen-Ansaughaube
- Luftart: Außenluft
- Volumenstrom maximal: 1.100 m³/h
- Druckverlust maximal: 12 Pa

Deflektor-Ausblashaube
- Luftart: Fortluft
- Volumenstrom maximal: 1.100 m³/h
- Druckverlust maximal: 25 Pa

Plan-Kennzeichnung: DDF_RLT_2
Vor Montage/Bestellung: Freigabe durch Bauleitung.
Menge: 7,000 Stk
DIN276_18: 431

**5.5.50 Gedämmte RLT-Dachdurchführung rund 2x DN200 mit Hauben**
Gedämmte Dachdurchführung als Sonderkonstruktion
für zwei nebeneinander angeordnete runde Lüftungsleitungen jeweils DN200 für Außen- und Fortluft:
- Ausführung und Eigenschaften für Lüftungsanlagen
- stahl verzinkt, witterungsbeständig
- in gedämmter Ausführung
- zweischaliger Aufbau
- inklusive Festflansch (Befestigung auf dem Rohdach)
- inklusive Losflansch (Anarbeitung Dachhaut)
- inklusive Lamellenhaube DN200 für Außenluft
- inklusive Deflektorhaube DN200 für Fortluft

Gesamthöhe Außenluft: 1.200 mm
- Höhe über Dachaufbau: 400 mm
- Höhe Dachaufbau: 600 mm
- Höhe unter Dachaufbau: 200 mm

Gesamthöhe Fortluft: 2.000 mm
- Höhe über Dachaufbau: 1.200 mm
- Höhe Dachaufbau: 600 mm
- Höhe unter Dachaufbau: 200 mm

Dämmmaterial:
- Steinwolle für kaltführende Luftleitungen
- Dämmstärke: 50 mm
- Nicht brennbar

Abmessungen
- Nennmaß jeweils DN200
- Flanschgröße jeweils: 200 mm
- Abstand Rohrachse zu Rohrachse: 380 mm
- Dachneigung: 0 bis 3 %

Lamellen-Ansaughaube
- Luftart: Außenluft
- Volumenstrom maximal: 600 m³/h
- Druckverlust maximal: 20 Pa

Deflektor-Ausblashaube
- Luftart: Fortluft
- Volumenstrom maximal: 600 m³/h
- Druckverlust maximal: 50 Pa

Plan-Kennzeichnung: DDF_RLT_4
Vor Montage/Bestellung: Freigabe durch Bauleitung.
Menge: 4,000 Stk
DIN276_18: 431

**5.5.60 Gedämmte RLT-Dachdurchführung rund DN80**
Gedämmte Dachdurchführung in runder Bauform
- Ausführung und Eigenschaften für Lüftungsanlagen
- in gedämmter Ausführung
- Edelstahl V2A, witterungsbeständig
- zweischaliger Aufbau
- inklusive Festflansch (Befestigung auf dem Rohdach)
- inklusive Losflansch (Anarbeitung Dachhaut)
- inklusive Regenkragen
- inklusive temporäre Schutzmaßnahme zum Schutz gegen eindringendes Regenwasser während der Bauzeit

Gesamthöhe: 1.300 mm
- Höhe über Dachaufbau: 500 mm
- Höhe Dachaufbau: 600 mm
- Höhe unter Dachaufbau: 200 mm

Dämmmaterial:
- Steinwolle für kalt- und heißführende Luftleitungen
- Dämmstärke: 100 mm
- Nicht brennbar

Abmessungen
- Nennmaß: DN80
- Flanschgröße jeweils: 200 mm
- Dachneigung: 0 bis 3 %

Luftart: Brennofen-Abluft

Plan-Kennzeichnung: DDF_RLT_5
Vor Montage/Bestellung: Freigabe durch Bauleitung.
Menge: 2,000 Stk
DIN276_18: 431

**5.5.70 Gedämmte Medien-Dachdurchführung rund DN100**
Gedämmte Dachdurchführung in runder Bauform
- Ausführung und Eigenschaften für Mediendurchführungen
- in gedämmter Ausführung
- stahl verzinkt, witterungsbeständig
- zweischaliger Aufbau
- inklusive Festflansch (Befestigung auf dem Rohdach)
- inklusive Losflansch (Anarbeitung Dachhaut)
- inklusive Regenkragen
- inklusive 4 Stück Segementbögen je 45 °

Gesamthöhe: 1.300 mm
- Höhe über Dachaufbau: 500 mm
- Höhe Dachaufbau: 600 mm
- Höhe unter Dachaufbau: 200 mm

Dämmmaterial:
- Steinwolle
- Dämmstärke: 50 mm
- Nicht brennbar

Abmessungen
- Innenmaß: D 100 mm
- Flanschgröße jeweils: 200 mm
- Dachneigung: 0 bis 3 %

Medien: gedämmte Kältemittelleitungen

Plan-Kennzeichnung: DDF_KAE_1
Vor Montage/Bestellung: Freigabe durch Bauleitung.
Menge: 8,000 Stk
DIN276_18: 434

#### Abschnitt 5.6 KG440: Elektro

**5.6.10 Schwanenhals DN150**
Schwanenhals DN150-Dachdurchführung
als flexibles, modulares System, für alle gängigen Flachdach-/Gründachaufbauten geeignet.
Mit Flansch aus PVC gegen nicht drückendes Wasser nach
DIN 18195 Teil 9. Abdichtung durch Bitumen-Schweißbahn, PVC-Folie, FPO-Dachbahn oder EPDM.
Der Schwanenhals ist auch nach der Montage in Höhe und Richtung veränderbar.
Die Abdichtung der durchgeführten Leitungen erfolgt durch aufschäumen oder mit geteilten Gummi-Press-Dichtungen

Werkstoff:  Hart-PVC
Durchmesser: 150 mm
inkl. Blindverschluß/-deckel während Bauphase

liefern, montieren und nach einführen der Kabel fachgerecht abdichten.
Menge: 3,000 St
DIN276_18: 449

**5.6.20 Kernbohrung DN150**
Kernbohrung
in Stahlbeton / Mauerwerk
Lochdurchmesser 150 mm,
Tiefe bis 30 cm.
herstellen inkl. Nebenarbeiten.
Menge: 3,000 St
DIN276_18: 449

**5.6.30 Abstimmung**
*** Pauschalposition
Abstimmung
Montagepositionen entsprechend der Fachplanung
Menge: 1,000 psch
DIN276_18: 449

### Bereich 6 Dachklempnerarbeiten

#### Abschnitt 6.1 Klempnerarbeiten Blechabdeckungen

**6.1.10 Attikaabdeckung, Aluminium, B 50cm**
Attikaabdeckung als oberer Abschluss der Außenwand/Attika,
Aluminium 2 mm,
Pulverbeschichtet,

4-fach gekantet, dachseitig geneigt (mind. 3% Quergefälle), mit dachseitiger und außenseitiger Abkantung

als vorgefertigte Bleche, auf Unterkonstruktion/Unterbleche montiert.

einschl. durchlaufendes Unterbleche mit  Abkantungen zum einhängen Blechabdeckung,
Unterblech gerade auf Abdichtung der geneigten Attikabohle montieren.
einschl. Trennlage (Farbton schwarz) zum Oberblech zur Sicherstellung Längenausgleich Attikabadeckung
Stöße der einzelnen Bahnen versetzt zum Unterblech mit offener Stoßverbindung

Farbton:  nach Bemusterung Auftraggeber/ Architekt,
  Kalkulationsgrundlage:
  DB701 oder  RAL 9006 Weißaluminium

Attikabreite:  ca.500 mm
Abwicklung:  ca.680mm,

Unterblech Abwicklung: ca. 605mm

Abkantung innen: H ca. 100mm
Abkantung außen: 25mm
jeweils mit Rückkantung ca. 20-30mm zum Einhängen
und als Tropfnase
Menge: 163,250 lfm
DIN276 neu: 364; DIN276 alt: 31340; DIN276_18: 363

**6.1.20 Attikaabdeckung, Aluminium, B 56cm**
Attikaabdeckung als oberer Abschluss der Außenwand/Attika,
wie Pos. zuvor, jedoch:

Attikabreite:  ca.560 mm
Abwicklung:  ca.740mm,

Unterblech Abwicklung: ca. 655mm

Ort: über Trennwand Giebel  2.OG
Menge: 16,600 lfm
DIN276 neu: 364; DIN276 alt: 31340; DIN276_18: 363

**6.1.30 Attikaabdeckung, Aluminium, B 65cm, BW**
Attikaabdeckung als oberer Abschluss der Außenwand/Attika,
wie Pos. zuvor, jedoch:

über Brandwänden Giebelseiten

Attikabreite:  ca.650 mm
Abwicklung:  ca.830mm,

Unterblech Abwicklung: ca. 755mm

Ort: über Brandwänden Giebel 1. und 2.OG
Menge: 41,000 lfm
DIN276 neu: 364; DIN276 alt: 31340; DIN276_18: 363

**6.1.40 Attikaabdeckung, Aluminium, B 55cm, BW**
Attikaabdeckung fertigen und einbauen

wie Pos. zuvor, jedoch:

über Brandwänden in Dachfläche

mit beidseitiger Abkantung 100mm und Tropfnase
als freie Dachaufkantung innerhalb Dachfläche

Attikabreite:  ca.550 mm
Abwicklung:  ca.800mm,

Unterblech Abwicklung: ca. 715mm

Abkantung beidseitig: H ca. 100mm

jeweils mit Rückkantung ca. 20-30mm zum Einhängen
und als Tropfnase
Menge: 32,000 lfm
DIN276 neu: 364; DIN276 alt: 31340; DIN276_18: 363

**6.1.50 Zulage Eckausbildung, 90°**
Zulage zu vorgenannter Attikaabdeckung,
für Eckausbildung als Formstücke
mit Gehrungsstoß

als Innen und Außenecken 90°
Menge: 12,000 Stck
DIN276 neu: 364; DIN276 alt: 31340; DIN276_18: 363

**6.1.60 Zulage Endausbildung**
Zulage zu vorgenannter Attikaabdeckung,
für Endstück/ Abschluss Attika mit Abkantung als Formstücke
Menge: 4,000 Stk
DIN276 neu: 364; DIN276 alt: 31340; DIN276_18: 363

**6.1.70 Zulage Übergang**
Zulage zu vorgenannter Attikaabdeckung,
für Übergänge von verschiedenen Breiten und 90° anstoßenden Attikabereichen

einschl. aller notwendigen Anpassungen Unterbleche usw.
Menge: 4,000 Stk
DIN276 neu: 364; DIN276 alt: 31340; DIN276_18: 363

**6.1.80 Anschluss an aufgehende Bauteile, Zulage**
Zulage zur Vorposition für das fachgerechte Herstellen von Anschlüssen der Ende der Attikaabdeckung (90°) an vertikal aufgehende Bauteile,

einschl. Eindichtung und Hinterlegbleche
Menge: 2,000 Stk
DIN276 neu: 363; DIN276_18: 363

**6.1.90 Gerätesockel- Abdeckung, Zink, 130x77cm**
Abdeckung Gerätesockel als oberer Abschluss der Sockel
aus Zinkblech
einzelne Blechteile durch Weichlöten
oder gleichwertiger Fügetechnik verbinden.

als Abdeckung, oberseitig mit alleseitigen Gefälle ca. 3%
und First
und umlaufender Abkantung ca. 10cm mit Tropfkante

einschl. notwendige Haftstreifen oder Unterblech, 1fach gekantet
Abwicklung: ca. 180 mm
Metalldicke: 1,00 mm
gerade auf Abdichtung Sockelabdeckung montieren

einschl. strukturierte Trennlage als Wirrfasermatte zwischen Abdichtung Oberseite und Metallabdeckung

Abmessung Sockel: 120,5x68cm
Abmessung Verblechung: L/B 130x77cm

Ort: Gerätesockel für Lüftungsdurchführung Dach über 1. und 2.OG
Menge: 11,000 Stk
DIN276 neu: 364; DIN276 alt: 31340; DIN276_18: 363

#### Abschnitt 6.2 Klempnerarbeiten Rinnen

*Hinweis: Vorbemerkung Rinnen Dachflächen*
Vorbemerkung

Alle Bauteile Rinnen und Zubehör aus
Titanzink hergestellt nach DIN EN 988.

Alle Verbindungen kraftschlüssig und dicht gelötet.

Die Rinnen sind als gefällelose Rinnen auszuführen.

Rinnen und Blech im Anschluss an die Bitumendachabdichtung sind mit einem Schutzanstrich zur Vermeidung von Bitumenkorrosion zu versehen.

**6.2.10 Abdichtung Rinnenlager, EPDM**
Abdichtung Rinnenauflager für nachfolgende Kastenrinne
aus einer Lage EPDM-Dichtung-Dichtungsbahn, auf vorhandener Unterkonstruktion aus Zementspanplatten,
einschließlich Auslegen mit einer min. 3 mm dicken Strukturmatte als Trennlage.

Abwicklung: 45cm (15+30cm)
Menge: 101,500 lfm
DIN276_18: 363

**6.2.20 Kastenrinne, außenliegend, 300x150, TiZn, Traufblech**
Dachrinne als außenliegende Kastenrinne
nach DIN EN 612,
Sonderform, handwerklich hergestellt,
mit innenliegendem Wasserfalz und Abkantungen außen,

inkl. aller Abkantungen und Befestigungsmitte auf vorhandener Schalung bzw. 1lagiger Abdichtung,
montieren,

Material: Titanzinkblech
Abmessung: B/H 300/150mm
Abwicklung: 6fach gekantet ca. 750mm (25+30+60+150+300+160+25mm)
hintere Kante 10mm höher,
Materialdicke: 0,80 mm

die Nähte sind kraftschlüssig zu löten,

Die Dachrinne ist mit Haften zu befestigen. Die Rinnenvorderkante wird in den Haftstreifen eingehangen.
Haftstreifen aus verzinktem Stahlblech:

Haftstreifen, 1fach gekantet
Abwicklung: ca. 100 mm
Metalldicke: 1,00 mm

einschl. Traufblech als Rinnen- Einlaufblechen,
werkseitig zweifach vorgekantet
einschließlich Befestigungsmaterial,
Abwicklung: ca. 230mm
Materialdicke: 0,70 mm

einschl. Einarbeitung Traufblech in Dachabdichtung

einschl. abschließende Beschichtung alle dachseitigen Zinkoberflächen mit einem Schutzanstrich gegen Bitumenkorrosion auf Acrylharzbasis:

Produkt: Enke Multi Protect (EMP), grau

oder gleichwertig: ...................................
(vom Bieter auszufüllen)

Ort:  Vordach/ Laubengang Dach A1 und A2
Menge: 101,500 lfm
DIN276 neu: 369; DIN276_18: 363

**6.2.30 Zulage Kastenrinnenwinkel, außen, 90°**
Zulage zu vorgenanter Rinne für
Kastenrinnenwinkel, 90°, als Außenecke,
handwerklich hergestellt,
Material und Dimmensionen wie Vorposition Rinne

einschließlich Verbindung mit Hauptrinne
Menge: 1,000 Stk
DIN276_18: 363

**6.2.40 Zulage Rinnenendboden**
Zulage zu vorgenanter Rinne für
Rinnenendboden,
handwerklich hergestellt,
Material und Dimmensionen wie Vorposition Rinne
Menge: 2,000 Stk
DIN276_18: 363

**6.2.50 Zulage Fallrohrstutzen, DN 125**
Zulage zu vorgenanter Rinne für
Stutzen zur Entwässerung von Kastenrinnen,
Material und Dimmensionen wie Vorposition Rinne

Größen: 125 mm Ø

geeignet für nachfolgendes Fallrohr DN125
Menge: 8,000 Stk
DIN276_18: 363

**6.2.60 Zulage Bewegungsausgleich**
Zulage zu vorgenanter Rinne für
Schiebenaht  als Bewegungsausgleicher zinkgrau,
hergestellt aus Material wie vor

Die Bewegungsausgleicher sind passend zu vorgenannter
Dachrinne zu liefern und gemäß den Fachregeln in den
Dachrinnenstrang einzulöten.

Metalldicke: 0,80 mm
Menge: 8,000 Stk
DIN276_18: 363

**6.2.70 Kastenrinne, außenliegend, 260x190, TiZn, Traufblech**
Dachrinne als außenliegende Kastenrinne
nach DIN EN 612,
Sonderform, handwerklich hergestellt,
mit innenliegendem Wasserfalz und Abkantungen außen,

inkl. aller Abkantungen und Befestigungsmitte auf Holzdachträger
montieren,

Material: Titanzinkblech
Abmessung: B/H 260/190mm
Abwicklung: 5fach gekantet ca. 750mm (25+205+260+190+45+25mm)
hintere Kante 15mm höher,
Materialdicke: 0,80 mm

die Nähte sind kraftschlüssig zu löten,

Die Dachrinne ist mit einem Vorstoßblech zu befestigen. Die Rinnenvorderkante wird in das Blech eingehangen.
Das Vorstoßblech dient gleichzeitig als Schutz der außenliegenden  Holzpfette des Vordaches

Haftstreifen aus verzinktem Stahlblech:
Vorstoßblech, 3fach gekantet
Abwicklung: ca. 190 mm (20+50+100+20mm)
Metalldicke: 1,00 mm
mit Spenglerschrauben auf Pfette montieren
einschl. Trennlage auf Oberseite Pfette (8cm)

einschl. Traufblech als Rinnen- Einlaufblechen,
werkseitig zweifach vorgekantet
einschließlich Befestigungsmaterial,
Abwicklung: ca. 230mm
Materialdicke: 0,70 mm

einschl. Einarbeitung Traufblech in Dachabdichtung

einschl. abschließende Beschichtung alle dachseitigen Zinkoberflächen mit einem Schutzanstrich gegen Bitumenkorrosion auf Acrylharzbasis:

Produkt: Enke Multi Protect (EMP), grau

oder gleichwertig: ...................................
(vom Bieter auszufüllen)

Ort: Vordach A4 und A5
Menge: 163,500 lfm
DIN276 neu: 369; DIN276_18: 363

**6.2.80 Zulage Kastenrinnenwinkel, außen, 90°**
Zulage zu vorgenanter Rinne für
Kastenrinnenwinkel, 90°, als Außenecke,
handwerklich hergestellt,
Material und Dimmensionen wie Vorposition Rinne

einschließlich Verbindung mit Hauptrinne
Menge: 3,000 Stk
DIN276_18: 363

**6.2.90 Zulage Rinnenendboden**
Zulage zu vorgenanter Rinne für
Rinnenendboden,
handwerklich hergestellt,
Material und Dimmensionen wie Vorposition Rinne
Menge: 2,000 Stk
DIN276_18: 363

**6.2.100 Zulage Fallrohrstutzen, DN 100**
Zulage zu vorgenanter Rinne für
Stutzen zur Entwässerung von Kastenrinnen,
Material und Dimmensionen wie Vorposition Rinne

Größen: 100 mm Ø

geeignet für nachfolgendes Fallrohr DN100
Menge: 2,000 Stk
DIN276_18: 363

**6.2.110 Zulage Rinneneinlaufkasten, DN 125**
Zulage zu vorgenanter Rinne für

Rinneneinlaufkasten
Sonderform, handwerklich hergestellt,
in Rinneboden einbauen

Abmessung: B/L/T 250x250x200mm
mit seitlichem Stutzen, Länge ca. 100mm
Größen: 125 mm Ø
geeignet für Anbindung nachfolgendes Fallrohr DN125
Menge: 3,000 Stk
DIN276_18: 363

**6.2.120 Zulage Rinneneinlaufkasten, DN 150**
Zulage zu vorgenanter Rinne für

Rinneneinlaufkasten
Sonderform, handwerklich hergestellt,
in Rinneboden einbauen

Abmessung: B/L/T 220x220x180mm
mit seitlichem Stutzen, Länge ca. 100mm
Größen: 150 mm Ø
geeignet für Anbindung nachfolgendes Fallrohr DN150
Menge: 3,000 Stk
DIN276_18: 363

**6.2.130 Zulage Bewegungsausgleich**
Zulage zu vorgenanter Rinne für
Schiebenaht  als Bewegungsausgleicher zinkgrau,
hergestellt aus Material wie vor

Die Bewegungsausgleicher sind passend zu vorgenannter
Dachrinne zu liefern und gemäß den Fachregeln in den
Dachrinnenstrang einzulöten.

Metalldicke: 0,80 mm
Menge: 11,000 Stk
DIN276_18: 363

*Hinweis: Vorbemerkung Rinnen Laubengänge*
Vorbemerkung

Die durchlaufenden Balkone/ Laubengänge werden vom Gewerk Rohbau/ Estrich mit einer Verbunddecke (Proflblech mit Beton) 50mm dick im Gefälle von mind. 2% ausgebildet.

Als Entwässerung wird eine vorhehängte, außenliegende halbrunde Rinne

Alle Bauteile Rinnen und Zubehör aus
Titanzink hergestellt nach DIN EN 988.

Alle Verbindungen kraftschlüssig und dicht gelötet.

**6.2.140 Vorgeghängte Dachrinne, halbrund, RG200**
Vorgehängte Dachrinne, halbrund, nach
EN 612 aus Titanzink nach DIN EN 988

Die einzelnen Längen durch Weichlöten
(10 mm gebundene Lötnaht), oder gleichwertiger
Fügetechnik, z.B. Kleben, verbinden.

Oberfläche: Blank-Zinc

Nenngröße RG 200
Metalldicke 0,7 mm

einschl. Rinnenhalter passend zu vorgenannter Rinne,
auf die Betonverbunddecke der Laubengänge zu montieren, einschl. aller Verbindungsmittel

einschl. Traufblech als Rinnen- Einlaufblechen,
werkseitig zweifach vorgekantet
einschließlich Befestigungsmaterial,
Abwicklung: ca. 230mm
Materialdicke: 0,70 mm

einschl. Einarbeitung Traufblech in Dachabdichtung

Ort: Laubengänge 1. und 2.OG
Menge: 414,000 lfm
DIN276_18: 363

**6.2.150 Zulage Rinnennwinkel, außen, 90°**
Zulage zu vorgenanter Rinne für
Rinnenwinkel halbrund, 90°, als Außenecke,
nahtlos tiefgezogen oder zweiteilig gefalzt,
nach DIN 988
Material und Dimmensionen wie Vorposition Rinne

einschließlich Verbindung mit Hauptrinne
Menge: 9,000 Stk
DIN276_18: 363

**6.2.160 Zulage Rinnennwinkel, innen, 90°**
Zulage zu vorgenanter Rinne für
Rinnenwinkel halbrund, 90°, als Innenecke,
nahtlos tiefgezogen oder zweiteilig gefalzt,
nach DIN 988
Material und Dimmensionen wie Vorposition Rinne

einschließlich Verbindung mit Hauptrinne
Menge: 2,000 Stk
DIN276_18: 363

**6.2.170 Zulage Rinnenendboden**
Zulage zu vorgenanter Rinne für
Rinnenendboden,
nach DIN 988,
halbrund mit Bördel,
Material und Dimmensionen wie Vorposition Rinne
Menge: 70,000 Stk
DIN276_18: 363

**6.2.180 Zulage Band- Dehnungsausgleich**
Zulage zu vorgenanter Rinne für
Band- Dehnungsausgleich,  zinkgrau,
hergestellt aus Material wie vor

Die Bewegungsausgleicher sind passend zu vorgenannter
Dachrinne zu liefern und gemäß den Fachregeln in den
Dachrinnenstrang einzubauen
Menge: 30,000 Stk
DIN276_18: 363

**6.2.190 Zulage Fallrohrstutzen, DN 60**
Zulage zu vorgenanter Rinne für
Rinnenstutzen zur Entwässerung von Kastenrinnen,
Material und Dimmensionen wie Vorposition Rinne

Größen: 60 mm Ø

geeignet für nachfolgendes Fallrohr DN60
Menge: 46,000 Stk
DIN276_18: 363

**6.2.200 Regenfallrohr, kreisförmig, DN60**
Regenfallrohr, kreisförmig,
für vorgenannte Rinnenentwässerung

aus Titanzink nach DIN EN 988

einschl. notwendiges Anpassung Rohrlängen

einschl. Rohrschellen aus Stahl, feuerverzinkt,
mit doppeltem Scharnier,
sowie aller Zubehör und Befestigungsteile für die Montage
an den Außenwänden aus Brettsperrholzwänden  bzw. Unterkonstruktion Decke Laubengänge

Querschnitt: DN 60
Menge: 147,500 lfm
DIN276_18: 363

**6.2.210 Fallrohrbogen, 85°, DN 60**
Fallrohrbogen passend zu vorgenanntem Regenrohr
für Verbindung horizontale zu vertikalen Fallrohr

DN 60
ca. 85 Grad,
Menge: 46,000 Stk
DIN276 neu: 364; DIN276_18: 363

**6.2.220 Fallrohrbogen, 40°, DN 60**
Fallrohrbogen passend zu vorgenanntem Regenrohr
wie Pos. zuvor, jedoch:

ca. 40 Grad,
Menge: 72,000 Stk
DIN276 neu: 364; DIN276_18: 363

#### Abschnitt 6.3 Klempnerarbeiten Dachentwässerung

*Hinweis: VORBEMERKUNG*
Die Ableitung Regenwasser der Hauptentwässerung der Rinnenabläufe erfolgt über Fallrohre, welche von den Vorderkanten Vordächer und Laubengänge bis zur Außenseite Außenwand und nach unten verlegt werden.
Mit nachfolgender Fasadenarbeiten liegen die Fallrohre dann in der 20cm Dämmebene.

Die außenliegenden Fallrohre und EInbauteile sind Inhalt der nachfolgenden Positionen.

Die Entwässerung bzw. Fallrohre der innenliegenden Entwässerungen erfolgen durch Gewerk Haustechnik.

**6.3.10 Fallrohr, rund, Stahl, fv, DN 100**
Fallrohr, kreisförmig,
für vorgenannte Rinnenentwässerung

Stahl, feuerverzinkt, nach DIN EN 1123 mit erhöhtem Qualitätsstandard, mit 2-Kammern-Steckmuffenverbindung, Baustoffklasse A1, formstabil, bruchfest, rückstausicher, langlebige Innenbeschichtung gemäß DIN EN ISO 2178 auf Basis einer 2K-Epoxid-Kombination

einschl. notwendiges Anpassung Rohrlängen

einschl. Rohrschellen aus Stahl, feuerverzinkt,
mit doppeltem Scharnier,
sowie aller Zubehör und Befestigungsteile für die Montage
an den Außenwänden aus Brettsperrholzwänden

Querschnitt: DN 100
Menge: 12,700 lfm
DIN276 neu: 364; DIN276_18: 363

**6.3.20 Fallrohrbogen, 87°, DN 100**
Fallrohrbogen passend zu vorgenanntem Fallrohr
für Verbindung horizontale zu vertikalen Fallrohr

DN 100
Bogen mit engem Radius,
87 Grad,
Menge: 4,000 Stk
DIN276 neu: 364; DIN276_18: 363

**6.3.30 Fallrohrbogen, 45°, DN 100**
Fallrohrbogen passend zu vorgenanntem Fallrohr
für Verbindung horizontale zu vertikalen Fallrohr

DN 100
Bogen 45 Grad
Menge: 4,000 Stk
DIN276 neu: 364; DIN276_18: 363

**6.3.40 Abzweig, DN 125 - DN 100**
Abzweig passend zu vorgenanntem Fallrohr
für Zusammenführung Fallrohr DN 100 und Fallror DN 125

DN 125/100
45 Grad
Menge: 2,000 Stk
DIN276 neu: 364; DIN276_18: 363

**6.3.50 Fallrohr, rund, Stahl, fv, DN 125**
Fallrohr, kreisförmig,
wie Pos. zuvor, jedoch:

Querschnitt: DN 125
Menge: 99,250 lfm
DIN276 neu: 364; DIN276_18: 363

**6.3.60 Fallrohrbogen, 87°, DN 125**
Fallrohrbogen passend zu vorgenanntem Fallrohr
für Verbindung horizontale zu vertikalen Fallrohr

DN 125
Bogen mit engem Radius,
87 Grad,
Menge: 13,000 Stk
DIN276 neu: 364; DIN276_18: 363

**6.3.70 Fallrohrbogen, 45°, DN 125**
Fallrohrbogen passend zu vorgenanntem Fallrohr
für Verbindung horizontale zu vertikalen Fallrohr

DN 125
Bogen 45 Grad
Menge: 4,000 Stk
DIN276 neu: 364; DIN276_18: 363

**6.3.80 Standrohr, H 1000mm, DN 125**
Regenstandrohr,
aus Stahl, feuerverzinkt, rund,
passend zu vorgenanntem Fallrohr.

mit Reinigungsöffnung nach DIN EN 1123
mit erhöhtem Qualitätsstandard, mit 2-Kammern-Steckmuffenverbindung, Baustoffklasse A1, formstabil, bruchfest, rückstausicher,
langlebige Innenbeschichtung gemäß DIN EN ISO 2178 auf Basis einer 2K-Epoxid-Kombination, Farbton: Rotbraun,

einschl. Rohrschellen mit doppeltem Scharnier,
sowie aller Zubehör und Befestigungsteile für die Montage
an den Außenwänden aus Brettsperrholzwänden

incl. Einbindung in KG Grundleitung DN 125

Höhe Standrohr: 1000mm
Querschnitt: DN 125
Menge: 11,000 Stk
DIN276_18: 363

**6.3.90 Fallrohr, rund, Stahl, fv, DN 150**
Fallrohr, kreisförmig,
wie Pos. zuvor, jedoch:

Querschnitt: DN 150
Menge: 23,500 lfm
DIN276 neu: 364; DIN276_18: 363

**6.3.100 Fallrohrbogen, 87°, DN 150**
Fallrohrbogen passend zu vorgenanntem Fallrohr
für Verbindung horizontale zu vertikalen Fallrohr

DN 100
Bogen mit engem Radius,
87 Grad,
Menge: 2,000 Stk
DIN276 neu: 364; DIN276_18: 363

**6.3.110 Standrohr, H 1000mm, DN 150**
Regenstandrohr,
aus Stahl, feuerverzinkt, rund,
passend zu vorgenanntem Fallrohr.

mit Reinigungsöffnung nach DIN EN 1123
mit erhöhtem Qualitätsstandard, mit 2-Kammern-Steckmuffenverbindung, Baustoffklasse A1, formstabil, bruchfest, rückstausicher,
langlebige Innenbeschichtung gemäß DIN EN ISO 2178 auf Basis einer 2K-Epoxid-Kombination, Farbton: Rotbraun,

einschl. Rohrschellen mit doppeltem Scharnier,
sowie aller Zubehör und Befestigungsteile für die Montage
an den Außenwänden aus Brettsperrholzwänden

incl. Einbindung in KG Grundleitung DN 125

Höhe Standrohr: 1000mm
Querschnitt: DN 125
Menge: 2,000 Stk
DIN276_18: 363

**6.3.120 Abzweig, DN 125 - DN 70**
Abzweig passend zu vorgenanntem Fallrohr
für Zusammenführung Fallrohr Balkone DN 60 und Fallror DN 125

DN 125/70
45 Grad

einschl. Übergang Regenfallrohr Titanzink DN60 auf Stahlrohr DN70
Menge: 17,000 Stk
DIN276 neu: 364; DIN276_18: 363

**6.3.130 Abzweig, DN 150 - DN 70**
Abzweig passend zu vorgenanntem Fallrohr
wie Pos. zuvor, jedoch:

DN 150/70
Menge: 4,000 Stk
DIN276 neu: 364; DIN276_18: 363

### Bereich 7 Absturzsicherung

#### Abschnitt 7.1 Flachdach-Absturzsicherung

**Ausführungsbeschreibung 2**
*Technische Anforderungen Absurzsicherung*
Edelstahlseilsystem ( horizontal ± 15°),
geprüft nach DIN EN 795: 2012 und DIN CEN/TS 16415: 2017
mit europäischer technischer Zuassung (TETA)

zur Befestigung der persönlichen Schutzausrüstung gegen Absturz für gleichzeitige Nutzung von bis 3 Personen,
Aussattungsklasse 2

Das Seilsystem ist so zu wählen, dass die Seilführungen und Eckumfahrungen von dem Laufelement frei und ohne Lösen der Sicherung überfahren werden können und daß ein Lösen bzw. Einhängen des Läuferelementes an jedem beliebigen Punkt des Edelstahlseiles möglich ist. Das Arbeiten muss beidseitig des Seils ohne Lösen des Läuferelementes möglich sein.

Das System besteht aus folgenden Komponenten:

- Stützen, aus Edelstahl, im regelmäßigen, statisch notwendigem Abstand auf der vorhandenen Dachkonstruktion aus Holzelementdecken und Stahlbeton montieren mit Dübeln/ Ankerbolzen und Schrauben oder als Einschlagsystem,
Länge der Stützen ca. 500-700mm passend zu vorbeschriebener Dämmstoffdicke,
Duchmesser Stütze: ø 16mm,
Stützen für End- und Kurvenhalter: ø 24mm

einschl. Eindichten der Stützen mit passenden Flanschen in Flachdachabdichtung

- Edelstahlseil, Durchmesser 8 mm,

- Spannelementen an den Seilenden

- Fangstoßdämpfer mir Spanneinrichtung

- Eckumfahrungen mit Fangstoßdämpfer

- Läuferelement und Persönlicher Schutzausrüstung (PSA)

Das Absturzsicherungssystem muss über alle notwendigen Prüfungen und Zulassungen verfügen.

Durch den Ersteller ist eine Einweisung des Nutzers mit Protokollierung vorzunehmen.

In nachfolgende Positionen sind alle notwendigen Einzelteile, Verbindungsmittel usw. einzurechnen um eine funktions- und abnahmefähige Absturzsicherung zu gewährleisten.

**7.1.10 Flachdach-Absturzsicherung, Seilsystem**
Absturzsicherung für Flachdächer
als Seilsystem
laut Ausführungsbeschreibung 2

einschl. notwendiger Stützen und Zwischenhalter
Menge: 339,500 lfm
DIN276 neu: 369; DIN276_18: 369

**7.1.20 Zulage Eckumfahrungen, Seilsystem**
Zulage zu vorgenanntem Seilsystem für:

Eckumfahrungen
laut Ausführungsbeschreibung 2
Menge: 10,000 Stck
DIN276 neu: 369; DIN276_18: 369

**7.1.30 Zulage Wandmontage, Seilsystem**
Zulage zu vorgenanntem Seilsystem für:

Wandmontage am Seilende
laut Ausführungsbeschreibung 2

Ort: Brand- und Giebelwände aus Stahlbeton
Menge: 8,000 Stck
DIN276 neu: 369; DIN276_18: 369

**7.1.40 Zulage Spannelement, Seilsystem**
Zulage zu vorgenanntem Seilsystem für:

Endbefestigung mittels Spannelement
laut Ausführungsbeschreibung 2
Menge: 13,000 Stck
DIN276 neu: 369; DIN276_18: 369

**7.1.50 Zulage Fangstoßdämpfer mit Spanneinrichtungen**
Zulage zu vorgenanntem Seilsystem für:

Fangstoßdämpfer mit Spanneinrichtung
an den Seilenden
laut Ausführungsbeschreibung 2
Menge: 8,000 Stck
DIN276 neu: 369; DIN276_18: 369

**7.1.60 Abdichtmanschetten**
Abdichtmanschetten als Anschweißflansche im System Anschlagpunkte und Dachabdichtung,
jeweils in Ebene Dampfsperre und Dachabdichtung,

verschieblichen Anschweißflanschen für Anschlagpunkte mit anpassbarer Gummidichtung,
beide Flansche als Anschweißflansch für Bitumenbahnen geeignet

einschl. aller Anschlussarbeiten an Dämmung, Dampfsperre und Dachabdichtung
Menge: 68,000 Stk
DIN276_18: 369

**7.1.70 Läuferelemente**
Läuferelement
laut Ausführungsbeschreibung 2

passend zu vorgenanntem Seilsystem und persönlicher Schutzausrüstung
Menge: 2,000 Stck
DIN276 neu: 369; DIN276_18: 369

**7.1.80 Persönliche Schutzausrüstung (PSA)**
Persönliche Schutzausrüstung (PSA),
laut Ausführungsbeschreibung 2
bestehend aus:

Auffanggurte der Form A nach EN 361 und einen Laufseil,
mit Verbindungsmittel nach EN 354 und Auffanggerät nach
EN 353.

Länge Laufseil:  3,00 m
Menge: 2,000 Stck
DIN276 neu: 369; DIN276_18: 369

**7.1.90 Seil-Behälter aus Metall für Außen**
Seil-Behälter aus Metall für Außen,
650 mm hoch, 400 mm breit, 350 mm tief,
liefern und im Bereich der Dachflächen einbauen.
Menge: 2,000 Stck
DIN276 neu: 369; DIN276_18: 369

**7.1.100 Planung Absturzsicherung**
*** Pauschalposition
Planung der Absturzsicherung
in Übereinstimmung mit den jeweiligen DIN Normen und Zulassungen des Produktes.

Übergabe an den AG als pdf und 2fach in Papierform.
Menge: 1,000 psch
DIN276 neu: 369; DIN276_18: 369

**7.1.110 Dachleiter, H 4,05m, Schiebeleiter, 2teilig, mobil**
Dachleiter als
Zweiholm Leiter, als Schiebeleiter 2-teilig,
aus Aluminium
mobil mit Aufstandsfüßen.

Eignung nach DGUV 208-016

mit  äußerer Leiterbreite ca. 500mm,
mit Lichte Weite 400mm
mit Holm d=50mm, aus Rund/Quadratrohr
Sprossen aus rechteckigem Profil
mit rutschfesten Riefen
mit Sprossenabstand 280mm,
16 Stk Sprossen

Austritthöhe ca. 4,4m
Leiter Länge: ausgefahren ca. 4,05m
für Anstellung im Winkel von 60-70°

mit oberseitigen 2 Stk Einhängehaken und Einhängebügel mit Montage an Stahlbetondecke,

inkl. Wandkonsolen/haken liefern und montieren für die Lagerung der Leiter im Technikraum bei Nichtnutzung der Leiter
Menge: 1,000 Stck
DIN276 neu: 362; DIN276_18: 369

### Bereich 8 Dachbegrünung über 1.OG

*Hinweis: Vorbemerkung Dachbegrünung über 1.OG*
Vorbemerkung Dachbegrünung über 1.OG

Im Titel Dachbegrünung über 1.OG wird ausschließlich die Dachbegrünung des Teildaches über dem 1.OG behandelt, einschl. Bepflanzung sowie Fertigstellungs- und Entwicklungspflege.

Das zu begrünende Dach befindet sich über dem 1. OG. Gewünscht ist ein artenreiches Biodiversitätsdach. Es handelt sich überwiegend um eine extensive Dachbegrünung mit 10cm Substrataufbau. In Bereich von tragenden Wänden werden Erhöhungen im Substrataufbau vorgesehen, welche 30cm betragen. Es werden Nisthilfen, Totholzbereiche und Sandlinsen integriert. Eine automatische Bewässerung ist nicht vorgesehen. Das Dach hat i.d.R. ein Gefälle von 2%, das Niederschlagswasser wird über dem Mehrzweckraum als innenliegende Entwässerung in 2 Kontrollschächte geführt und abgeleitet. Alle anderen Dachflächen entwässern einseitig zu Abläufen der Dachrinnen am Fluchtbalkon.

Dachhöhe Dachdecke ca. 7,95, zuzüglich Gefälledämmung und Abdichtung.
Das Dach schließt 2-seitig (Nordost und Nordwest) an einen Fluchtbalkon an. Hier werden nachfolgend durch Gewerk Stahlbau Geländer als Absturzsicherung und Dachbgrenzung erstellt. Hofseitig gibt es eine Absturzsicherung als Seilsystem.

Über diesen Fluchtbalkon erfolgt der Zugang zum Dach für Pflegezwecke. An 2 Seiten (Ost und West) schließt das Dach an die aufgehenden Wände des 2. OG an. Alle zum Innenhof liegenden Dachkanten schließen an eine Attika an, deren OK ist mit 8,82m angegeben. Das Dach wird durch eine ca. mittig verlaufende Attika, die als Brandwand dient, geteilt.

Es handelt sich um eine harte Bedachung, Dachabdichtung aus 2lagigem Polymerbitumenschweißbahn, die oberste Lage ist wurzelfest nach FLL ausgebildet.

Das Dach ist durch 8 Dachfenster unterbrochen. Weiterhin gibt es diverse Durchführungen des HSL Gewerkes.  In der Dachfläche liegende Flachdachfenster sind trittsicher ausgeführt.

Die Dachbegrünung erfolgt in Abstimmung mit dem Bauablauf im Zuge der Hochbauerrichtung. Zufahrten zum Grundstück und Neubau siehe allgemeine Vorbemerkungen. Alle Materialien verstehen sich mit Anlieferung auf die Dachfläche. Dabei steht es dem AN frei, wie er diese Anlieferung organisiert und welche Verpackungseinheiten gewählt werden.

Ein fußläufiger Zugang zum Dach führt über die Treppenanlage des Fluchtbalkons direkt zum Dach.

Bei der Ausführung ist auf die Lastvorgabe zu achten. Im extensiven Bereich (10cm Substrataufbau) beträgt die Lastannahme 230kg/m³ und in Einzelbereichen über tragenden Wäden (30cm Substrataufbau) bis 450 kg/m³. Die Planung berücksichtigt dies, so dass von der Ausbildung der punktuellen Erhöhungen nicht abzuweichen ist.

Alle Leistungen zum Transport von Technik und Material auf die Dachflächen ist in die Einheitspreise einzukalkulieren. Die eingeschränkte Erreichbarkeit ist bei der Kalkulation zu berücksichtigen.
Beim Einbau ist auf vorhandene Einbauten (Attika, Dachfenster, Regenfallrohre, Sekuranten, Entwässerungsabläufe) Rücksicht zu nehmen, der damit verbundene Aufwand ist in die Einheitspreise einzukalkulieren.

Bei der Wahl der Materialien ist auf eine einheitliche Systemlösung zu achten, um Materialunverträglichkeiten zu vermeiden. Geplant wurde das Dach mit dem System von Zinco Dachbegrünung. Gleichwertige Produkte sind zulässig, sofern die Gleichwertigkeit vollumfänglich nachgewiesen werden kann.

#### Abschnitt 8.1 Baustelleneinrichtung/ Sicherungsarbeiten

**8.1.10 Baustelleneinrichtung**
Einrichten, Vorhalten und Räumen der Baustelle (Dachbegrünung)
für sämtliche in diesem Titel beschriebene Leistungen.
Menge: 1,000 St
DIN276_18: 391

**8.1.20 Bauteilschutz, Wahl des AN**
Bauteilschutz im Zuge Materialtransport/-einbau Dachbegrünung
vorhandene Bauteile, insbesondere Attika, Fensterbrüstung, Gebäudesockel, Blitzschutz und Dachfenster sind vor Verschmutzung und Beschädigung geeignet zu schützen
Ausführung nach Rücksprache mit dem AG, nach Wahl des AN
Etwaige Schäden im Zusammenhang mit den Dachbegrünungsarbeiten gehen zu Lasen des AN.
Menge: 1,000 Stk
DIN276_18: 391

#### Abschnitt 8.2 Dachbegrünung Dachaufbau

**8.2.10 Dachfläche reinigen**
Dachfläche reinigen, besenrein abkehren, Schmutz entfernen,
anfallende Materialien abtransportieren und fachgerecht entsorgen.
Menge: 1220,000 m2
DIN276_18: 363

**8.2.20 Zustandserfassung der Dachfläche**
Zustandserfassung der Dachfläche vor Ausführung der Dachbgerünung.
Die Dachdichtung ist optisch auf ihren Zustand zu prüfen und in Absprache mit der BÜ ein Übergabeprotokoll zu erstellen.

Die Prüfung der Vorleistungen des Dachdeckerhandwerks und die Dokumentation erfolgen gemäß dem BuGG "Leitfaden sicherer Gewerkeübergang Dachbegrünung".

Die Dachdichtheit ist im RahmenDichtheitsprüfung nach DIN 18533-2: 2017 nachzuweisen.
Menge: 1,000 St
DIN276_18: 363

**8.2.30 Speicherschutzmatte**
Speicherschutzmatte SSM 45
Fasermatte aus Polyester/Polypropylen mit geprüfter Schutzwirkung nach EN ISO 13428, Durchstoßkraft (Mittelwert) > 2000 N,
Geotextilrobustheitsklasse 3,
verrottungsfest, bitumenverträglich, Flächenmasse ca. 470 g/m²,
Dicke ca.5 mm,
Wasserspeicherkapazität ca. 5 l/m²,
mit CE-Kennzeichnung als Bestandteil des "Bausatzes für Dachbegrünung" gemäß ETA-Nr. 13/0668 und Umwelt-Produktdeklaration EPD-ZIC-20200082-CCA1-EN, als Wasserspeicher und mechanische Schutzlage bis auf das Dach liefern und mit 10 cm Stoßüberdeckung vollflächig verlegen..
Abrechnung in Projektion. Überlappungen sind in die EP einzukalkulieren.

Einschl. Hochführen der SSM am Dachrand und aufgehenden Bauteilen, wo erforderlich, Anschlusshöhe bis ca. 30 cm
Menge: 1220,000 m2
DIN276_18: 363

**8.2.40 Drän- und Wasserspeicherelement FD25**
Drän- und Wasserspeicherelement FD25
aus tiefgezogenem RC-Polyolefin (hauptsächlich PE),
Höhe 25 mm,
bitumenbeständig, mit Wasserspeichermulden, Diffusionsöffnungen und unterseitigem Kanalsystem,
Druckfestigkeit ca. 250 kN/m²,
Füllvolumen ca. 10 l/m²,
Flächenmasse ca. 1,7 kg/m²,
Wasserableitvermögen geprüft nach DIN EN ISO 12958: bei 2 % Gefälle - ca. 0,85 l/s*m,
mit CE-Kennzeichnung als Bestandteil des "Bausatzes für Dachbegrünung" gemäß ETA-Nr. 13/0668 und Umwelt-Produktdeklaration EPD-ZIC-20200082-CCA1-EN, bis auf das Dach liefern und nach Herstellervorschrift verlegen.
Abrechnung in Projektion. Überlappungen sind in die EP einzukalkulieren.
Menge: 1220,000 m2
DIN276_18: 363

**8.2.50 Systemfilter SF**
Systemfilter SF
Vernadeltes und thermisch verfestigtes Filtervlies aus Polypropylen,
Flächenmasse ca. 100 g/m²,
Stempeldurchdrückkraft nach EN ISO 12236: 1100 N, Geotextilrobustheitsklasse 2,
Höchstzugkraft nach EN ISO 10319: 7,0 kN/m,
Bruchdehnung längs/quer: ca. 40% / 50%,
Wasserdurchlässigkeit nach EN ISO 11058: 0,07 m/s, mit CE-Kennzeichnung als Bestandteil des "Bausatzes für Dachbegrünung" gemäß ETA-Nr. 13/0668 und Umwelt-Produktdeklaration EPD-ZIC-20200082-CCA1-EN, bis auf das Dach liefern und vollflächig auf den Dränageelementen mit ca. 20 cm Stoßüberdeckung verlegen.
Abrechnung in Projektion. Überlappungen sind in die EP einzukalkulieren.
Einschl. Hochführen am Dachrand und aufgehenden Bauteilen,
Anschlusshöhe bis ca. 30 cm
Menge: 1220,000 m2
DIN276_18: 363

**8.2.60 Kontrollschacht KS 10**
Kontrollschacht KS 10 = Höhe 10 cm,
Schacht-Außenmaß ca. 30 x 30 cm,
Öffnungsmaß ca. 24 x 24 cm,
aus kunststoffbeschichtetem Aluminium, Farbe altsilber-antik,
mit ausziehbarem Auflageflansch an zwei gegenüberliegenden Seiten, umlaufende Schlitzlochung, abnehmbarer, trittstabiler Deckel aus verzinktem und kunststoffbeschichtetem Stahlblech mit zwei Fingerlöchern, in die bei Bedarf die Verriegelung eingebaut werden kann,
Bis auf das Dach liefern und auf den Dränelementen über den Dachabläufen einbauen.
Menge: 2,000 St
DIN276_18: 363

**8.2.70 Kiesleiste KL 80/100**
Kiesleiste KL 80/100,
Winkelprofil aus stranggepresstem Aluminium mit Entwässerungsschlitzen über Eck, Höhe 80/100 mm, beidseitig verwendbar.
Zur Trennung Substrat/ Kies,
auf der Vliesabgedeckten Drainage fachgerecht verlegen.
Inkl. aller erforderlichen integriertem Stoßverbinder Breite ca. 10 cm, für die Nutzung von Zuschnitten. Materialien bis auf das Dach liefern und nach Planangaben fluchtgerecht verlegen. Inkl. erforderlichen Trenn- und Paßschnitte.
Menge: 310,000 m
DIN276_18: 363

**8.2.80 Eckverbinder KL80/100, Höhe 100**
Eckverbinder KL80/100, Höhe 100
Stoßverbinder über Eck 90°, aus Aluminium, Höhe 100 mm, Schenkellänge ca. 8 x 20 cm, passend zu vorbeschriebenem Dachprofil Kiesleiste,
auf das Dach liefern und nach Planangaben verlegen, einschl. aller fachgebundenen Nebenarbeiten und Materialien.
Menge: 42,000 St
DIN276_18: 363

**8.2.90 Dachtraufprofil DP 80-A**
Dachtraufprofil DP 80-A
aus 1 mm Aluminium, mehrfach gekantet, Höhe 80 mm, Schlitzlochung für Wasserdurchlass ca. 85 cm²/m, Auflageschenkel 14 cm breit, gelocht.
Inkl. aller erforderlichen Stoßverbinder für die Nutzung von Zuschnitten.
Inkl. für das System passende FIX Halter, Höhe 80 mm, Aluminium, Breite 12 cm,
Halter und Stoßverbinder einschließlich vorgeschlitzter Fixiermatte Größe 50 X 75cm, durch Auflast zu beschweren
Materialien bis auf das Dach liefern und nach Planangaben fluchtgerecht verlegen. Inkl. erforderlichen Trenn- und Paßschnitte.
Einbau erfolgt unter der Speicherschutzmatte, fachgerecht verlegen.
Menge: 100,000 m
DIN276_18: 363

**8.2.100 Außenecke DP 80-A**
Außenecke DP 80-A/ 90°, aus Aluminium,
passend zu vorbeschriebenem Dachprofil,
Höhe 80 mm, Schenkellänge 25 cm, mit Schlitzlochung für Wasserdurchlass, Auflageschenkel gelocht, einschl. Stoßverbinder, bis auf das Dach liefern und nach Planangaben fluchtgerecht verlegen, einschl. aller fachgebundenen Nebenarbeiten und Materialien.
Menge: 1,000 St
DIN276_18: 363

**8.2.110 Systemerde, Einbauhöhe 10cm**
Vegetationssubstrat für extensive Dachbegrünungen,
hergestellt auf der Basis von Recycling-Tonziegeln und ausgesuchten mineralischen Zuschlagstoffen, angereichert mit Substratkompost und Faserstoffen,
Eigenschaften gemäß den Anforderungen der FLL-Richtlinien an Vegetationssubstrate für Extensivbegrünungen in Mehrschichtbauweise und Vorgaben der Düngemittelverordnung, flugfeuerbeständig, frostbeständig und strukturstabil, liefern, aufbringen und verteilen.
Ein Verdichtungsfaktor von 1,35 ist zu berücksichtigen.
Maximale Wasserkapazität (WKmax): ca. 40 Vol.-%
Volumengewicht bei WKmax, (verdichtet):ca. 1400 kg/m³
Einzubauende Höhe (verdichtet): 10 cm

Material bis auf das Dach liefern und flächig auf dem Dach aufbringen, teilweise Unterbrechung durch technische HSL-Anlagen und Dachfenster. Anarbeitung an Kiesleiste bzw. lose aufgeschüttete Kiesstreifen (ohne Kiesleiste). Eine Durchmischung Kies/ Substrat ist zu vermeiden.
Menge: 105,000 m3
DIN276_18: 363

**8.2.120 Systemerde, Einbauhöhe 20cm**
Vegetationssubstrat für extensive Dachbegrünungen,
Leistung wie in Position vor beschrieben, jedoch für Teilbereiche
als Anhügelung, Aufbau um weitere +20cm auf die vorbeschriebene
Grundschicht aufbringen und gemäß Planangabe modellieren.
Menge: 8,000 m3
DIN276_18: 363

**8.2.130 Schaffung vegetationsfreier Flächen, Sand-, Kies- oder Tonmaterialien**
Schaffung vegetationsfreier Flächen
geeignete Sand-, Kies-  oder Tonmaterialien unter Beachtung der Statik bis auf das Dach liefern und partiell über dem Systemfilter anstelle der Systemerde aufbringen und verteilen.
Einbaustärke 10 cm.
Menge: 1,000 m3
DIN276_18: 363

**8.2.140 Aufbringen von Totholz**
Aufbringen von Totholz
abgestorbenen Äste, Stämme und Holzteile bis auf das Dach liefern und unter Beachtung der Statik gem. Planvorgabe aufbringen und verwehsicher einbauen.
Flächenanzahl: 3 Haufwerke Totholz
Ein Haufwerk jeweils bestehend aus ineinander verhaktes Astwerk, ca. 3 m3
Menge: 3,000 St
DIN276_18: 363

**8.2.150 Insekten-Nisthilfe**
Insekten-Nisthilfen für Wildbienen und andere Insekten bis auf das Dach liefern und aufstellen mit Ausrichtung Süd/ Südost..
Das gewählte Produkt sollte sich an der bildlichen Vorgabe auf dem Lageplan orientieren und folgende Mindeststandards aufweisen:
- mit Überdachung als Witterungsschutz
- Befüllung mit geeigneten Materialien aus Ton, Bamus, Hartholzstangen
- Schutz vor Vogelfraß (Drahtgitter)
- Nistlöcher nicht zu groß wählen
- Höhe der Nisthilfe mind. 30cm max. 60cm
Die Nisthilfe ist kippsicher und standfest auf einen Unterbau aus Steinen oder Platten aufzubauen und gegen Bodenfeuchte zu schützen.
Es sind mehrere mögliche Varianten zu bemustern.
Menge: 3,000 St
DIN276_18: 363

**8.2.160 Betonplatten 50x50x5 cm, flächig**
Betonplatten auf das Dach liefern und gem. Planangabe einbauen.
Inkl. Bettungsmaterial aus Splitt 2/5 mm,
flächig 5 cm auf der Dränplatte (sep. Position),
bzw. Schutzlage aus Filtervlies verlegen.
Gesamthöhe des Aufbaues 10 cm
(Bettung 5 cm/ Platte 5 cm).

Farbe: betongrau
Verlegemuster: in Reihe, Kreuzfuge
Format: 50 x 50 x 5 cm
Menge: 7,000 m2
DIN276_18: 363

**8.2.170 Randstreifen aus Kies 16/32 mm**
Randstreifen aus Kies 16/22 mm
Kies gewaschen, Rundkorn, natürliche Gesteinskörnung gem.
Vorgabe FLL-Dachbegrünungsrichtlinie, aus Nass- oder Trockenabsiebung
im Bereich von Aufkantungen, An- und Abschlüssen, um Dachdurchdringungen, um Kontrollschächte u.ä. auf das Dach liefern und auf dem Vlies bedeckten Drainelement einbauen.
Einbringdicke ab Dränplatte:
- 5cm im Bereich Dachtraufprofil/ Kiesleistenanschluss
- 10cm im Bereich ohne Kiesleisten mit direktem Anschluss an die Substratschicht
Material nicht schütten, in Handarbeit in den vorgesehenen und vorbereiteten Bereich einarbeiten, inkl. Anarbeiten an Öffnungen,
Lichtkuppeln. Durch den Einbau verschmutzte Bereiche an Attika und Steinen sind zu säubern.
Breite des Kiesstreifens i.d.R. 50 cm und 20 cm in untergeordneten Bereichen um HSL-Durchbrüche
Bis auf das Dach liefern und nach Planangaben Einbau in Teilflächen vornehmen.
Menge: 10,000 m3
DIN276_18: 363

#### Abschnitt 8.3 Dachbegrünung Pflanzung

*Hinweis: Hinweistext Pflanzung*
Hinweistext Pflanzung

Die Bepflanzung des Daches ist in 2 verschiedene Bereiche unterteilt. Der flächenmäßig größte Anteil bildet die extensive Begrünung mit Pflanzen aus der Pflanzengemeinschaft Steinrosenflur für 993m2 und kleinteiligen Anhügelungen bis auf 30cm mit Pflanzen aus der Pflanzengemeinschaft Bienenweide für 50 m2 Hinzu kommen Kleinsträucher in den Inselpflanzungen.

Es soll ein Biodibersitätsdach entstehe, welches sich durch Artenreichtum der Pflanzengesellschaft auszeichnet und mit Sandlinsen, Totholzstücken und Nisthilfen ergänzt wird.

Um bei der Pflanzengemeinschaft „Steinrosenflur“ und "Bienenweide" eine gute Flächendeckung zu erzielen ist zu beachten, dass für eine langfristig stabile Vegetation. Grundsätzlich mindestens 12 flächendeckende Stauden (davon mind. 4 verschiedene Phedimus/Sedum-Arten /nicht Sorten!) den Grundbestandteil der Vegetation bilden. Für ein ansprechendes Pflanzenbild mit langem Blütezeitraum sind möglichst viele verschiedene Stauden aus dem Bereich Kleingruppen zu verwenden (mind. jedoch 4). Das in der Tabelle angegebene Verhältnis von Flächenstauden zu Kleingruppenstauden ist zu beachten! Die höher wachsenden Stauden, wie z. B. die Nelkenarten, bilden herausragende Blühakzente. Die in der Liste enthaltenen Gräser sind auf ein Mimimum zu reduzieren, stark aussamente Gräser sind komplett zu meiden.

Nach dem Wässern der Flachballenstauden sollten die Kleingruppenpflanzen (außer den flächendeckenden Arten) in 3er, 5er oder 7er-Gruppen locker auf der Fläche in unregelmäßigen Wiederholungen ausgelegt werden.
Danach werden die Zwischenräume mit „Flächenpflanzen“ ausgelegt. Die langsamer wachsenden Flächendecker (alle Pflanzen außer Phedimus und
Sedum) sollten etwas enger ausgelegt werden. Bei der Dachgröße und Pflanzenart kann sich eine zusammen hängende Zwischenpflanzung mit einer Art/Sorte dabei über mehrere Quadratmeter (i.d.R. max. 2–3 m²)
zwischen die Gruppen hindurch erstrecken. Nach dem Auslegen beginnt die fachgerechte Pflanzung.
Anschließend ist durchdringend zu wässern.

Um HSL Einbauten ist in einem Radius von ca. 50cm kein schwingendes Grün oder zu Pollen neigendem Grün vorzusehen!

Die Pflanzenauswahl richtet sich nach den Pflanzlisten Steinrosenflur und Bienenweide. Diese liegen der Ausschreibung bei.

**8.3.10 Flachballenpflanzung Steinrosenflur**
Flachballenpflanzung Steinrosenflur
Ballengröße ca. 110 cm3, spezielle Flachballenplatten mit 50 im Freiland vorkultivierten Sedumpflanzen und anderen Stauden einer Art,
auszubringende Menge ab 16 Stück/m².
Die Pflanzenware muß unkrautfrei und in mineralischen
Substrat (mind. 60 Vol.%) angezogen sein.
Die Pflanzung darf nicht in Frost- oder Hitzeperioden erfolgen!
Die Zusammenstellung der Pflanzung gemäß Pflanzenliste Steinrosenflur Die genaue Zusammensetzung kann nach jeweils aktuell verfügbaren Beständen varrieren. Die genaue Zusammensetzung ist vor vor Bestellung mit der Bauleitung zu definieren.
Mindeststandards: Der Bedarf berechnet sich aus 4 Kleingruppenpflanzen
und 12 Flächenpflanzen. Die Flächenpflanzung sollte mindestens  4 verschiedene Phedimus/ Sedum Arten aufweisen. Auf stark aussamente Gräser ist zu verziichten.

Es ist der EP für eine Flachballenpalette mit 50 St Pflanzen anzugeben.
Flachballenpalette bis auf das Dach liefern,fachgerecht nach Herstellervorgabe auslegen, Pflanzen einbringen, inkl. erster Wässerung. Transportmaterialien sind zu entsorgen.
Menge: 338,000 St
DIN276_18: 363

**8.3.20 Flachballenpflanzung Bienenweide**
Flachballenpflanzung Bienenweide
Ballengröße ca. 110 cm3, spezielle Flachballenplatten mit 50 im Freiland vorkultivierten Sedumpflanzen und anderen Stauden einer Art,
auszubringende Menge ab 16 Stück/m².
Die Pflanzenware muß unkrautfrei und in mineralischen
Substrat (mind. 60 Vol.%) angezogen sein
Die Pflanzung darf nicht in Frost- oder Hitzeperioden erfolgen!
Die Zusammenstellung der Pflanzung gemäß Pflanzenliste Bienenweide Die genaue Zusammensetzung kann nach jeweils aktuell verfügbaren Beständen varrieren. Die genaue Zusammensetzung ist vor vor Bestellung mit der Bauleitung zu definieren.

Mindeststandards: Der Bedarf berechnet sich aus 4 Kleingruppenpflanzen
und 12 Flächenpflanzen. Die Flächenpflanzung sollte mindestens  4 verschiedene Phedimus/ Sedum Arten aufweisen. Auf stark aussaamente Gräser ist zu verziichten.

Es ist der EP für eine Flachballenpalette mit 50 St Pflanzen anzugeben.
Flachballenpalette bis auf das Dach liefern,fachgerecht nach Herstellervorgabe auslegen, Pflanzen einbringen, inkl. erster Wässerung. Transportmaterialien sind zu entsorgen.
Menge: 17,000 St
DIN276_18: 363

**8.3.30 Caryopteris clandonensis**
Caryopteris clandonensis
Bartblume
Str. mTb 40-60 cm
bis auf das Dach liefern
Menge: 25,000 St
DIN276_18: 363

**8.3.40 Prunus fruticos**
Prunus fruticos
Zwergkirche
Str. 2xv Co. 40-60 cm
bis auf das Dach liefern
Menge: 10,000 St
DIN276_18: 363

**8.3.50 Salix repens argentea**
Salix repens argentea
Silberkriechweide
Str. 2xv Co. 40-60 cm
bis auf das Dach liefern
Menge: 10,000 St
DIN276_18: 363

**8.3.60 Verpflanzten Strauch pflanzen**
Verpflanzten Strauch pflanzen
Höhe 40 bis 60 cm, mit Container oder TB,
in vorzubereitende Pflanzflächen der Geländemodellierung,
Pflanzloch herstellen.
Pflanzloch DU = 35 cm, max.30 cm tief.
Boden=Dachsubstrat
überschüssiges Substrat seitlich einplanieren.
Inkl. 1 Wässerungsgang nach der Pflanzung
Menge: 45,000 St
DIN276_18: 363

#### Abschnitt 8.4 Pfege Dachbbegrünung

**8.4.10 Fertigstellungspflege Biodiversitätsdach**
Fertigstellungspflege Biodiversitätsdach mit Extensivbegrünung und punktueller Intensivbegrünung nach der gültigen FLL-Dachbegrünungsrichtlinie bis zum Erreichen des abnahmefähigen Zustandes über die Dauer von i.d.R. ca. 12 (bis 15) Monaten. Für Anpflanzungen ist zur Abnahme eine projektive Deckung von mind. 60 % zu erreichen. Erst dann erfolgt die Abnahme.

Folgende Arbeiten sind jeweils inkl. der erforderlichen Materialien bzw. Entsorgung auszuführen, Mindestanforderung:
- 1 x durchdringende Anfangsbewässerung nach einer Anpflanzung/ mit mind. 15 l/m² (zeitlich versetzt zur Wässerung, welche mit der Pflanzung erfolgt)
- 3 x Fremdaufwuchs entfernen
- je 1 x Düngen im Mai/Juni mit umhülltem Langzeitdünger (25 g/m² )
- 2 x Laub und Unrat entfernen
- 2 x Rand- und Sicherheitsstreifen von Aufwuchs, Laub und Unrat säubern
- 2 x Kontrollschächte und Abläufe kontrollieren und säubern
- 1 x Nachpflanzung von Fehlstellen

Pflegegänge sind der BL anzuzeigen und zu protokollieren.

Ort: Flachdach Gründach über 1.OG
Menge: 1090,000 m2

**8.4.20 Pflege Kiestraufe/ Kiesfläche**
Säubern der Kiestraufe und der Sandlinsen von Fremdbewuchs, Laub und angewehtem gröberen Fremdstoffen bis zur Abnahme der Dachbegrünung.

Ort: Flachdach Gründach über 1.OG
Menge: 170,000 m2
